# Leibniz-Zentrum f. Photonik in Infektionsforschung
Angebotsaufforderung (GAEB 90, DA83)
DV-Nummer: 6211_FIP
Währung: EUR
Auftraggeber: Universitätsklinikum Jena, Bachstraße 18, 07740 Jena,

## Trockenbauarbeiten
Datum: 12.01.26

*Hinweis*
Allgemeine Projektbeschreibung

Das Leibniz-Zentrum für Photonik in der
Infektionsforschung (LPI) verfolgt mit Hilfe einer in
Jena
entstehenden nutzeroffenen Translationsinfrastruktur
für Photonik und Optik in der Infektiologie das Ziel,
grundlegend neue Lösungen für die Diagnose,
Überwachung und Therapie von Infektionen zu erforschen
und zu entwickeln und in die Routineanwendung zu
überführen.
Dabei unterteilt sich das Bauvorhaben in folgende
Teilprojekte:
Zentrales Element des LPI, ist der Einsatz völlig
neuer, weltweit einzigartiger photonenbasierter
Methoden zur
Entwicklung innovativer Diagnose- und
Therapieverfahren, welche die Infektionsforschung
nachhaltig
verbessern werden. Hierfür wird eine neue,
nutzeroffene Forschungsinfrastruktur benötigt, die die
räumlichen
und technischen Rahmenbedingungen für die
wissenschaftliche Arbeit schafft.

Die Umbaumaßnahme, TEILPROJEKT B:
FIRST-in-PATIENT-UNIT (FiPU), umfasst den Umbau von
Teilbereichen der Intensivstation des
Universitätsklinikums Jena oder laut PHB . Die FiPU
dient dazu, neu
entwickelte diagnostische Methoden und experimentelle
Therapieverfahren am Patienten zu erforschen und
anzuwenden. Somit wird in einer einzigartigen Weise
das Zusammenspiel von exzellenter Forschung und
innovativer Technik mit modernsten diagnostischen
Methoden der direkten therapeutischen Anwendung am
Patienten ermöglicht.

Patienten, die für Studien in der FiPU in Frage
kommen, werden aus dem regulären ITS-Betrieb des UKJ
durch das Personal der Site-Management-Unit (SMU)
identifiziert. Die ausgewählten Patienten werden in der
FiPU entsprechend weiter versorgt und erhalten somit
Zugang zu experimentellen Therapien und neuen
diagnostischen Verfahren.

Die Ebene 10 der Gebäude C1-C3 und A5 bildet am
Standort den gesamten Intensivmedizinischen Bereich
(ITS). Die Verortung der FiPU soll im Gebäude C1 und
der Station C111 sowie einem Teil der C110
erfolgen.
Benötigt wird ein isolierter Bereich mit insgesamt 10
Intensivpflegebetten, der über eine Schleuse an eine
Intensivstation des UKJ mit einem Präsenzlabor für die
"vor Ort" oder gar bettseitige biophotonische
Diagnostik oder Monitoring infektiöser Patienten
angeschlossen ist.
Dies erlaubt einerseits die klinische Validierung von
lichtbasierten Testsystemen zur Erfassung kritischer
zellulärer Wirtsfunktionen (Immunantwort,
Endothelfunktion/Mikrozirkulation), andererseits aber
auch die
Gabe innovativer
Therapeutika (wie die Gabe
farbstofffunktionalisierter, nanoformulierter
Wirkstoffe zur Wiederherstellung der
Organfunktion) unter Monitoring der Pharmakokinetik
und Organfunktionen mittels biophotonischer
Technologien unter Anwendung von Demonstratoren, die
im Infektionsbereich verbleiben müssen.

Benötigt werden neben Patientenzimmern, in denen die
Patienten, von denen eine Infektionsgefahr
ausgeht, isoliert untergebracht werden können, auch
Räumlichkeiten für die Sicherstellung der Pflege
(Pflegestützpunkt, Arbeitsraum rein/unrein, Pflegebad,
Lager, Teeküche), Aufenthalts- und
Diensträume sowie Ver- und Entsorgungsschleusen für
Patienten, Personal und Güter. Räume für
Diagnostik und wissenschaftliche Experimente müssen
dem Bereich der FiPU ebenfalls zugeordnet werden.
Die FiPU umfasst damit insgesamt 391,50 m² Nutzfläche
in 2 separat Arealen, von denen 53,50 m² aus
vorhandener Nutzung übernommen werden können und
338,00 m² umzubauen sind. Der Umbau umfasst
neben den Nutzflächen auch Eingriffe in die
Technikbereiche der Technikzentrale, Schächten und den
Versorgungswegen.

Vorgesehen ist eine "Kerneinheit" (C 111) mit 6
Einzelzimmern, die gemeinsam mit Pflegestützpunkt,
Arbeits-
und Diensträumen und dem Labor als eine abgegrenzte
und durch Schleusen vom umgebenden
Intensivbereich getrennte Funktionseinheit geplant
ist. Die Einzelzimmer erhalten jeweils vorgelagerte
Schleusen inkl. dem Bereich Arbeitsraumrein, So können
kontagiöse Intensivbehandlungspatienten
(Patienten der Gruppe A2 gemäß RKI-Richtlinie für
Krankenhaushygiene  und Infektionsprävention)
untergebracht werden.
Darüber hinaus gibt es einen zweiten abgegrenzten
Bereich, bestehend aus zwei Doppelzimmern mit
gemeinsamer Schleuse inkl. Bereich "Arbeitsraum-rein"
und vorgelagerten Flur.
Diese bedürfen gemäß RKI-Richtlinie keiner gesonderten
Filterung in der raumlufttechnischen Anlage (sog.
"Kittelpflege", d.h. Kleidungswechsel des
Pflegepersonals in der dem Patientenzimmer
vorgelagerten
Schleuse) und würden in diesen Betten behandelt werden
können.

*Hinweis*
Allgemeine Baustellenordnung (Universitätsklinikum
Jena)

Baumaßnahme:  Errichtung einer First in Patient Unit
(FiPU)

1 Allgemeines
1.1 Lage der Baustelle

Pläne über die Lage und Anbindung der Baustelle an das
öffentliche Verkehrsnetz sind als Anlage beigefügt.

1.2 Anschriften und Rufnummern

Standortleitung/Unfallarzt: Universitätsklinikum Jena,
Am Klinikum 1, in 07747 Jena
  Tel. 03641 9-32 20 50
Bauleitung: SGP3 - Dr. Scholz Gesamtplan GmbH,
Neuwerkstr.. 29 in 99084 Erfurt
  Tel. 0361 3494680

SiGeKo: wird noch bekanntgegeben...............
Tel. ...........
Brandschutzbeauftragte: wird noch bekanntgegeben.
Tel. .............
Krankenhaushygiene der Ansprechpartner Herr Mitic
Tel. .............
Abfallbeauftragter: wird noch bekanntgegeben  Tel.
.............
Thüringer Landesamt für Verbraucherschutz, TLV
Abteilung Arbeitsschutz
Tennstedter Str. 8/9, 99947 Bad Langensalza
Tel.0361 57 3815-000
Berufsgenossenschaft der Bauwirtschaft - BG BAU,
 Koenbergkstraße 01, 99084 Erfurt,  Tel. 030 -
85781-0
Stadt Jena, Am Anger 15, 07743 Jena,  Tel. 03641
49-0
Finanzamt Jena, Leutragraben 8, 07743 Jena,  Tel.
03641 - 3780
Polizei  Tel. 110
Feuerwehr  Tel. 112

1.3 Koordination und Überwachung der Arbeitssicherheit
und Gesundheitsschutz

Der vom Bauherrn gemäß Verordnung über Sicherheit und
Gesundheitsschutz auf Baustellen (BaustellV)
eingesetzte SiGeKo ist über seine Rechte nach
BaustellV hinaus gegenüber den ausführenden Firmen
sowie
deren Arbeitnehmern weisungsbefugt.

Der Auftragnehmer hat dem SiGeKo vor Beginn der
Arbeiten seine Arbeitsverfahren sowie die vorgesehenen
Sicherheitsmaßnahmen anzugeben. Der SiGeKo legt dabei
die Ausschreibung, den SiGe-Plan und den
Bauablaufplan zu Grunde und prüft die Angaben
daraufhin, ob die Arbeiten wie vorgesehen und ohne
gegenseitige Gefährdung durchgeführt werden können.
Ergibt die Prüfung, dass die Sicherheitsmaßnahmen
unzureichend sind, veranlasst der SiGeKo notwendige
Änderungen der Arbeitsverfahren oder des
Arbeitsablaufs.

Der SiGeKo kontrolliert die Einhaltung dieser
Baustellenordnung, des SiGe-Plans, der
Arbeitsschutzvorschriften und schreitet bei
erkennbaren Gefahrenzuständen ein. Die Auftragnehmer
sind zur
unverzüglichen Mängelbeseitigung verpflichtet. In
Abstimmung mit der Baustellenleitung arbeitet der
SiGeKo
einen Terminplan für Sicherheitsbesprechungen und
Baustellenbegehungen aus. Über diese Aktivitäten führt
er Protokoll.

Die Tätigkeit des SiGeKo befreit den Auftragnehmer
nicht von seiner Abstimmungspflicht mit anderen
Unternehmern. Übernimmt der Unternehmer Aufträge,
deren Durchführung zeitlich und örtlich mit Aufträgen
anderer Unternehmer zusammenfällt, ist er
verpflichtet, sich mit dem für die Baustelle
bestellten SiGeKo des
Auftraggebers abzustimmen, soweit dies zur Vermeidung
einer gegenseitigen Gefährdung erforderlich ist.

Die Verantwortlichkeit des Auftragnehmers für die
Erfüllung der Arbeitsschutzpflichten gegenüber seinen
Beschäftigten bleibt unberührt.

1.4 Bautagebuch

Der Auftragnehmer hat in geeigneter Form den
Personaleinsatz, den Geräteeinsatz, die
Materiallieferungen,
die Arbeitsleistungen und den Arbeitsfortschritt zu
dokumentieren sowie notwendige Angaben nach Richtlinie
411 VHB-Bund zu machen und regelmäßig, spätestens
vierwöchentlich, an den Bauherrn zu berichten.
Bautagesberichte des Auftragnehmers/der
Nachunternehmer sind der örtlichen Bauleitung des
Auftraggebers spätestens wöchentlich vorzulegen.

1.5 Personal

Das Personal des Auftragnehmers muss für die ihm
übertragene Arbeit geeignet sein. Personen, die gegen
Arbeitsschutz- und Unfallverhütungsvorschriften
verstoßen oder den Anweisungen des Bauherrn oder seiner
Beauftragten hierzu nicht Folge leisten, sind
abzuberufen und zu ersetzen. Werden Arbeitnehmer
eingesetzt,
die der deutschen Sprache nicht mächtig sind, muss
ständig eine der deutschen Sprache kundige, fachlich
geeignete Person als Ansprechpartner vor Ort sein, der
sich auch mit ausländischen Arbeitnehmern
entsprechend deren Sprache hinreichend verständigen
kann. Dieses Aufsichtspersonal muss stets auf der
Baustelle zugegen sein.
Für alle ausländischen Beschäftigten sind, falls
erforderlich, eine gültige Arbeitserlaubnis oder ein
Sozialversicherungsausweis der örtlichen
Bauüberwachung vorzulegen und auf der Baustelle
vorzuhalten.

1.6 Arbeitszeiten

Normalarbeitszeit: Mo.-Fr. 7:00  17:00 Uhr, an
Samstagen von 8:00 -17:00 Uhr
Lieferzeiten: innerhalb der Normalarbeitszeit
Arbeiten außerhalb der Normalarbeitszeit sind
grundsätzlich vom AG zu genehmigen.
Sonderregelung für lärm- und erschütterungsintensive
Tätigkeiten
Um störende Auswirkungen von lärm- und
erschütterungsintensiven Arbeiten auf den unmittelbar
angrenzenden Krankenhausbetrieb soweit als möglich zu
mindern, können diese Arbeiten im Zeitfenster
Montag bis Freitag von 17:00 Uhr bis 20:00 Uhr
ausgeführt werden. An Samstagen von 08:00 Uhr -12:30
Uhr
und von 14:00 Uhr  17:00 Uhr.
Da die Arbeiten in unmittelbarer Nachbarschaft zu
hochsensiblen Bereichen des Krankenhausbetriebs
(Operationssäle, Intensivpflege, etc.) stattfinden,
kann es aus krankenhausbetrieblichen Gründen auch
innerhalb der benannten Zeitfenster zu kurzfristig vom
AG angeordneten Unterbrechungen von lärm- und
erschütterungsintensiven Tätigkeiten.
Andere Zeitfenster für lärm- und
erschütterungsintensive Arbeiten sind nur
einzelfallbezogen nach
rechtzeitiger vorheriger Abstimmung mit dem AG und
einzelfallbezogener Freigabe des AG zulässig. Die
Zustimmung des AG ist rechtzeitig, jedoch mind. 5
Arbeitstage vor Aufnahme der Arbeiten durch den AN in
Textform vom AG einzuholen.

1.7 Weitergabe von Arbeiten

Leistungen dürfen nur mit dem Einverständnis des
Bauherrn auf der Grundlage dieser Baustellenordnung
und entsprechend der VOB/B an Nachunternehmer
weitergegeben werden. Der Auftragnehmer hat bei der
Vergabe von Arbeiten an andere Unternehmen seiner
Abstimmungspflicht entsprechend § 8 ArbSchG sowie
§ 6 Abs. 1 UVV "Allgemeine Vorschriften" nachzukommen.

2 Arbeitsstätten
2.1 Baustelleneinrichtung, Baustellenverkehr

Der Auftragnehmer hat seine Baustelleneinrichtung auf
den vom Bauherrn zugewiesenen Flächen
vorzunehmen. Die Nutzung der ihm zugewiesenen Flächen
ist 14 Tage vor Arbeitsaufnahme mit dem
SiGeKo abzustimmen. Er darf die Baustelle nur durch
gekennzeichnete Zugänge betreten und verlassen.
Verkehrsflächen sind besonders gekennzeichnet. Darüber
hinaus werden sie im Baustelleneinrichtungsplan
ausgewiesen.
Die Zu- und Abfahrt zur Baustelle sowie zu den
Containern (Material-, Werkzeug und Sanitärcontainern)
erfolgt von der Erlanger Allee über die Planstraße A
und retour.
Auf der Baustelle gilt grundsätzlich die
Straßenverkehrsordnung. Davon abweichend wird die
Höchstgeschwindigkeit auf 10 km/h festgelegt.
Verkehrsflächen dürfen nicht durch Bau- oder
Montagearbeiten beeinträchtigt werden. Ausnahmen sind
mit dem überwachenden Bauleiter bzw. dem
SiGeKo zu vereinbaren. Rückwärtsfahren ist nur in
Ausnahmefällen erlaubt. Es besteht Einweisungspflicht.
Es ist verboten, Motoren im Standgas laufen zu lassen!
Zufahrtswege für Feuerwehr-, Rettungs-, Polizei- und
sonstige Hilfsfahrzeuge sind freizuhalten.
Das Befahren und Parken des gesamten Klinikums und
Baustellengeländes mit Privatfahrzeugen durch
Mitarbeiter des AN, seiner Nachunternehmer, Besucher,
Lieferanten etc. ist untersagt.
Widerrechtlich geparkte Fahrzeuge werden auf Kosten
des AN entfernt.
Firmenfahrzeuge sind innerhalb des Baustellenbereiches
zu parken bzw. zu be- und entladen.
Vom AG werden Transponder für das Öffnen der Schranken
an der Klinikum-Zufahrt gegen Unterschrift an
die AN zur Verfügung gestellt. Die Nutzung der
Transponder ist lediglich für die Zufahrt von Firmen-
und
Lieferfahrzeugen zulässig.  Die vollständige und
dokumentierte Rückgabe der Transponder durch den AN an
den AG hat vor Schlussrechnungslegung zu erfolgen

2.2 Unterkünfte und soziale Anlagen

Der Bauherr stellt Flächen mit den erforderlichen Ver-
und Entsorgungsmöglichkeiten für die nach der
Arbeitsstättenverordnung (ArbStättV) erforderlichen
Waschräume, Toiletten und sonstigen Einrichtungen.
Durch den Bauherren werden ausreichend Sanitäranlagen
zur Nutzung durch alle AN errichtet.

Übernachtungsunterkünfte werden auf der Baustelle
nicht gestattet.

2.3 Winterfeste Arbeitsplätze

Leistungen zur Schaffung winterfester Arbeitsplätze,
einschließlich der Räum- und Streuarbeiten in
erforderlichem Umfang übernimmt der Auftragnehmer in
seinem Verantwortungsbereich.
Der Auftragnehmer hat dabei grundsätzlich die
Forderungen des Anhangs der ArbStättV (insbesondere
Abschnitt 5.1) einzuhalten.
Der Auftraggeber übergibt lediglich zu Beginn das zu
Erbringung der Bauleistung geeignete (geräumte)
Grundstück bzw. Baufeld. Der Bauherr übernimmt in der
Folge die Verkehrssicherheitspflicht für bereits
vorhandene Straßen und Wege zum Baugelände, Baustraßen
und -wege sind davon ausgeschlossen.
Sind mehrere Firmen gleichzeitig tätig, erfolgt eine
klare Absprache zur Aufgabenzuweisung,
Kompetenzabgrenzung, Sicherungspflichten durch die
örtliche Bauleitung, die schriftlich festgehalten wird.

2.4 Sanitätsraum

Der Bauherr unterhält in unmittelbarer Nachbarschaft
eine Notaufnahme. Weitere Anforderungen nach der
ArbStättV oder der DGUV-Information "Erste Hilfe im
Betreib" hat der Auftragnehmer zu erfüllen.

2.5 Baustromversorgung, Baustellenbeleuchtung,
Bauwasser
2.5.1 Baustromversorgung, Baustellenbeleuchtung:

Der Auftraggeber beliefert den Auftragnehmer mit
Strom. Der bauseits zur Verfügung gestellte
Baustromanschluss beinhaltet keine Notstromversorgung.

Die Stromversorgung erfolgt entsprechend dem
Baustelleneinrichtungsplan. Der Auftraggeber übernimmt
die
Einrichtung des Anschlusspunkts und der
Hauptverteilung. Ab der Hauptverteilung liegt die
Unterverteilung in
der Verantwortung des Auftragnehmers und ist mit dem
SiGeKo sowie der örtlichen Bauleitung abzustimmen.

Die Weiterberechnung der Stromkosten an die
Unternehmen erfolgt über eine pauschale Umlage in Höhe
von 0,25 % (netto) des jeweiligen
Schlussrechnungsbetrags.

Der Auftragnehmer ist dadurch nicht von seinen
Leistungspflichten befreit. Eigene elektrische Anlagen
und
Betriebsmittel dürfen nur von Speisepunkten versorgt
werden, die mit einer FI-Schutzschaltung ausgerüstet
sind (Baustromverteiler). Alle elektrischen Anlagen
und Betriebsmittel müssen den einschlägigen
VDE-Richtlinien und UVV entsprechen und nachweislich
auf ihren ordnungsgemäßen Zustand geprüft sein.

Der Auftraggeber stellt die Allgemein-, Not- und
Wegebeleuchtung. Für eine ausreichende
Arbeitsplatzbeleuchtung hat der Auftragnehmer selbst
zu sorgen.

2.5.2 Bauwasser:

Bauwasserbereitstellung:
Der Bauherr übernimmt die Bereitstellung des
Bauwassers. Hierzu wird im Rahmen der
Baustelleneinrichtung, durch den vom Bauherrn
beauftragten Unternehmer, eine zentrale
Wasserentnahmestelle (z. B. Standrohr, Wasseranschluss
oder Zapfstelle) eingerichtet und betriebsbereit
zur Verfügung gestellt.

Kosten für Bauwasser:
 Die Kosten für den Bauwasserverbrauch sowie für die
Herstellung, Unterhaltung und den Betrieb der
zentralen Wasserentnahmestelle trägt der Bauherr. Zur
anteiligen Umlage dieser Kosten auf die
ausführenden Unternehmen erfolgt eine pauschale
Weiterberechnung in Höhe von 0,25 % (netto) des
jeweiligen Schlussrechnungsbetrages.

Wasserversorgung der einzelnen Gewerke:
Die Verteilung des Bauwassers von der zentralen
Entnahmestelle zu den jeweiligen Arbeitsplätzen sowie
die
erforderliche Wasserentsorgung (z. B. Abpumpen,
Ableiten oder Sammeln von Abwasser) liegt in der
Verantwortung der jeweiligen Auftragnehmer
(Folgegewerke). Diese haben die notwendige
Wasserzuführung, -verteilung und -entsorgung auf
eigene Kosten und Verantwortung sicherzustellen.

2.6 Funksprechverkehr

Bei Funksprechverkehr sind Gerätezahl und -typ sowie
die verwendete Frequenz der überwachenden
Bauleitung zu melden und ist die Nutzungsberechtigung
hierfür einzuholen. Die Anforderungen des Post- und
Fernmeldewesens sind einzuhalten. Gegebenenfalls ist
Rücksprache mit dem SiGeKo einzuholen, da Nähe
zur Notaufnahme besteht.

Auf mit dem Schild "Handyverbot" gekennzeichnete
Bereiche ist zu achten

2.7 Ordnung, Sauberkeit und Hygiene

Die Auftragnehmer sind verpflichtet, ihren
Arbeitsbereich sowie ihre Tagesunterkünfte und
sanitären Anlagen
in ordentlichem Zustand zu halten.

Verunreinigungen sind unverzüglich zu beseitigen.
Andernfalls vergibt die überwachende Bauleitung den
Auftrag hierfür und legt die Kosten auf die
Verursacher um. Unterkünfte und Sozialanlagen müssen
den
Anforderungen der ArbStättV entsprechend vorgehalten
und betrieben werden.

2.8 Rauchverbot, Verbot von Alkohol und anderen
Rauschmitteln

Es besteht ein generelles Rauchverbot auf der gesamten
Baustelle. Rauchen ist nur in festlegten
Raucherzone erlaubt.

Der Auftragnehmer hat Personen, bei denen der
begründete Verdacht auf Alkohol- und Drogeneinfluss
besteht, unverzüglich von der Baustelle zu entfernen.
Der Bauherr behält sich vor, solchen Personen
Baustellenverbot zu erteilen.

3 Arbeitssicherheit
3.1 Allgemeines

Jeder Auftragnehmer ist dafür verantwortlich, dass
seine auf der Baustelle tätigen Unternehmer-Bauleiter
bzw. Aufsichtführenden, einschließlich seiner
Nachunternehmen, Kenntnis über den SiGe-Plan, diese
Baustellenordnung sowie die einschlägigen
Arbeitsschutz- und Unfallverhütungsvorschriften haben.

Der Auftragnehmer verpflichtet sich, für die von ihm
durchzuführenden Arbeiten Gefährdungs- und
Belastungsanalysen dem SiGeKo vorzulegen und von
diesem genehmigen zu lassen.

Durch den SiGeKo wird eine "Firmenauskunft
Arbeitssicherheit" von den beteiligten Unternehmen und
deren
Nachunternehmen abgefordert

Greifen Arbeitsvorgänge verschiedener Auftragnehmer
ineinander, sind die vorgefundenen Gegebenheiten
zu prüfen. Dies gilt insbesondere für Baugruben und
Gräben, hochgelegene Arbeitsplätze sowie alle
Verkehrswege, Gerüste, für die Stromversorgung und die
Allgemeinbeleuchtung der Baustelle.

Ein Arbeitsablauf oder ein Arbeitsverfahren weist dann
einen Mangel auf, wenn bei einem oder mehreren
Arbeitsschritten Gefahren nicht sicher ausgeschlossen
werden können. Dies ist z. B. der Fall, wenn die für
bestimmte Arbeiten benötigten speziellen Arbeitsmittel
nicht zur Verfügung stehen. Stellt der Auftragnehmer
Mängel fest, sind diese unverzüglich dem SiGeKo zu
melden und es ist auf deren Abstellung hinzuwirken.
Nimmt ein Auftragnehmer trotz erkennbarer Mängel seine
Arbeit auf, ist er zur Mängelbeseitigung
verpflichtet.

Die einschlägigen Arbeitsschutz- und
Unfallverhütungsvorschriften sind auf der Baustelle
vorzuhalten.

Der Auftragnehmer hat der überwachenden Bauleitung und
dem SiGeKo Name und Anschrift seiner
Montageleiter bzw. Aufsichtführenden und die der
Sicherheitsfachkräfte mitzuteilen.

Erlaubnispflichtige Arbeiten sind rechtzeitig bei den
zuständigen Behörden zu beantragen

Dem SiGeKo sind alle Arbeitsunfälle und Schadensfälle
unverzüglich telefonisch oder per mail zu melden,
damit ggf. eine Unfalluntersuchung durchgeführt werden
kann. Die gesetzlich vorgeschriebene Meldepflicht
an Behörden und Berufsgenossenschaften bleibt davon
unberührt.

3.2 Unterweisung

Erstmalig auf der Baustelle eingesetztes Personal ist
vor Beginn der Arbeiten über die besonderen
Bedingungen auf der Baustelle durch ihren
Aufsichtführenden zu unterweisen. Die Unterweisung ist
zu
dokumentieren und bei der Bauleitung zu hinterlegen.

3.3 Erste Hilfe Personal

Alle Auftragnehmer haben die Anforderungen nach der
Arbeitsstättenverordnung,
Betriebssicherheitsverordnung bzw. der DGUV A1 zu
erfüllen. Das entsprechend ihrer Beschäftigtenzahl
erforderliche Erste-Hilfe-Material und die
vorgeschriebene Anzahl von Ersthelfern auf der
Baustelle
vorzuhalten

3.4 Arbeitsmedizinische Vorsorge

Der Auftragnehmer hat dafür zu sorgen, dass in
Bereichen, in denen Arbeiten mit
gesundheitsschädigenden
Einwirkungen ausgeführt werden, nur Personal
eingesetzt wird, das dazu geeignet ist und durch
arbeitsmedizinische Voruntersuchungen überwacht wird.
Der Nachweis hierfür muss dem SiGeKo bei Bedarf
vorgelegt werden.

3.5 Erdarbeiten

Erdarbeiten dürfen nicht ausgeführt werden.

3.6 Baumaschinen und Geräte

Bei Maschinen, Geräten, Werkzeugen, elektrischen
Anlagen und Betriebsmitteln sowie
überwachungsbedürftigen Anlagen, die einer
Sachverständigen- oder Sachkundigenprüfpflicht
unterliegen,
verpflichtet sich der Auftragnehmer, die
entsprechenden Nachweise, Aufbauanleitungen,
Zulassungsbescheide, Erlaubnisse, Prüf-und
Kontrollbücher an der Baustelle vorzuhalten.
Prüfaufkleber sind
anzubringen

Der Auftragnehmer hat dafür zu sorgen, dass
Baumaschinen und Geräte nur von dazu beauftragten
Personen bedient werden. Sofern eine schriftliche
Beauftragung in Rechtsvorschriften vorgesehen ist, muss
die beauftragte Person diese ständig bei sich haben.
Gefahrenbereiche sind abzusperren. Personen dürfen
sich dort nicht aufhalten.

3.7 Montagearbeiten

Bei Montagearbeiten ist eine Montageanweisung, in der
die erforderlichen Sicherheitsmaßnahmen sowie die
zum Einsatz kommenden Maschinen, Geräte und Werkzeuge
erkennbar sind, dem SiGeKo vorzulegen und
von diesem genehmigen zu lassen.

3.8 Gerüste und Leitern

Der Auftragnehmer hat die Brauchbarkeit der von ihm
eingesetzten Arbeits-, Schutz- und Traggerüste
nachzuweisen und die Betriebssicherheit zu überwachen.
Zulassungsbescheide sowie Aufbau- und
Verwendungsanleitungen sind auf der Baustelle
vorzuhalten. Jeder Benutzer hat den ordnungsgemäßen
Zustand zu prüfen und ihn zu erhalten. Veränderungen
am Gerüst dürfen nur vom Gerüsthersteller
vorgenommen werden. Gesperrte Gerüste dürfen nicht
benutzt werden. Eine Gerüstfreigabe ist vorzuhalten.
Am Gerüst ist sichtbar eine Kennzeichnung nach DIN
4420 anzubringen.
Es dürfen nur Arbeitsleitern (Steh-, Anlege-, Podest-,
Schiebeleitern etc.) sind mit einer Sicherheitskennzeichnung und gültiger Prüfplakette verwendet
werden.

3.9 Gefahrstoffe

Beim Umgang mit Gefahrstoffen sind die
Betriebsanweisungen auf der Baustelle vorzuhalten.
Vor dem Einsatz gefährlicher Arbeitsstoffe im Zuge der
Ausführung ist dies rechtzeitig dem SiGeKo
mitzuteilen, wenn infolge des Einsatzes eine Gefahr
(z. B. Explosion, Brand, gesundheitsschädliche
Atomsphäre) für Arbeitnehmer anderer Arbeitgeber
entsteht

3.10 Persönliche Schutzausrüstung

Personen ohne Schutzhelm und Schutzschuhe S3 haben
keinen Zutritt zur Baustelle. Sind darüber hinaus
weitere Schutzausrüstungen erforderlich (z. B. Augen-
oder Gesichtsschutz, Gehörschutz, Atemschutz,
Warnkleidung), hat der Auftragnehmer deren Benutzung
sicherzustellen. Zuwiderhandelnde Personen
können nach einmaliger Verwarnung von der Baustelle
gewiesen werden.

3.11 Abbrucharbeiten

Bei der Durchführung von Abbrucharbeiten ist eine
Abbruchanweisung, in der die erforderlichen
Sicherheitsmaßnahmen und die zum Einsatz kommenden
Maschinen, Geräte und Werkzeuge erkennbar
sind, dem SiGeKo vorzulegen und von diesem genehmigen
zu lassen.

4 Brand- und Explosionsschutz
4.1 Allgemeines

Der Bauherr erlässt eine Brandschutzordnung und
benennt einen Brandschutzbeauftragten. Dieser ist
spätestens mit Baubeginn dem AN bekannt zu geben. Zu
seinen Aufgaben gehört die Durchsetzung der
Brand- und Explosionsschutzmaßnahmen. Jeder
Auftragnehmer muss die für seinen Arbeitsbereich
erforderlichen Brand- bzw. Explosionsschutzmaßnahmen
mit dem Brandschutzbeauftragten des Bauherren
abstimmen. Werden in brandgefährdeten Bereichen
Schweiß- bzw. Schneidarbeiten durchgeführt, ist eine
schriftliche Schweißerlaubnis einzuholen. Durch die
Auftragnehmer sind an den jeweiligen Arbeitsstellen
Feuerlöscher in ausreichender Zahl vorzuhalten.
Anzahl, Ausführung und Größe ist mit dem SiGeKo
eigenverantwortlich abzustimmen. Die Beschäftigten
müssen im Gebrauch der Löscheinrichtungen unterwiesen
sein.

Bei Schweiß-, Löt- und Flammarbeiten oder Arbeiten mit
funkenschlagenden Geräten ist immer ein
Feuerlöscher direkt neben jeden Arbeitsplatz
bereitzuhalten. Die Arbeiten dürfen nicht allein
ausgeführt
werden.

4.2 Brandfall

Im Brandfall ist umgehend eine Meldung an die
angegebene Telefonnummer abzusetzen. Ausgenommen
davon sind entstehende Brände, die mit den vorhandenen
Löscheinrichtungen gelöscht werden können.
Diese Fälle sind dem Brandschutzbeauftragten nach dem
Löschen zu melden.

Sammelplatz im Falle eines Feueralarms oder einer
anderen Evakuierung gemäß Flucht- und Rettungsplan
des Universitätsklinikums Jena (UKJ).

4.3 Bereitstellung und Lagerung von Materialien,
insbesondere brennbarer Stoffe

An Arbeitsplätzen dürfen leicht entzündliche, Brand
fördernde oder selbstentzündliche Stoffe nur in
einer Menge bereitgehalten werden, die für den
Fortgang der Arbeiten erforderlich ist, nicht mehr als
der
Tagesbedarf. Das gilt auch für Gasflaschen.
Die Lagerung von Materialien und brennbaren Stoffen
ist ausschließlich auf den zugewiesenen Lagerflächen
erlaubt. Nur in Ausnahmefällen dürfen diese
Materialien ausdrücklich nur mit Zustimmung der
örtlichen
Bauüberwachung bzw. des Technischen Dienstes und unter
Einhaltung entsprechender
Sicherheitsvorschriften im Gebäude gelagert werden.

Bei Nichtbeachtung dieser Regelung erfolgt die
Beseitigung der entstandenen Schäden auf Kosten des
Verursachers.

5 Umweltschutz
5.1 Abfall

Jeder Auftragnehmer ist verpflichtet, die aus seinen
Arbeiten stammenden Reststoffe, Verpackungen und
Abfälle entsprechend den gesetzlichen Vorgaben,
insbesondere dem Kreislaufwirtschaftsgesetz (KrWG) und
der Gewerbeabfallverordnung (GewAbfV), getrennt zu
erfassen und ordnungsgemäß zu entsorgen. Das
Verbrennen von Abfällen ist verboten. Sondermüll und
Bauschutt sind getrennt zu lagern und umgehend
einer ordnungsgemäßen Entsorgung zuzuführen.

Das Gewerk Abbruch organisiert und koordiniert die
Entsorgung der im Zuge seiner Arbeiten anfallenden
Abfälle einschließlich Bauschutt und gefährlicher
Abfälle in eigener Verantwortung. Für die Entsorgung
von
Rest- und Verpackungsmaterialien anderer Gewerke ist
ausschließlich das jeweilige Gewerk verantwortlich.

Der Bauherr stellt geeignete Sammel- und Lagerflächen
bereit und behält sich vor, die Einhaltung der
abfallrechtlichen Verpflichtungen zu kontrollieren.
Kommt ein Auftragnehmer seiner Entsorgungspflicht nicht
nach, kann der Bauherr die Entsorgung auf Kosten des
Verursachers veranlassen.

Bei der Übernahme und Entsorgung der Abfälle gilt das
Verursacherprinzip. Tritt Sondermüll (z. B. Asbest)
auf, ist dieser nach den besonderen gesetzlichen
Vorschriften zu behandeln, zu lagern und zu entsorgen.

5.2 Lärm

Aufgrund der Lage der Baumaßnahme im
Krankenhausgelände gelten gemäß den Bestimmungen der
Allgemeinen Verwaltungsvorschrift zum Schutz gegen
Baulärm - Geräuschimmissionen - die
Immissionsrichtwerte gemäß AVV Baulärm Abschnitt 3.1.1
Buchstabe f.
Alle notwendigen Maßnahmen zur Minderung des Baulärms
nach Anlage 5 AVwV sind zu berücksichtigen.
Arbeiten, bei denen voraussichtlich der
Beurteilungspegel von 55 dB(A) länger als 2,5 h Stunden
(Betriebsdauer) überschritten wird, sind dem SiGeKo zu
melden.

5.3 Gewässerschutz

Beim Umgang mit wassergefährdenden Stoffen sind die
einschlägigen Rechtsvorschriften einzuhalten und
der Umgang ist dem SiGeKo zu melden.

Die Einleitung von flüssigen Stoffen in das Erdreich
ist verboten. Abwässer aus Reinigungsvorgängen sind
aufzufangen und vom Auftragnehmer zu entsorgen. Bei
Zuwiderhandlung behält sich der Auftraggeber einen
Bodenaustausch zulasten des Verursachers vor.

6 Sicherung der Baustelle

6.1 Eingrenzung

Die Baustelle und die Baustelleneinrichtung werden
durch einen Bauzaun (vom AN, wenn in der
Leistungsbeschreibung zu kalkulieren) gesichert. Das
Betreten der Baustelle und der Baustelleneinrichtung
für Unbefugte ist untersagt und es ist mittels
Beschilderung darauf hinzuweisen. Der Bauzaun dient
ebenfalls
als Diebstahlschutz für Geräte und Baumaterial.

6.2 Fotografieren

Das Fotografieren und Filmen auf der Baustelle sind
nur mit Einwilligung des Bauherrn gestattet.
Entsprechende Anträge sind schriftlich an den Bauherrn
zu stellen.

6.3 Besucher

Für Besichtigungen und Führungen ist das
Einverständnis der überwachenden Bauleitung einzuholen.

6.4  Firmenwerbung

Firmenwerbung ist nur am Bauschild zugelassen, diese
muss von der örtlichen BL des Auftraggebers
genehmigt werden.

7 Hausinterne Ordnung
7.1 Benutzung von Einrichtungen

Werden Baustellen- und Sicherheitseinrichtungen der
Baustelle mitbenutzt, so sind diese auf offensichtliche
Mängel zu prüfen. Vorhandene Mängel sind dem SiGeKo
mitzuteilen.
Werden Einrichtungen, die dem Schutz der Arbeitnehmer
dienen, aus arbeitstechnischen Gründen entfernt,
so sind vom Unternehmen, das die Einrichtungen
entfernt, in Absprache mit der örtlichen Bauleitung und
dem SiGeKo entsprechend wirksame Schutzmaßnahmen zu
ergreifen. Nach Beendigung der Arbeiten ist der
ursprüngliche Zustand wiederherzustellen. Es ist
strikt verboten, Maßnahmen/Einrichtungen, die zum
Fernhalten von Unbefugten dienen, zu entfernen.
Vor dem Betreten von Kontrollbereichen, die durch
Schilder mit dem Flügelradsymbol und der Aufschrift
"Kontrollbereich Radioaktivität" bzw. "Röntgen - Nicht
eintreten" gekennzeichnet sind, ist mit dem
zuständigen Strahlenschutzbeauftragten des Standorts
Kontakt aufzunehmen.
Eine Infektionsgefährdung besteht für Sie in der Regel
nicht. Wenn Sie in diesem Sinne eine konkrete
Besorgnis haben, steht Ihnen die hausinterne
Hygienefachkraft des Standortes für Fragen zur
Verfügung. Es
besteht Zutrittsverbot bei Gefährdung durch
Tröpfcheninfektion wie offene Tuberkulose. Nur in
dringenden
Ausnahmefällen ist Zutritt mit persönlicher
Schutzausrüstung nach Anweisung des zuständigen Arztes
möglich. Schnitt-/Stichverletzungen mit Kontakt zu
infektiösem Material (z.B. Patientennadel) dürften bei
Ihnen nicht vorkommen. Gegebenenfalls sofort den
jeweiligen Arzt hinzuziehen. Stellen sie sich
anschließend
beim Betriebsärztlichen Dienst und/oder in der
Chirurgischen Nothilfe (Durchgangsarzt) vor.
Bagatellverletzungen sind wie üblich in den
Dokumentationsbogen (Verbandsbuch) Ihres Betriebes
einzutragen.

Defekte elektrische Arbeitsmittel sind nicht zu
benutzen. Es ist nur Strom aus den Baustromkästen zu
benutzen. Die Entnahme von Strom aus den
Haussteckdosen ist verboten. Bauwasser ist nur an den
dafür
vorgesehen Entnahmestellen mit Messeinrichtung zu
entnehmen. Die Entnahme von Wasser aus dem
Trinkwassernetz des UKJ ist verboten.

Jeder Unfall (Personen-, Umwelt-, Sachschaden) sowie
Beinaheunfälle sind der Bauüberwachung des
Arbeitgebers unverzüglich zu melden

Die Nutzung von Radio oder Musik auf der Baustelle
wird aus Rücksicht auf Patienten und Personal generell
untersagt

8 Hygieneverantwortung

1. Die bauausführende Firma benennt vor Beginn der
Arbeiten einen verantwortlichen Ansprechpartner für
alle hygienerelevanten Belange.
Auf Seiten des Krankenhauses ist der
Hygieneverantwortliche des betroffenen
Geschäftsbereiches des UKJ
als zentraler Ansprechpartner benannt.

Kommunikationswege:
Hygienerelevante Informationen (z. B.
Bauablaufänderungen, Arbeiten mit erhöhter Staub- oder
Lärmentwicklung, Störungen technischer
Sicherungseinrichtungen) sind ausschließlich zwischen
den
benannten Ansprechpartnern auszutauschen. Die
Kommunikation erfolgt grundsätzlich schriftlich (z. B.
per
E-Mail oder durch Einträge in das
Baustellen-Hygienetagebuch).

Abstimmungstermine:
Es finden regelmäßig (mindestens wöchentlich)
Abstimmungsgespräche zwischen der bauausführenden
Firma und dem Hygieneverantwortlichen statt. Besondere
Maßnahmen oder Abweichungen vom geplanten
Ablauf sind unverzüglich in einem Protokoll
festzuhalten und allen Beteiligten zur Verfügung zu
stellen.
Melde- und Eskalationspflicht Jede Abweichung von den
festgelegten hygienischen Sicherungsmaßnahmen
ist unverzüglich dem Hygieneverantwortlichen zu
melden. Dieser ist berechtigt, bei akuter Gefährdung
von
Patienten, Mitarbeitenden oder Besuchern bis zur
Behebung der Mängel einen sofortigen Baustopp
anzuordnen.

Dokumentation:
Sämtliche Hygienemaßnahmen, Abstimmungen und Abnahmen
werden in einem
Baustellen-Hygienetagebuch dokumentiert.
Das Tagebuch ist während der gesamten Bauphase aktuell
zu führen und auf Verlangen dem
Hygieneverantwortlichen vorzulegen.

2. "Bei kurzfristigen Umbaumaßnahmen im Erdgeschoss
wird durch die beauftragte Reinigungsfirma eine
erhöhte Reinigungsfrequenz sichergestellt. Dies
umfasst mindestens eine sofortige Beseitigung
sichtbarer
Verschmutzungen während der Arbeiten, eine tägliche
Schlussreinigung nach Beendigung der Arbeiten
sowie eine unverzügliche Sonderreinigung bei
unvorhergesehenem Staubaustritt. Die Freigabe
der betroffenen Bereiche erfolgt in Abstimmung mit dem
Hygieneverantwortlichen UKJ ."

3. Abschnitt "Ordnung und Sauberkeit auf der Baustelle"
Baustellen innerhalb und außerhalb von Gebäuden sind
jederzeit in einem ordentlichen und aufgeräumten
Zustand zu halten.
Arbeits- und Verkehrsflächen sind frei von unnötigen
Materialien, Abfällen und Stolperstellen zu halten.
Baustellenbereiche in unmittelbarer Nähe zu
Patientenbereichen sind täglich
mindestens besenrein zu verlassen.
Bei erhöhter Staubentwicklung oder starker
Frequentierung angrenzender Bereiche ist die
Reinigungsfrequenz entsprechend zu erhöhen.
Die Fachbauleitung ist verantwortlich für die
Überwachung der Einhaltung von Ordnung und Sauberkeit
auf
der Baustelle.
Sie hat dafür zu sorgen, dass die Baustellen täglich
überprüft werden, Reinigungsmaßnahmen in
angrenzenden Bereichen bei Bedarf angepasst oder
erhöht werden, die bauausführende Firma und ggf. die
Reinigungsfirma entsprechend instruiert und
kontrolliert werden, Abweichungen oder Verstöße gegen
die
Vorgaben umgehend dokumentiert und behoben werden.

Dokumentation und Nachweis :
Die Fachbauleitung dokumentiert die regelmäßigen
Kontrollen (z. B. im Baustellenprotokoll oder
Hygienetagebuch). Festgestellte Mängel und die
getroffenen Korrekturmaßnahmen sind nachvollziehbar
festzuhalten und an den Hygieneverantwortlichen zu
kommunizieren.

4. Die Fachbauleiter Hochbau und Lüftungstechnik sind
für die technische und bauliche Umsetzung der
hygienischen Sicherungsmaßnahmen verantwortlich.
Hierzu zählen die regelmäßige Kontrolle der Baustelle
unter infektionsprophylaktischen Aspekten, die
Überprüfung der Abschottungen sowie der technischen
Anlagen (z. B. Unterdruckführung, Lüftungsanlagen).
Bei festgestellten Abweichungen oder Havarien ist
unverzüglich die Krankenhaushygiene zu informieren.
Die Anordnung und Durchführung mikrobiologischer
Untersuchungen obliegt ausschließlich der
Krankenhaushygiene, die Fachbauleiter unterstützen
jedoch
durch technische Zuarbeit und Dokumentation."

*Hinweis*
ATV - ALLGEMEINE TECHNISCHE VERTRAGSBEDINGUNGEN für
Bauarbeiten jeder Art

1. Geltungsbereich und Ausführungsgrundlage

1.1) Die Ausführung der Bauarbeiten jeder Art erfolgt
nach den allgemein anerkannten Regeln der Technik
und nach VOB Teil C DIN 18299. Die für Bauarbeiten
jeder Art gültigen Allgemeinen Technischen
Vertragsbedingungen werden ergänzt durch die auf die
einzelnen Leistungsbereiche bezogenen Zusätzlichen
Technischen Vertragsbedingungen.

1.2) Die Grundlagen der allgemein anerkannten Regeln
der Technik sind beispielhaft:
DIN-Normen des Deutschen Institutes für Normung e.V.,
insbesondere
DIN 18202  Maßtoleranzen im Hochbau
DIN 18230  Baulicher Brandschutz im Industriebau
DIN 1055  Lastannahme im Hochbau, Verkehrslasten,
Windlasten
DIN 4102  Brandverhalten von Baustoffen und Bauteilen
DIN 4108  Wärmeschutz im Hochbau
DIN 4109  Schallschutz im Hochbau
DIN 4420  Arbeits- und Schutzgerüste, Leitergerüste
Einheitliche technische Baubestimmungen (ETB),
Allgemeinen technische Vertragsbedingungen für
Bauleistungen (VOB/C), Europäische Normen (EN) des
Europäischen Komitees für Normung (CEN),
Technische Richtlinien des Vereins Deutscher
Ingenieure (VDI), Bestimmungen des Verbandes Verband
der
Elektrotechnik Elektronik Informationstechnik e.V.
(VDE), Bestimmungen des Deutschen Ausschusses für
Stahlbeton, Bestimmungen vom Deutschen Verein des Gas-
und Wasserfach (DVGW),
Unfallverhütungsvorschriften der
Bauberufsgenossenschaften und Herstellervorschriften
zur Verarbeitung
eines bestimmten Produkts

1.3) Soweit in der Leistungsbeschreibung auf
Technische Spezifikationen, z. B. nationale Normen,
mit denen
Europäische Normen umgesetzt werden, europäische
technische Zulassungen, gemeinsame technische
Spezifikationen, internationale Normen, Bezug genommen
wird, werden auch ohne den ausdrücklichen
Zusatz: oder gleichwertig, immer gleichwertige
Technische Spezifikationen in Bezug genommen.

1.4) An Auflagen ist zu beachten:
Landesbauordnungen und Technische Baubestimmungen (MVV
TB) der Länder
Die Auflagen der Genehmigungsbehörden
Auflagen von Sachverständigen, Gutachtern und
Prüforganisationen (z.B. TÜV, DEKRA, etc.)
Anschlussbedingungen der Ver- und
Entsorgungsunternehmen, Netzbetreiber, etc.

2. Stoffe, Bauteile

2.1 Allgemein

2.1.1) Innerhalb von 10 Tagen nach Auftragserhalt, in
jedem Fall rechtzeitig vor Materialdisposition und
Ausführungsbeginn übergibt der AN dem AG den Teil
seiner späteren Dokumentation, aus dem alle
bauaufsichtlichen Zulassungen, Prüfungszeugnisse,
Einbaubedingungen und technischen Eigenschaften der
vom AN zum Einbau vorgesehenen Produkte ersichtlich
sind.

2.1.2) In der Beschaffenheit und Ausstattung müssen
alle angebotenen Bauprodukte, Bauteile und -systeme
den einschlägigen Vorschriften für die Erstellung und
den Betrieb der in der Baugenehmigung definierten
Gebäudeklasse entsprechen.

2.1.3) Bauteile, die einer Feuerwiderstandklasse
entsprechen müssen, sind den Anforderungen der DIN 4102
entsprechend güteüberwacht herzustellen und nach
Herstellersystem auszuführen. Der AN hat für
Brandschutzelemente Prüfzeugnisse, Zulassungsbescheide
etc. vorzulegen. Alle Bauelemente müssen einer
allgemein gültigen bauaufsichtlichen Zulassung
entsprechen.

2.1.4) Zulassung im Einzelfall. Für angebotene
Konstruktionen und Produkte, die nicht den anerkannten
Regeln der Technik entsprechen (z.B. absturzsichernde
Verglasungen, sicherheitsrelevante Sonderbauteile,
etc.), hat der AN für den AG im Auftragsfall die
Zustimmung im Einzelfall einzuholen.

2.2 Lieferungen

2.2.1) Stoffe und Bauteile, die laut
Leistungsbeschreibung einer Zulassung bedürfen, sind
mit einem
Übereinstimmungszertifikat zu liefern.

2.2.2) Lieferbedingungen des Auftragnehmers (AN) haben
keine Gültigkeit.

3. Ausführung

3.1) Die vom Auftragnehmer eingesetzten Werkzeuge und
Geräte müssen sich in einwandfreiem Betriebs-
und Sicherheitszustand befinden.

3.2) Gemäß der Baustellenordnung hat der AG einen
SiGeKo eingeschaltet. Den Anweisungen des
Koordinierenden (auch Festlegungen im SiGe-Plan) ist
unbedingt Folge zu leisten.

3.3) Der AN hat für seine Leistungen einen
verantwortlichen Sicherheitsbeauftragen i. S. der UVV
(Unfallverhütungsvorschriften allgemeine Vorschriften)
der Bau Berufsgenossenschaft für seine zu
erbringenden Arbeiten zu stellen.

3.4) Bauseits ist in unmittelbarer Nähe eine
Höhenmarke vorhanden. Alle weiteren Messungen die zur
Leistungserfüllung des AN erforderlich sind, sind
Sache des AN und entsprechend Pkt. 4.1.3 VOB/C DIN
18299 Nebenleistung.

4. Leistungen

4.1) Die vertraglichen Leistungen, die auf der VOB
basieren, sind Leistungen im Sinne des Werkvertrages
nach § 631 BGB. Grundsätzlich ist in den einzelnen
Positionen des Leistungsverzeichnis die gebrauchsfertige Leistung beschrieben.
Dies bedeutet, dass regelmäßig die fertige Leistung
unter Beachtung aller technischen, bauphysikalischen,
formalen und bauaufsichtlichen Anforderungen nach
Aufmaß am Bau wartet wird. Eingeschlossen sind somit
auch die Lieferung der Stoffe und Bauteile nach VOB/C
ATV DIN 18299 und alle Tätigkeiten wie Herstellen,
Montieren, Einbauen, Anschließen usw. die zur
restlosen Erfüllung der nachfolgend beschriebenen
Leistung
gehören, auch wenn diese nicht ausdrücklich erwähnt
werden.
Etwas anderes gilt nur dann, wenn Leistungen in den
Texten ausdrücklich als gesondert zu erbringen
erwähnt sind.

4.2) Nebenleistungen sind in den Einheitspreisen
enthalten, sofern sie nicht als gesonderte Positionen
oder
Ausführungsvorgaben in der Leistungsbeschreibung
aufgeführt sind.

Sie umfassen insbesondere in Ergänzung zur VOB Teil C
DIN 18299:
Anfertigung von Abbruchanweisungen für eigene
Abbruchleistungen und Vorlage bei der Bauleitung.
Anfertigung von Montageanweisungen für die Montage von
Massivelementen bzw. Fertigteilmontage
Einmalige Einweisung bzw. Unterweisung des Personals
des Bauherrn für alle vom AN erstellten
gebäudetechnischen Anlagen (z.B. digitale
Schließanlage, BMA, LRA, Rauchabzugsanlagen,
Medizintechnik, Küchentechnik, Aufzüge, Rohrpost,
Gebäudeautomation) und Sicherheitseinrichtungen
(z.B. Benutzung persönlicher Schutzausrüstung) nach
einem mit dem Bauherrn abzustimmenden
Einweisungsplan
Bei Bedarf Erstellen eines Anwenderschulungsplan in
Zusammenarbeit mit dem Bauherrn nach einer
vorher durchgeführte Schulungsbedarfsanalyse

4.3) Sofern durch behördliche Vorschriften die
öffentlich-rechtliche Abnahme von einzelnen Bauteilen
und
Baustoffen vor bzw. nach dem Einbau vorgeschrieben
ist, sind diese eigenverantwortlich durch den AN zu
beantragen und vorzunehmen. Die Übernahme etwaiger
Prüfgebühren erfolgt durch den AN.

4.4) Die für die Ausführung erforderlichen Maße sind
zuvor vom AN am Bau zu entnehmen. Sofern nicht aus
Detailzeichnungen ersichtlich, sind Maße für
Vorleistungen anderer Gewerke mit der Bauleitung und
dem
Folgegewerk abzustimmen.

5. Bau- und Montageablauf

5.1) Der Bauablauf erfolgt gemäß Bauzeitenplan in
Abstimmung mit der Bauleitung/Fachbauleitung

5.2) Die Arbeiten sind zeitlich so auszuführen, dass
im Zuge der Gesamtarbeiten ein möglichst
unterbrechungsfreies Arbeiten ermöglicht wird.
Einzelne Leistungen sind, auch unabhängig vom
Gesamtablauf, vor und nach den allgemeinen Leistungen
zu erbringen. Dafür werden -sofern nicht
vorgesehen - keine zusätzlichen Vergütungen über
Stundenlohnarbeiten gewährt.

5.3) Während der gesamten Baumaßnahme läuft der
Betrieb in den umliegenden Gebäuden außerhalb des
Neubaubereiches ohne Einschränkung weiter.
Erforderliche Umbauten, Umschlüsse die Bestandsanlagen
tangieren, erfolgen dabei in enger Abstimmung mit dem
Bauherrn und der Bauleitung. Die Arbeiten sind vom
Bauablauf so zu organisieren, dass die Zeitdauer auf
das Nötigste begrenzt wird.

5.4) Alle Arbeiten, die ein Auslösen von automatischen
Rauchmeldern verursachen können, sind rechtzeitig
mit der Bauleitung abzustimmen und die Freischaltung
muss sich der AN vor Ausführungsbeginn durch
den technischen Mitarbeiter des AG schriftlich
bestätigen lassen. Kosten für Fehlalarme, die aufgrund
Nichtbeachtung dieser Vorschrift entstehen, hat der
Auftragnehmer zu tragen.

5.5) Die ausreichende Tragfähigkeit der vorhandenen
Bestandsbauteile ist örtlich zu überprüfen. Ggf. sind
die vorhandenen Bauteile in Absprache mit dem Statiker
zusätzlich zu verstärken.

6. Abrechnung
Die abzurechnende Leistung ist aus Zeichnungen oder
der Revisionsunterlagen zu ermitteln. Sind solche
Zeichnungen nicht vorhanden, ist die Leistung
gemeinsam aufzumessen. Es werden nur effektiv
ausgeführte
Leistungen abgerechnet.

*Hinweis*
ZTV - Zusätzliche Technische Vertragsbedingungen -
Baustelleneinrichtung des AN (Nebenleistung)

1. Geltungsbereich und Ausführungsgrundlage

Die Allgemeinen Technischen Vertragsbedingungen (ATV)
für Bauleistungen sind als Teil C der VOB
gem. § 1 Abs. 1 S. 2 VOB/B Bestandteil des Vertrages.
Dazu gehört auch die ATV DIN 18299  Allgemeine
Regelungen für Bauarbeiten jeder Art. Ihre
Bestimmungen sind bei der Ausführung und Abrechnung
zugrunde zu legen, sofern und soweit nicht
speziellere Bestimmungen aus dem Bauvertrag oder aus
anderen ATV gelten.
Nebenleistungen gem. Abschnitt 4.1 der DIN 18299 oder
anderen ATV werden nicht gesondert vergütet;
sie sind mit den vereinbarten Einheitspreisen
abgegolten, es sei denn, eine Vergütung ist in
besonderen
Positionen des LVs ausgewiesen.

2. Angaben zur Ausführung

2.1 Allgemeine Angaben zur Ausführung

2.1.1) Der AN hat eine eigene Baustelleneinrichtung
für die vorgesehenen Arbeiten einzurichten, zu
unterhalten und wieder zurückzubauen. Ein
Baustelleneinrichtungsplan ist vor Beginn als Teil des
Abbruchkonzeptes der örtlichen Bauleitung des AG
vorzulegen.
Der den Ausschreibungsunterlagen beigefügte
Vermessungsplan dient zur Orientierung auf der
Baustelle
und ist vom Bieter in seine Überlegungen einzubeziehen.

2.1.2) Die Zuweisung der für die Baustelleneinrichtung
des AN erforderlichen Flächen erfolgt durch
den AG nach Maßgabe der zur Verfügung stehenden
Flächen. Lager- und Montageflächen im Gebäude
sind untersagt

2.1.3) Alle Arbeits- und Schutzgerüste,
Hubarbeitsbühnen und Unterstützungen für Rückbau-,
Demontage-
und Abbrucharbeiten auch höher 3,50 m sind in die
Einheitspreise einzukalkulieren, sofern sie nicht
gesondert ausgeschrieben sind.
Bei den Förderwegen für alle auszuführenden Arbeiten
sind in die Positionen einzukalkulieren, dass der
längste vertikale Förderweg zum Lager- / Ladeplatz bis
zu 50 m und der längste horizontale Förderweg
zum Lager-/Ladeplatz bis zu 500 m, von der
Arbeitsstelle betragen kann.

2.1.4) Schutz- und Sicherungsmaßnahmen
Bei den angrenzenden Gebäuden wird während der
gesamten Bauzeit der Klinikbetrieb weiterhin
aufrechterhalten. Insbesondere muss darauf geachtet
werden, dass die Zufahrtswege zum Klinikum,
die alle auch Feuerwehrzufahrten sind, nicht behindert
werden.
Baufahrzeugen sind ständig im sauberen Zustand zu
halten. Insbesondere ist die Staubentwicklung
geringstmöglich zu halten. Eine separate Vergütung für
die Reinigungen erfolgt nicht.

2.1.5) Das Herstellen und der Rückbau erforderlicher
Baustraßen und Standflächen für Großgerät sind
in die Einheitspreise einzukalkulieren. In die
Überlegungen ist der abschnittsweise Abbruch von
einzelnen
Gebäuden oder Gebäudeteilen sowie die Abbruchrichtung
einzubeziehen.

2.1.6) Bauschild
Nicht genehmigte Eigenwerbung ist untersagt.

2.2 Besondere Angaben zur Ausführung

2.2.1) Auf Grund der beengten Verhältnisse auf der
Baustelle ist davon auszugehen, dass Aufstellflächen,
Lagerplätze, Transportwege usw. nicht jederzeit zur
Verfügung stehen. Absprachen sind mit der örtlichen
Bauleitung zu treffen.

2.2.2) Unbefugtes Betreten der Baustelle ist zu
vermeiden, um Arbeitssicherheit auf dem Bau zu
gewährleisten. Eine Absicherung ist so auszuführen,
dass unbefugtes Betreten nicht ohne Weiteres möglich
ist. Die Sicherungen sind hierbei den örtlichen
Gegebenheiten anzupassen. Schilder mit der Aufschrift
"Eltern
haften für ihre Kinder ist nicht ausreichend.

Alles in Allem ist Arbeitssicherheit ein Thema, das
insbesondere durch die täglich wechselnden Aufgaben auf
einer Baustelle wichtig ist. Der Bauherr ist in seinem
und dem allgemeinen Interesse dazu verpflichtet, die
Sicherheit auf der Baustelle zu gewährleisten. Es gilt
vieles zu beachten und viele Maßnahmen zu ergreifen,
um Unfälle zu vermeiden. Unter Umständen lassen sich
so Leben retten, daher ist die Baustellensicherung
keinesfalls zu vernachlässigen!

3. Leistungen des Auftraggebers

Die Leistungen des Auftraggebers für die Baustelle
Uniklinikum Jena werden in der Baustellenordnung
erläutert. Verbrauchskosten werden nach Angaben in den
Besonderen Vertragsbedingungen vom AG
gegenüber dem AN in Rechnung gestellt.

3.1) Baustrom
Für das Bauvorhaben wird eine bauseitige
Baustromeinrichtung zur Verfügung gestellt. Der Umfang
der
notwendigen Einrichtungen ist vom Auftragnehmer
mindestens zwei Wochen vor Beginn der Arbeiten
anzumelden (z.B. benötigte Gesamtleistung am
Netzanschluss (kW), Anlaufstrom für Kräne oder
Bauaufzug)

3.2) Bauwasser
Für das Bauvorhaben wird eine bauseitige
Bauwasserentnahmestelle mit Messeinrichtung zur
Verfügung
gestellt. Der Umfang der notwendigen Einrichtungen ist
vom Auftragnehmer mindestens zwei Wochen vor
Beginn der Arbeiten anzumelden.

*Hinweis*
ATV - Allgemeine Vertragsbedingungen - Plan- und
Ausführungsunterlagen

1. Angaben zur Ausführung
Die Ausführung der Arbeiten erfolgt nach den
Architektenzeichnungen sowie der genehmigten "zur
Ausführung freigegebenen" Werk- und Montageplanung
(soweit eine W+M-Planung erforderlich ist).
Gehört die Erstellung der "M+W-Planung", aus der
"Konstruktion, Maße, Einbau, Befestigung,
Bauanschlüsse inklusive aller Sonder- und
Anschlussdetails der Bauteile sowie die Einbaufolge
erkennbar
sein" müssen, zum Leistungsumfang des Auftragnehmers,
muss der Auftragnehmer alle Maße prüfen und
Unstimmigkeiten sowie etwaige Bedenken gegen die
vorgegebene Konstruktion frühzeitig anmelden.
Die freigegebene W+M-Planung sind der Ausführung zu
Grunde zu legen und zeitgleich auf der Baustelle
vorzuhalten und gegeneinander abzugleichen bzw. zu
prüfen. Werden bei den Arbeiten Abweichungen oder
Besonderheiten festgestellt, so hat der AN dies dem AG
sofort anzuzeigen.

1.1) Mitwirkungspflicht
Der Auftragnehmer wird hiermit auf seine
Mitwirkungspflichten nach § 3 Absatz 5 VOB/B vor dem
Beginn der
Ausführung hingewiesen. Innerhalb von 14 Werktagen
nach Übergabe der Ausführungspläne erstellt der AN
die zur fachgerechten Ausführung erforderlichen
Herstellerunterlagen (Werk- und Montageplanung;
Anschluss- und Installationspläne) zur Prüfung und
Freigabe in Abstimmung mit dem Auftraggeber (AG) und
auf Grundlage des Ausführungsplanung des AG und den
eigenverantwortlich am Bau genommenen Maßen.
Die Architekten- und Detailzeichnungen sind
Systemvorschläge. Ansichten sowie Konstruktionsmaße
müssen erhalten bleiben.
Auf das Fehlen bzw. das Erfordernis einer Gewerke
übergreifenden Planung muss der Auftragnehmer den
Auftraggeber hinweisen.
Bei neuartigen Baukonstruktionen ist der dafür
eingesetzte Auftragnehmer als Spezialunternehmer vor
dem
Architekten verantwortlich. Der Architekten muss
insoweit nicht über ein spezielleres Wissen als der
Auftragnehmer verfügen.
Notwendige Änderungen in der Ausführung sind in den
Zeichnungen zu dokumentieren und mit dem
Architekten des AG zu besprechen. Prüfzeugnisse sind
vorzulegen.

1.2) Maßstäbe
- Hauptmaßstab 1:50
- Ansicht-, Schnittzeichnungen im Maßstab  1:25 oder
1:50
- Detailzeichnungen 1:20, 1:10, 1:5, 1:1 je nach
Erfordernis
- Bewehrungszeichnung 1:50; 1:25, 1:20
- Anschlüsse an angrenzende Bauteile im Maßstab 1:2
mit Darstellung des Baukörpers

1.3) Bemaßung
Maße sind in Meter [m] anzugeben.
Bezugspunkte, auf die sich Maßlinie bezieht, müssen
eindeutig erkennbar sein.

1.4) Änderung und Aktualisierung von Zeichnungen
Im Plankopf ist analog der Architektenpläne eine
Änderungshistorie anzulegen und sind Änderungen durch
Einwolken der betroffenen Zeichnungsinhalte kenntlich
zu machen.

1.5) Darstellung der Hauptbauteile
Alle Hauptbauteile sind in der Hauptansicht (bei
Vorhandensein analog der Stückliste) zu benennen.
Schnittführungen sind in dieser Hauptansicht
einzutragen.
Die Anbauteile sind in den Ansichten der Hauptbauteile
und in Schnitten darzustellen, zusätzlich sind die
Einzelteile, mit der entsprechenden Stücklisten-Nr.
bezeichnet, zeichnerisch darzustellen.
Sämtliche Materialien, Profile, Befestigungsmittel,
Beschläge etc. sowie die vor Ort festgestellten
Abmessungen sind positionsbezogen auf den
Werkszeichnungen zu benennen.

1.6) Planbereitstellung
Der Planaustausch erfolgt elektronisch über eine
speziell eingerichtete Projekt-E-Mail-Adresse.
Ausdrucke
und Vervielfältigungen sind auf eigene Kosten zu
erstellen.

1.7) Prüfpflicht des AN
Vor Fertigung hat der AN seine Zeichnungen,
Berechnungen usw. eigenverantwortlich falls
erforderlich durch
den Prüfstatiker des AG prüfen zu lassen und die
geprüften Unterlagen in 3-facher Ausführung dem AG zu
überlassen.

1.8) Prüfung durch den Architekten des AG
Die vom Auftragnehmer verwendeten Ausführungspläne
müssen den Freigabevermerk des Auftraggebers
oder seines Bevollmächtigten tragen. Nicht
freigegebene bzw. überholte Pläne oder Unterlagen
dürfen nicht
verwendet werden und sind entsprechend
eigenverantwortlich zu entfernen.

Für die Prüfung und Freigabe durch den Architekten
oder die Objektüberwachung TGA sind mindestens 10
Werktage einzuplanen. Die Prüfung des Architekten
umfasst lediglich die Einhaltung der vorgegebenen
Planung in Bezug auf Konstruktion und Gestaltung. Die
Verantwortung zur sach- und fachgerechten
Ausführung unter Einhaltung der betreffenden Regeln
und Vorschriften verbleibt beim AN und geht mit der
Prüfung in keinem Fall auf den Architekten über.
Korrekturen und Änderungen sind durch den AN umgehend
in die Werkszeichnungen einzuarbeiten.
Die korrigierten und mit allen erforderlichen
Änderungen versehenen Pläne sind innerhalb von 10
Werktagen
nach Vorlage des Prüfexemplars beim AN als
Belegexemplar beim Architekten des AG einzureichen.

2. Besondere Angaben zur Ausführung
Sofern im Leistungsverzeichnis keine Detailunterlagen
beigefügt sind, treffen die Pläne des Architekten in
erster Linie eine formale Gestaltungsaussage. Es
gehört zu den Aufgaben des AN in Abstimmung mit dem
Architekten des AG und den anerkannten Regeln der
Technik den zu erwartenden Gebrauchswert
herzustellen.

Ausführungsunterlagen sind alle das Werk betreffenden
Hilfsmittel, die außer Arbeit, Material oder Boden zur
Vorbereitung und mangelfreien sowie rechtzeitigen
Durchführung der Bauleistung benötigt werden und ohne
die der AN die Bauleistung nicht so wie vertraglich
vorgesehen oder gar überhaupt nicht erbringen kann;
dazu zählen u.a. auch Proben, Muster und Modelle,
sowie statische und sonstige Berechnungen oder
bestimmte Planungen anderer Sonderfachleute.
Tragwerkspläne und statische Berechnungen oder
bestimmte Planungen anderer Sonderfachleute sind in die
bauseits zu stellende Ausführungsplanung zu
integrieren. Sollten sich bei den Ausführungsunterlagen
Änderungen ergeben, welche auch die Leistungen des AN
betreffen, werden diese Änderungen durch den
AG gekennzeichnet und dem AN unverzüglich schriftlich
verbindlich mitgeteilt

Installationshöhen der Fachplanung (TGA) sind
einzuhalten oder es bedarf einer schriftlichen
Freigabe durch
den zuständigen Planer / Objektüberwachung

Zeichnungen sind in den Dateiformaten pdf und dwg zu
fertigen.

3. Plananlagen
Pläne bzw. Gutachten liegen dem Leistungsverzeichnis
als Kalkulationsgrundlage gemäß Plananlagenliste
zugrunde.

*Hinweis*
Alle gemäß den jeweiligen ATV zu liefernden
Konstruktionszeichnungen, Darstellungen,
Beschreibungen und
sonstige Dokumentationsunterlagen sind nach Ausführung
der Arbeiten vom Auftragnehmer (AN) dem
tatsächlichen Ausführungsstand anzupassen und der
Dokumentation beizufügen. Durch den Auftragnehmer
sind folgende Unterlagen für die Dokumentation zu
liefern:
Abnahme-, Einweisungs- und Prüfprotokolle
Nachweise zur Bauart
Bauprodukt-Datenblätter, Sicherheitshinweise
Materialisten/Herstellerunterlagen
Wartungs- und Pflegehinweise
Hersteller-/Fabrikatsverzeichnis
Montage- und Werkstattzeichnungen nach dem Stand der
Ausführung

DATENÜBERGABFORMAT
Grundsätzlich sind die Dokumentationsunterlagen einmal
in Papier und einmal digital abzugeben. Der digitale
Ordner ist deckungsgleich des Papierordners
aufzubauen. Der Inhalt der Dokumentation ist der
Dokumentationsrichtlinie des Universitätsklinikums
Jena zu entnehmen. Diese Richtlinie bezieht sich auf
Neubauten, ist aber als Richtschnur für An- und
Umbauten zu betrachten und entsprechend anzupassen.
Das CAD-Austauschformat muss der beim Datenempfänger
eingesetzten Software entsprechen (z. B. DWG,
DXF, IGES, Easy Data).

*Hinweis*
Hygienemaßnahmen bei Um- und Neubau

Die Durchführung von Baumaßnahmen im laufenden
Klinikbetrieb erfordert eine Abwägung zwischen
Aufwendungen zur Risikominimierung und Nutzen. Ist die
Maßnahme im laufenden Betrieb unvermeidlich,
muss eine Patienten-, Mitarbeiter- und
Besuchergefährdung sicher vermieden werden, ohne den
laufenden
Krankenhausbetrieb zu beeinträchtigen. Bei
Baumaßnahmen wird Baustaub freigesetzt, der in
erheblichem
Umfang mit krankheitserregenden Mikroorganismen,
einschließlich Schimmelpilzsporen kontaminiert sein
kann. Die zu ergreifenden Maßnahmen zielen im
Wesentlichen darauf ab, die Entstehung und Verfrachtung
von Baustaub zu unterbinden und die Lärmemission zu
begrenzen. Die Schutzmaßnahmen müssen dem
tatsächlichen Gefährdungspotenzial angepasst werden,
weshalb eine Grundvoraussetzung die Abstimmung
zwischen den Mitarbeitern des Geschäftsbereiches
Betreibung und Beschaffung, des betroffenen Bereiches,
der bauausführenden Firmen und der Krankenhaushygiene
ist. Der verantwortliche Bauleiter ist auch für die
strikte Einhaltung der hygienischen
Sicherungsmaßnahmen während der Bauphase
verantwortlich. Der
AG sorgt dafür, dass alle an der Baumaßnahme
beteiligten, einschließlich der Mitarbeiter von
Fremdfirmen, über die hygienischen Sicherungsmaßnahmen
nachweislich informiert werden.

Hygienische Grundregeln für das Bauen im Krankenhaus:

Sicherung der Baustelle, u.a. durch Anbringen
entsprechender Schilder, vor dem Betreten durch
Unbefugte
Festlegung von Ruhezeiten, Benennung von
Verantwortlichen für die Abstimmung von eventuell
notwendigen Änderungen im Arbeitzeitregelung
staubdichte Abschottung des Baustellenbereiches vor
Beginn der Arbeiten - keine "wedelnden" Folien,
sondern vom Boden bis zur Decke reichende
Staubschutzwände (Gipskarton einseitig, einfach,
gespachtelt und gedichtet oder vergleichbare
technische Lösungen)
Abschottungen sind während der Bauzeit ständig auf
Dichtigkeit zu prüfen und ggf. zu erneuern;
Abdichtungen können Silikon, Klebeband, Abdichtmasse
u. ä. sein
separate An- und Abtransportwege für Handwerker und
Material ("Zugang von außen").
während Abbrucharbeiten und anderer Tätigkeiten mit
Staubentwicklung müssen die Fenster im
Baustellenbereich und den benachbarten Klinikbereichen
geschlossen gehalten werden
soweit möglich innerhalb der Bauzone Abkleben der Zu-
und Abluftkanäle, Schließen von Absperrklappen,
Abstellung der Zuluftversorgung und Abluftleitung von
raumlufttechnischen Anlagen
Verwendung geschlossener Schuttrutschen und
geschlossener Schuttcontainer
laufende sachgerechte Straßenreinigung, Lagergut
abdecken, staubende Abbruchmaterialien vor ggf.
erforderlichen Umschlagarbeiten im Freien befeuchten,
Bauschutt zügig vom Klinikgelände abfahren
laufende Fassadengerüstreinigung, Fassadengerüste am
Bestand mit Staubsauger reinigen
Strahlarbeiten an der Fassade nur mit angefeuchteten
Strahlmitteln, abzustrahlende Bereiche allseitig
und dicht verplanen
Verwendung geeigneter Absaugeinrichtungen
(Trockenstaubsauger mit Hochleistungsschwebstofffilter)
beim Einsatz entsprechender Maschinen (z.B.
Bohrmaschine, Schlitzfräse)
Schneidarbeiten mittels Trennscheiben unter
Wasserzufluss durchführen
Ordnung auf der Baustelle innerhalb- und außerhalb von
Gebäuden, Baustellen innerhalb des Gebäudes
in der Nähe von Patientenbereichen täglich besenrein
verlassen, ggf. Erhöhung der Reinigungsfrequenz
in angrenzenden Bereichen
rechtzeitige Information und Absprache mit den
Betroffenen bei Veränderungen im Bauablauf
Realisierung des Bauvorhabens ohne Stillstandszeiten
Entfernung der Abschottung erst nach Durchführung der
Bauendreinigung
desinfizierende Reinigung aller Flächen und
Gegenstände vor Übergabe der Baumaßnahmen
regelmäßige Kontrolle der Baustelle auch unter
infektionsprophylaktischen Aspekten, ggf. Durchführung
mikrobiologischer Untersuchungen
(Luftkeimsammeluntersuchungen in Risikobereichen,
mikrobiologische Kontrolle der Raumluftanlagen
Bei Havarien oder akut auftretenden hygienerelevanten
Problemen auf der Baustelle ist umgehend auch
die Krankenhaushygiene zu informieren

Besondere Hygienemaßnahmen für das Projekt FIPU:

Gewährleistung eines leichten Unterdrucks auf der
Baustelle, damit der Staub nicht in den Klinikbereich
gelangt.
In den Bereichen der Ebene 0 liegen Untersuchungs- und
Behandlungsräume, welche während der
Baumaßnahme weiterhin medizinisch betrieben werden.
Aus diesem Grund dürfen dort nur die durch die
Krankenhaushygiene eingewiesenen und namentlich
benannten Mitarbeiter der beauftragten
Unternehmen tätig werden.
Zugang zur Baustelle (BA 1 und BA 2) ausschließlich
von außen
Kein Zugang für Bauarbeiter über die Magistrale
Festinstallierte Staubschutzwände, die keine Türen
haben, sind gefordert
Bei der Planung des Wasserversorgung und
Abwasserentsorgung (z. B. De- und Neuinstallation von
Handwaschbecken) ist Herr Dr. van der Wall,
Hygiene-Ingenieur, zu informieren und einzubeziehen
Während des Umbaus muss das Wassersystem alle 72
Stunden gespült werden. Dafür ist der Spülplan
durchzuführen.

*Hinweis*
ZTV - Zusätzliche Technische Vertragsbedingungen -
Baustelleneinrichtung

1. Geltungsbereich und Ausführungsgrundlage

Die Allgemeinen Technischen Vertragsbedingungen (ATV)
für Bauleistungen sind als Teil C der VOB
gem. § 1 Abs. 1 S. 2 VOB/B Bestandteil des Vertrages.
Dazu gehört auch die ATV DIN 18299  Allgemeine
Regelungen für Bauarbeiten jeder Art. Ihre
Bestimmungen sind bei der Ausführung und Abrechnung
zugrunde zu legen, sofern und soweit nicht
speziellere Bestimmungen aus dem Bauvertrag oder aus
anderen ATV gelten.

2. Angaben zur Ausführung

2.1 Allgemeine Angaben zur Ausführung

Bauzaun

2.1.1) Grundsätzlich haftet der Auftragnehmer, der den
Bauzaun aufstellt, für dessen Standfestigkeit vom
Aufstellen bis zur endgültigen Entfernung des Zauns.
Das gilt auch, wenn die Firma ihre Arbeiten beendet
und die Baustelle verlassen hat. Anfahrt zu
Beseitigung von festgestellten Mängel sind
Nebenleistung.
Dem Auftragnehmer obliegt die sogenannte
"Verkehrssicherungspflicht" für den Bauzaun.
Diese Verpflichtung endet nicht durch das
zwischenzeitliche Verlassen und Räumen einer Baustelle
nach
Fertigstellung der eigenen Arbeiten für die
Einrichtung der Baustelleneinrichtung.

Containeranlagen

2.1.2) Containeranlagen sind nach Maßgabe der
Bauleitung auf den dafür vorgesehenen Flächen, planeben
zu errichten, vorzuhalten und wieder zu beseitigen.
Ver- und Entsorgungsleitungen sind seitens des AN an
den definierten Übergabestellen in ca. 25 m
Entfernung in betriebsfertigem Zustand anzuschließen.
Die Lage der Anschlussleitungen sind bestandsmäßig
zu erfassen und dem AG zu übergeben. Die Leistung des
Auftragnehmers umfasst die Montage inkl. aller
Einmess- und Anpassarbeiten, inkl. aller
Befestigungsmittel und Hebegeräte.

2.1.3) Die gesetzlichen Vorgaben bezüglich des
Brandschutzes sind einzukalkulieren und gemäß Angabe
des SiGeKo auszuführen.

2.1.4) Die Technischen Regeln für Arbeitsstätten (ASR)
A4.1 in der neusten Fassung ist für das Einrichten
und Betreiben (Vorhalten) von Sanitärräumen
einzuhalten, insoweit kann der Auftraggeber davon
ausgehen,
dass die entsprechenden Anforderungen der Verordnung
erfüllt werden.
Wählt der Auftragnehmer eine andere Lösung, muss er
damit mindestens die gleiche Sicherheit und den
gleichen Gesundheitsschutz für die Beschäftigten
erreichen.

2.1.5) Die Elektrospeicherheizung in allen Räumen für
+21 Grad C ausgelegt, bis -16 Grad C
Außentemperatur, Beleuchtung mit mind. 200 Lux, mit
getrennten Stromkreisen für Beleuchtung und
Steckdosen, Fußbodenbelag aus PVC auf wärmegedämmten
Bodenelementen

2.1.6) Die Container erfüllen die Anforderungen des
Gebäudeenergiegesetz (GEG) für eine temporäre
Nutzung von bis zu 36 Monaten.

*Hinweis*
Zusätzliche Technische Vertragsbedingungen für
Abbruch- und Rückbauarbeiten (ZTV)

1. Geltungsbereich und Ausführungsgrundlage

1.1) Die Ausführung der Abbruch- und Rückbauarbeiten
erfolgt nach VOB Teil C DIN 18 459.

1.2) Es gelten alle zum Zeitpunkt der Erstellung des
Leistungsverzeichnis gewerkespezifischen und/oder
gewerketangierenden Regelwerke. Zusätzlich sind die
Empfehlungen und Vorschriften sowie die neuesten
Richtlinien der Fachverbände zu beachten.

1.3) Sämtliche aus diesen Zusätzlichen Technischen
Vorbemerkungen resultierenden Kosten sind in die
Einheitspreise einzurechnen. Eine gesonderte Vergütung
für die ausgeführten Leistungen erfolgt nicht, sofern
nicht in besonderen Positionen ausgewiesen.

2. Allgemeine Angaben zur Ausführung

2.1) Wird in den Leistungsbeschreibungen Ausbauen,
Rückbauen, Demontieren oder Abbrechen von Stoffen
oder Bauteilen beschrieben, so gehört zur
vertraglichen Leistung auch das Laden, Transportieren
der Stoffe
oder Bauteile vom Ausbau-, Rückbau-, Demontage- oder
Abbruchort bis zu zum Lagerplatz (wenn nicht
direkt Geladen wird), Sortieren nach Stoffgruppen, der
ordnungsgemäße Transport zur Verwertungs- bzw.
Entsorgungsort sowie die rechtsichere Entsorgung inkl.
der anfallender Gebühren und Entsorgungskosten
(falls die Entsorgung nicht in gesonderter
Leistungsposition ausgeschrieben ist).
Einzurechnen ist sämtlicher Aufwand, der bis zur
ordnungsgemäßen und endgültigen Entsorgung anfällt,
inkl.
interner Baustellenlogistik, wie z. B. Ladung
bereitgestellter Behälter, Transporte, Entladung,
Rückführung
der Sammelbehälter nach Leerung, sämtliche
Deponiegebühren der Annahmestellen, speziell
erforderlicher
Deponiebehälter, Wiegegebühren, Gebühren für
behördliche Genehmigungen, Gestellung, Vorbereitung und
Führen der Abfallnachweisbelege/ Verbleibdokumente,
Dokumentation, etc.

2.2) Ab Überschreitung der Mindermenge von 20 Tonnen
sind die Nachweise gemäß Nachweisverordnung
elektronisch zu führen und der Erzeuger muss ein
Register führen. Dieses Register besteht aus einer
Zusammenstellung der zu führenden Entsorgungsnachweise
und den zugehörigen elektronischen Begleit-
und Übernahmescheinen.

2.3) Staubschutz
Staubemissionen, die durch Tätigkeiten im Zusammenhang
mit Baustellen entstehen können, sind sowohl
durch Maßnahmen nach dem Stand der Technik zur
Staubbegrenzung bei den eingesetzten Maschinen und
Arbeitsprozessen als auch durch organisatorische
Maßnahmen bei Betriebsabläufen so weit als möglich zu
begrenzen

2.4) Ist bei Ausführung der Arbeiten mit der
Entstehung oder der Freisetzung von Stäuben zur
rechnen, sind
die Gefahrenstoffverordnung Anhang I Nr. 2.3
"Ergänzende Schutzmaßnahmen für Tätigkeiten mit
Exposition
gegenüber einatembaren Stäuben" sowie die Technischen
Regeln für Gefahrstoffe TRGS 500
"Schutzmaßnahmen" und TRGS 559 "Mineralischer Staub"
zu beachten.
Hierbei sind insbesondere die folgenden Punkte zu
berücksichtigen:
- Gefährdungsbeurteilung des Unternehmers
(Auftragnehmers),
- Betriebsanweisung und Unterweisung der Beschäftigten,
- Arbeitsmedizinische Vorsorgeuntersuchungen,
- Anforderungen an Maschinen und Geräte
- Umgebungsschutz
- Verwendung von persönlichen Schutzausrüstungen.

2.5) Bei Arbeiten mit Staubexposition ist eine
Ausbreitung des Staubes auf unbelastete
Arbeitsbereiche zu
verhindern, soweit dies nach dem Stand der Technik
möglich ist.

2.6) Technische, organisatorische und persönliche
Schutzmaßnahmen sind regelmäßig auf ihre Wirksamkeit
zu überprüfen. Zur Überprüfung der Wirksamkeit der
Schutzmaßnahmen nach § 6 Abs. (1) Nr. 7 GefStoffV
kann es erforderlich sein, Arbeitsplatzmessungen
durchzuführen.

2.7) Die im Folgenden aufgeführten Anforderungen zur
Staubminderung sind  soweit zutreffend  beim
jeweiligen Baustellenbetrieb zu berücksichtigen und in
die Einheitspreise einzukalkulieren, soweit sie nicht
gesondert vergütet werden.

Auf Baustellen sind die Stäube und Aerosole durch
entsprechende Maßnahmen an der Quelle zu reduzieren.
Insbesondere bei staubenden Tätigkeiten (Schleifen,
Fräsen, Bohren, Strahlen, Behauen, Spitzen, Abbauen,
Brechen, Mahlen, Schütten, Abwerfen, Trennen, Sieben,
Be-/Entladen, Greifen, Wischen, Transportieren)
sind folgende Maßnahmen zu treffen:
Kein Reinigen des Arbeitsbereiches durch trockenes
Kehren oder Abblasen mit Druckluft
Staubablagerungen mit Feucht- oder Nassverfahren nach
dem Stand der Technik oder mit saugenden
Verfahren unter Verwendung geeigneter Staubsauger oder
Entstauber beseitigen
Staubbindung durch Feuchthalten des Materials z.B.
mittels gesteuerter Wasserbedüsung.
Bauschutttransport und Umschlagverfahren mit geringen
Abwurfhöhen, kleinen
Austrittsgeschwindigkeiten und geschlossenen oder
abgedeckten Auffangbehältern (auch bei
Fahrzeugen). Sind größere Höhen nicht vermeidbar, sind
Fallrohre, abgedeckte Schuttrutschen usw.
einzusetzen. Rohrschlüsse sind mit Manschetten
staubdicht zu verbinden.
Unterlassen des Abwerfens von Abrissgut aus
Entkernungs- und Innenausbaumaßnahmen (Balken,
Türen, Leichtbauelemente usw.) sowie Transport und
Ablagerung dieser Materialien per Hand oder mit
Hilfe von Bauaufzügen.
Abbruch-/Rückbauobjekte möglichst großstückig mit
geeigneter Staubbindung (z.B. Benetzung) zerlegen.
Zerkleinern auf externen, gering belasteten
Lagerplätzen außerhalb des Klinikgeländes in
Gewebegebieten oder Verwertungsanlagen vornehmen.
Einplanung des Gerüstes und staubmindernde Abdeckungen
bei Abbruchmaßnahmen.
möglichst emissionsarme und gering staubfreisetzende
Arbeitsgeräte verwenden, z.B. Geräte mit
Emissionsraten nach dem Stand der Technik, Absaugung
an Arbeitsöffnungen, Entstehungs- und
Austrittsstellen, eingehauste Staubquellen,
Partikelfilter-Systemen
Die Laufzeiten der Maschinen sind zu optimieren,
Leerlauf ist zu vermeiden. Abschalten der Motoren, der
zum Be- und Entladen wartenden Fahrzeuge, soweit dies
betriebsbedingt möglich ist.

Die am Bau beteiligten Auftragnehmer sind
verantwortlich für die korrekte Umsetzung der, in der
Baugenehmigung, dem Leistungsverzeichnis, dem
Werkvertrag und vom SiGeKo festgelegten
emissionsbegrenzenden Maßnahmen und sorgen für eine
entsprechende Einweisung des eingesetzten
Personals

2.8) Schallemissionen, die durch Tätigkeiten im
Zusammenhang mit Baustellen entstehen können, sind
sowohl durch Maßnahmen nach dem Stand der Technik zur
Schallbegrenzung bei den eingesetzten
Maschinen und Arbeitsprozessen als auch durch
organisatorische Maßnahmen bei Betriebsabläufen so weit
als möglich zu begrenzen.
Grundsätzlich haben alle Maschinen und Geräte, die auf
der Baustelle für die Baumaßnahmen eingesetzt
werden, dem aktuellen Stand der Technik zu
entsprechen. Die diesbezüglichen Anforderungen sind in
der
32. BlmSchV und den Richtlinien 2000/14/EG und
2005/88/EG des Europäischen Parlaments (Abschnitt 3)
definiert.
Geräte und Maschinen nach dem Anhang der 32.
Verordnung zur Durchführung des Bundes-Immissions-
Schutzgesetzes (Geräte- und
Maschinenlärmschutzverordnung  32. BImSchV; BGBl. I S.
3478) müssen mit
einer CE-Kennzeichnung, ergänzt durch die Angabe des
garantierten Schallleistungspegels, versehen sein.
Um die Gefahr von Gesetzesverstößen auszuschließen,
ist der Betrieb an der Baustelle möglichst
geräuscharm abzuwickeln. Zu diesem Zweck sind nach
Möglichkeit lärmarme Baumaschinen einzusetzen
und Abschirmmaßnahmen zu treffen.

3. Besondere Angaben zur Ausführung

3.1 Ortsbesichtigung
Eine Ortsbesichtigung durch den Auftragnehmer (AN) vor
der Erstellung eines Angebotes wird ausdrücklich
empfohlen. Ein Terminvereinbarung ist möglich über die
örtliche Bauleitung, Herr May (Tel. 0176 -
47000500).

3.2 Abfallschlüsselnummern
Die im Leistungsverzeichnis zugewiesenen
Abfallschlüsselnummern sind im Zuge der Ausführung
nochmals zu prüfen. Je nach
Trennung/Separierung/Sortierung der Rückbaumaterialien
beim Abbruch
können auch weitere AVV-Nummern möglich sein.

3.3 Baulärm
Aufgrund der Lage der Baumaßnahme im
Krankenhausgelände gelten gemäß den Bestimmungen der
Allgemeinen Verwaltungsvorschrift zum Schutz gegen
Baulärm - Geräuschimmissionen - die
Immissionsrichtwerte gemäß AVV Baulärm Abschnitt 3.1.1
Buchstabe f.
Alle notwendigen Maßnahmen zur Minderung des Baulärms
nach Anlage 5 AVwV sind zu berücksichtigen.
Arbeiten, bei denen voraussichtlich der
Beurteilungspegel von 55 dB(A) länger als 2,5 h Stunden
(Betriebsdauer) überschritten wird, sind dem SiGeKo zu
melden.

4. Besondere Angaben zur Ausführung

4.1) Der Zugang zu den Baufelder erfolgt über in der
Fassade hergestellte Bauzugänge in den zu
bearbeitenden Gebäudeebenen, in denen ein
Fensterelement ausgebaut und die Brüstung
herausgeschnitten wird. Der Zugang wird mit einer
abschließbaren Bautür abgesichert. Treppentürme und
Überstiege zum Gebäude sind Leistungsbestandteil.

4.2) Für den Teilabbruch im Bestand eines Klinikums
ist mit einer entsprechenden technischen Installation
im
Deckenraum zwischen Unterhangdecke und Rohdecke zu
rechnen, die zum Teil erhalten bleibt. (z.B.
Lüftungskanäle, Abwasserleitungen).

*Hinweis*
Zusätzliche Technische Vorbemerkungen -
Trockenbauarbeiten (ZTV)

1 Geltungsbereich und Ausführungsgrundlage
1.1) Die Ausführung der Leistungen erfolgt nach VOB/C
ATV DIN 18 340 Trockenbauarbeiten.

1.2) Zusätzlich zu den Empfehlungen und Vorschriften
sind die Richtlinien der Industrie- und Fachverbände
zu beachten. Außerdem sind Verarbeitungsrichtlinien
der Hersteller zu beachten. Abweichungen zu den
DIN-Vorschriften sind anzuzeigen.

2 Stoffe, Bauteile und Richtfabrikate

2.1) Die Wand- und Deckenkonstruktionen sind auf Grund
von Ausführungsempfehlungen sowie
Verwendbarkeitsnachweisen/Prüfzeugnissen der
marktüblichen Systemhersteller auszuwählen.

2.2) Alle Kassetten von
Metall-Kassetten-Deckensystemen sind nach Maß
werkseitig zu produzieren. Ein
nachträgliches Anschneiden und Aufkanten der Kassetten
ist nicht zulässig.

2.3) Für die Montage von Gipsplatten und
Unterkonstruktion mittels Abhängesystemen sind
ausschließlich
Befestigungsmittel zulässig, die den Anforderungen der
Normen DIN EN 14566 und DIN 18182-2
entsprechen und über eine allgemeine bauaufsichtliche
Zulassung (abZ) oder eine Europäische Technische
Bewertung (ETA) verfügen. Die Verwendung nicht
zugelassener oder nicht normgerechter Verbindungsmittel
ist unzulässig.

2.4) Für alle in dieser Ausschreibung vorgesehenen
Dämmstoffe und akustisch wirksamen Materialien gilt:
Der längenbezogene Strömungswiderstand muss gemäß DIN
EN ISO 29053 mindestens 5 kPa·s/m²
betragen, soweit kein höheren Werte in
Leistungsbeschreibungen verlangt werden.

2.5 Es ist durchgängig eine Dämmschicht aus
Mineralwolle für Wand-, Vorsatz-, Schacht- und
Unterdecken
nach DIN EN 13162 Baustoffklasse A1 nichtbrennbar nach
DIN 4102 und EN 13501-1 Bemessungswert der
Wärmeleitfähigkeit 0,040 W/(m*K)

3 Allgemeine Angaben zur Bauausführung

3.1) In Feuchträumen sind gemäß DIN 18181
feuchtigkeitsbeständige, imprägnierte Gipsplatten
einzubauen. Geschnittene Kanten imprägnierter Platten
sind nachzuimprägnieren.

3.2) Querschnittsschwächungen von
Brandschutzkonstruktionen in Durchgangs- oder
Fugenbereichen
sowie bei Einbauten sind so auszugleichen, dass die
geforderte Feuerwiderstandsklasse erhalten bleibt. Für
Einbauten der Luft- und Beleuchtungstechnik gilt dies
ebenfalls. Ein Nachweis des Herstellers der Einbauteile
kann verlangt werden

3.3) Sind zusätzliche Verstärkungen, Profile usw. in
den Konstruktionen als Anbindepunkte bzw. zur
Lastverteilung für haustechnische Installationen oder
als Unterkonstruktionen für Türelemente anzuordnen,
so ist die Lage vor Ausführung mit dem Architekten und
ggf. der Fachbauleitung Haustechnik abzustimmen.
Nach Fertigstellung der Beplankung ist die Lage dieser
Verstärkungen deutlich über die gesamte
Konstruktionslänge und -breite auf der letzten
Beplankungslage zu markieren. Die Ausführung der
Verstärkungen erfolgt nach Angaben in der
freigegebenen Ausführungsplanung.

3.4) Das Einbringen der Flächendämmung im Wandhohlraum
und die Beplankung der zweiten Wandseite
hat nach der bauseitigen Erstellung der
Haustechnikinstallationen in Absprache mit der
Bauleitung zu
erfolgen. Auf eine exakte und vollflächige Ausfachung
der Wandflächen ist zu achten. Es dürfen keine
Schallbrücken entstehen.

3.5) In Einfachständerwerken sind plattenförmiger
Dämmschicht aus Mineralwolle einlagig, dicht und
abgleit-/abrutschsicher im Zwischenraum einzubauen. In
Doppelständerwerken (auch Installationswänden
und vorsatzschalen) ist die Dämmung in jedem
Ständerwerk zwischen den Profilen einzubauen. Hier
bleibt
der Zwischenraum zwischen den beiden Ständerwerken
frei (ungefüllt).

3.6) Abhängungen dürfen nicht an Kabelpritschen,
Lüftungskanälen und Rohrleitungen befestigt werden.
Eine Belastung abgehängter Decken durch haustechnische
Installationen muss gleichfalls ausgeschlossen
sein.

3.7) Die Montage der Decken erfolgt unter
Berücksichtigung der notwendigen Einbauteile wie
Leuchten,
Schlitzlüfter, Vorhangschienen, Durchdringungen für
Verdunkelungen und dergleichen sowie in Abstimmung
auf die Rohrführungspläne einer eventuell vorhandenen
Be- und Entlüftungsanlage. Die bauseits montierten
Elemente sind vom AN auszurichten und in die exakte
endgültige Lage zu bringen, Kabel für
Deckenaufbauten sind durch Decke herauszuführen.

3.8) Sämtliche Anschlüsse der Decke an begrenzende
Bauteile sind so auszubilden, dass keine der
an die Unterdecke gestellten Anforderungen gemindert
wird. Die Anschlüsse müssen die Bewegungen
der angrenzenden Bauteile sowie der Decke selbst ohne
Beeinträchtigung ermöglichen. Nach Austrocknung
der Spachtelmasse ist der verwendete überstehende
Trennstreifen ohne Mehrkosten abzuschneiden.

4. Besondere Angaben zur Ausführung

4.1) Der Aufriss aller Grundrisse nach Maßgabe der
Ausführungspläne auf dem Rohboden sowie das
Anbringen von zusätzlichen Meterrissen erfolgt
eigenverantwortlich durch den AN.

4.2) Montagewände, Schachtwände und freistehende
Vorsatzschalen sind in der Regel von OK Estrich bis
UK Rohdecke auszuführen.

4.3) Es ist zu beachten, dass in Folge von
Installationseinbauten in den Montagewänden und
Vorsatzschalen,
diese in zwei Arbeitsgängen herzustellen sind. Dies
ist bei der Kalkulation zu berücksichtigen und wird
nicht
gesondert vergütet. Die gleiche Regelung gilt für alle
Deckensysteme.

4.4) Die Unterkonstruktion für die Montagewände sind
als Standardständerprofile mit Aussparungen
(H-Ausstanzungen) zur Durchführung der Elektrokabel
auszuführen. Stegausschnitte in Profilen müssen
zulässig sein.  Für Aussteifungen im Türbereich und
freispanende Decken sind U-Aussteifungsprofile und
Türzargenwinkelprofil mit Langloch zu verwenden. Die
Langlöcher im Steg der UA-Profile und dem
Anschlusswinkel ermöglichen die Aufnahme begrenzter
Deckendurchbiegungen und den Ausgleich geringer
Raumhöhentoleranzen. Wegen der zu erwartenden
Durchbiegung der Rohdecke sind die
UA-Aussteifungsprofile entsprechend kürzer
zuzuschneiden.

4.5) Anpassungen und Anschlüsse sind nach VOB/C DIN
18340 (Abschnitt 3.1.9) auszuführen. Für eine
fachgerechte Ausführung ist zusätzlich das Merkblatt
Nr. 3  Fugen und Anschlüsse bei Gipsplatten- und
Gipsfaserplattenkonstruktionen' des Bundesverbands der
Gipsindustrie e.V. zu berücksichtigen
Das Anarbeiten an Installationen sowie das Abdichten
der Installationsdurchführungen mit elastischer
Fugendichtungsmasse in allen Trockenbauelementen hat
unter Berücksichtigung entsprechend der
Brandschutz- und Schallschutzanforderungen der
umgebenden Trockenbauwand zu erfolgen.
Das Abdichten wird durch die Gewerke der Technischen
Gebäudeausrüstung durchgeführt, wenn diese
Position nicht in diesem Leistungsverzeichnis
ausgeschrieben wird. .

4.6) Das brandschutztechnische Schotten von
haustechnischen Durchführungen sind in den
entsprechenden
Gewerken der TGA beauftragt.

4.7) Die Klassifizierung der Bauteile (Brandschutz,
Schallschutz) ist vor Montage durch Prüfzeugnisse
nachzuweisen, wenn keine Normklassifizierung zutrifft.
Sämtliche Anschlüsse der betreffenden
Bauteile sind diesen Anforderungen entsprechend
fachgerecht herzustellen.

4.8) Für die Trockenbauelemente sind nur
bauaufsichtlich zugelassene Systeme und
Befestigungsmittel zu
verwenden.

4.9) Dübel zur Befestigung müssen auf den Untergrund
abgestimmt sein; ihre Spreizkräfte dürfen keine zu
großen Spannungen erzeugen. Bei nicht ausreichend
festem Untergrund sind Injektionsanker zu verwenden.

4.10) Es dürfen für sämtliche Deckenkonstruktionen nur
amtlich zugelassene, nicht rostende Metalldübel
verwendet werden. Der für die jeweilige Befestigung
vorgesehene Dübeltyp und das Fabrikat, sind
einschließlich Zulassungsbescheide vor der
Auftragserteilung vorzulegen.

4.11) Bei Schleifarbeiten dürfen nur Geräte mit
Absaugung verwendet werden. Feinstaubverschmutzungen
sind durch den AN sofort zu beseitigen.

4.12) Die Oberflächenausbildung der Verspachtelung in
Qualitätsstufe Q2 ist Standard. Wenn Qualitätsstufe
Q1, Q3 oder Q4  verlangt wird, ist das in den
Leistungspositionen vermerkt.

4.13) Das Vorliegen einer nicht wesentlichen
Abweichung ist vor Bauausführung ist
eigenverantwortlich vom
Auftragnehmer mit den für den Brandschutz
verantwortlichen Personen und/oder Behörden
abzustimmen.

5. Bauablauf und Koordinierung

5.1) Der Bieter/Auftragnehmer wird darauf hingewiesen,
dass die Arbeiten nicht in einem Zug durchgeführt
werden können. Eine besondere Vergütung hierfür
erfolgt nicht.

5.2) Der Auftragnehmer hat die Arbeiten bauabschnitt-
und abschnittsweise, entsprechend den
Erfordernissen des übrigen Ausbaus, nach Festlegung
durch die Bauleitung zügig auszuführen.

5.3) Den Ablauf der Arbeiten wird durch die Bauleitung
vorgegeben.

5.4) Die Nutzung von Räumen im Gebäude für
Unterkunfts- und Lagerzwecke ist nicht gestattet.
Der AN hat für Unterkunftszwecke und Lagerzwecke
geeignete Container im Außenbereich aufzustellen.

5.5) Alle Arbeitsgerüste und Schutzvorrichtungen sind
mit den Angebotspreisen abgegolten.
Auch für zu bearbeitender Flächen über 3,50 m über der
Standfläche des hierfür erforderlichen Gerüstes sind
in die Einheitspreise einzukalkulieren. Angegebene
Höhen in den Leistungspositionen bis 3,85 m für zu
bearbeitende Flächen sind einkalkuliert.

*Hinweis*
Zusätzliche Technische Vorbemerkungen -
LEDscreen-beleuchtetes Glaselement mit Motivdruck
(ZTV)

Es darf nur zugelassenes systemeigenes Elektrozubehör
verwendet werden.
Die Verarbeitung darf nur durch ausgebildetes
Fachpersonal erfolgen.

Für ein bestmögliches Druckergebnis sind
hochauflösende und möglichst nicht
komprimierte Bilddatei zu verwenden. Die beträgt
Bildauflösung 300 dpi
(im 1:1 Format),
Bei der Bildaufnahme ist auf professionelle
Aufnahmegeräte mit hoher Auflösung (40-80 Megapixel)
und
entsprechender Belichtung (Dämmerungs- /
Nachtaufnahmen) zurückzugreifen.
Alternativ kann ein sogenanntes "Stockfoto" verwendet
werden.
Ungünstiges Seitenverhältnis, zu groß skalierte
Bildbereiche, unscharfe und/oder schlecht belichtete
Aufnahmen sowie eine geringe Bildauflösung die sich
negativ auf das Druckergebnis auswirken, dürfen nicht
verwendet werden.

Die rückseitige Oberfläche des Leuchtpanels muss plan
an der bauseitigen Konstruktion anliegen

Die Verwendung von ESG-H wird vorgeschrieben.

Silikon, Dicht- und Klebstoffe müssen mit dem
gelieferten Produkt verträglich (kompatibel) sind.

*Hinweis*
PRODUKTBESCHREIBUNG

LEDscreen ® Beleuchtetes Glaselement mit Motivdruck

Leuchtpanel ca. 19,5 mm bestehend aus:
ESG_H 6 mm Weißglas eisenoxydarm nach DIN EN 12150,
Glaskanten umlaufend CNC matt geschliffen,
Glasstempel nicht sichtbar (Kantenstempel),
vollflächige Motivbedruckung "Day & Night" für
Hinterleuchtung
nach Vorgabe AG, als Wandbeleuchtung.

Für die gleichmäßige Verteilung des Lichts über die
Glasfläche sorgt eine Streuscheibe hinter der
Vorsatzscheibe.
LED-Streuscheibe aus PMMA 6 mm, mit berechneter
Punktraster-Laserung, um eine optimale und
homogene Lichtstreuung zu gewährleisten (+/- 5%
Toleranz auf der ganzen Fläche),
LED-Streuscheibe mit 2-seitiger LED-Lichteinspeisung,
Lichtfarbe neutralweiß
ca. 4.000  4.500 K, ca. 14,4 Watt/mtr., 120 LEDs /
mtr., PCB weiss, 24 Volt, CRI > 90,
LED-Sticks seitlich verbaut und austauschbar und
demnach mit Revisionsöffnung, Reflektorplatte 2mm weiß
reflektionsverstärkt,

Trägerblech-Konstruktion umlaufend mit
Sonderverbindung am ESG-H Glas verklebt,
Senkrechte Trägerbleche mit Laschen zur bauseitigen
Montage in die Ständerwand geeignet;
Gesamtstärke ca. 19,5 mm
Leistung in Watt incl. Sicherheit gemäß
Leistungsposition

Es sind ausschließlich vom angebotenen Hersteller
freigegebene Komponenten zu verwenden.

*Hinweis*
PLANUNTERLAGEN

Der Leistungsbeschreibung liegen folgende
Planunterlagen bei:

Baustelleneinrichtung BA I + II
Baustelleneinrichtung E10 Zugang Baustelle
Schnitt 1-1; A-A
Abbruchplan E00 (Öffnungen für TGA)
E10 1.OG - Bauabschnitt 1 (Grundriss)
E10 1.OG - Bauabschnitt 2 (Grundriss)
Trockenbau 1.OG E10 - Bauabschnitt 1
Trockenbau 1.OG E10 - Bauabschnitt 2
Deckenspiegel 1.OG - Bauabschnitt 1
Deckenspiegel 1.OG - Bauabschnitt 2
Deckenspiegel 1.OG - Bauabschnitt 1 (FP)
Deckenspiegel 1.OG - Bauabschnitt 2 (FP)
Übersichtsgrundriss Laserschutz - Bauabschnitt 1
Übersichtsgrundriss Laserschutz - Bauabschnitt 2
S&D-Trockenbau 1.OG E10 - 1.BA
S&D-Trockenbau 1.OG E10 - 2.BA

Details
TB01 - Trockenbauwände auf Estrich
TB02 - Anschluss Dehnfuge Wand
TB03 - Anschluss an Fenster
TB04 - Anschluss Vorsatzschale an Fenster
TB05 - Dehnfuge Wand F90
TB06 Leitdetail LED- Bild + Durchblickfenster
(Regelfall)
TB07 Leitdetail LED- Bild + Durchblickfenster
(Sonderfall)
TB08 - Wandtyp 1 Metallständer 2-Fach
TB10 - Vorwand F0
TB11 - Anschluss GK-Decke an MK-Decke ohne LED-Band
TB12 - Anschluss GK-Decke an MK-Decke mit LED-Band
TB13 - Dehnungsfuge GK-Decke
TB14 - Anschluss (F30) GK-Decke an MK-Decke mit
LED-Band
TB15 - Dehnungsfuge (F30) GK-Decke
TB16 - Anschluss Dehnungsfuge_Bewegungsfuge Wand
TB17 - Anschluss Dehnungsfuge_Bewegungsfuge Wand
Laserschutz Detail

### Los 01 Trockenbauarbeiten, BA I

#### Titel 01.01 Metall-Deckensystem, Metalllangfeldpanee

**01.01.1 Werk- und Detailplanung F0-Metall-Paneeldecke**
Erstellung einer Werk- und Detailplanung für
F0-Metallpaneel-Langfeldecke, entsprechend den
aktuellen
Systemangaben, Technischen Richtlinien
und Normen.

Es sind Grundriss- und Detailpläne, basierend
auf der Planung der Architekten sowie den örtlichen
Aufmaßen zu erstellen, in denen die Angaben der
Fachingenieure und die aufgemessenen Bestandsbauteile
(Lüftungsauslässe etc.) einzuarbeiten sind.

Die Werk- und Detailplanung ist zu erstellen:
- Grundrissauszug M 1:50 (1 Teilbereich)
- Detailpläne M 1:5

Detailausführungen erforderlich für:
- Friesanschluss längs und quer, mit Abhängungen
- Anschluss/Einbau Lüftungsauslässe
- Leuchteneinbau- bzw. -anbauten
- Kabeldurchführungen

Die Pläne sind den Architekten rechtzeitig zur
Baufreigabe, vor
Fertigung/Ausführungsbeginn, einzureichen, 1
Ausfertigungen x
digital.

Korrekturen und Änderungen sind durch den AN umgehend,
rechtzeitig in die Werkplanung einzuarbeiten und
wieder als
Pläne digital einzureichen.

Die Werkplanung ist spätestens sechs Wochen nach
Auftragserteilung vorzulegen.
Menge: 1,000 psch

**01.01.2 Metall-Kassetten, Abklapp-Schiebe-System, Kassetten 1600 x 397 mm, weiß**
Metall-Kassette 400 mm, Sichtflächen in weiß
pulverbeschichtet
komplett werkseitig nach TAIM Qualitätsstandard
fertiggestellt,
einbaufertig liefern und montieren von Metallkassette
im
Abklapp-Schiebesystem ohne Unterkonstruktion.
Die Elemente sind so auszuführen, dass ein leichtes
Abklappen
und Verschieben der Elemente über die Längsachse
gewährleistet ist. Jede Kassette ist so einzeln
abklappbar und
abnehmbar.

Oberfläche:
glatte und pflegeleichte Pulverbeschichtung ähnlich
RAL 9010
Schichtdicke: 60-70µm

Kassettenaufbau:
allseitig mit 50 mm hohen Umbügen, zusätzlich an allen
4
Seiten mit 20 mm breiten Umkantungen nach innen
Oberen Umbüge im Überlappungsbereich an allen 4 Ecken
formschlüssig miteinander verbunden, für hohe
Verwindungssteifigkeit auch bei häufiger
Revisionstätigkeit
genaue Distanzierung der Kassettenlängsstege
zueinander mit
einer Fuge von 3 mm mittels eingeprägter
Abstandsnoppen,
exakte Zentrierung zwischen den G - förmigen
Randprofilen mit
einer Fuge von 3 mm an beiden Stirnseiten ist durch
Spezialgleitrollen sicherzustellen,
Öffnen der Kassette durch unsichtbare Drehriegel, mit
integrierter Sicherungsfedern, bedienbar durch
stirnseitigen
Fugen.
Herstellung und Ausführung der Systemdecke auf Basis
der
DIN EN 13964 und dem technischen Regelwerk des TAIM
e.V.

Es sind nur nach DIN EN 13964 geprüfte und zugelassene
Systemteile anzubieten. Dies ist in einer
Leistungserklärung
basierend auf der Bauprodukte-Verordnung (EU) Nr.
305/2011
darzulegen.

Material: Stahlblech verzinkt, 0,7 mm
Systembreite: 400 mm
Kassettenlänge: 1600 mm
Kassettenformat: ca. 600 x 397 mm
Kassettenrand: umlaufend scharfkantig
Längs- und Querstege: C-förmig 50/20 mm abgekantet und
Überlappungen der oberen Umbüge vernietet
Distanznoppen: 3 mm an einem Längssteg,
Stirnstege mit Auflagerollen und Drehriegelverschluss

Untersicht: glatt (ohne Perforation)
Perforation in gesonderter Position

Baustoffklasse:
Die Metallkassette aus verzinktem Stahlblech, mit
Akustikvlies,
inkl. Pulverbeschichtung der Sichtfläche, hat nach DIN
EN
13501-1 "A1" zu erreichen.

Abhanghöhe: ca. 120 cm
Einbauhöhe (UK Abhangdecke): ca. 2,70 mm
Arbeitshöhe: bis 3,85 m über Bestandsestrich
Alle hierfür erforderlichen Arbeitsgerüste und
Schutzvorrichtungen sind mit dem Einheitspreis
abgegolten.

Der Auftragnehmer hat die Eignung des Bauproduktes auf
Basis eines Untersuchungsberichtes für den
Inneneinsatz in
Gebäuden vorzuweisen. Es ist nachzuweisen, dass die
angebotene Metallkassette zur Deckenverkleidung, die
Richtwerte des AgBB - Bewertungsschema für VOC aus
Bauprodukten einhält. NIK-Werte-Liste entsprechend dem
aktuellsten Stand Juni 2021

Ein Nachweis für die Schallabsorption in Verbindung
mit dem
angebotenen Metalldeckenelement ist mittels
Prüfzeugnis vom
AN vorzulegen.

Die einzelnen Langfeldkassettendecke erhalten jeweils
einen
umlaufenden GK-Fries, GK-Fries/Tragprofil in separaten
Positionen.

Abrechnung: Unterdecken in m2 Deckenfläche nach DIN
18340, neueste Fassung Pkt. 5.4.1.

Einbauort Flure: Flur 10.F13A, Flur 10.F15, Flur
10.F15A
nach Deckenspiegelplanung: Deckenspiegel 1.OG -
Bauabschnitt 1
Details:
TB11 - Anschluss GK-Decke an MK-Decke ohne LED-Band und
TB12 - Anschluss GK-Decke an MK-Decke mit LED-Band
sind zu beachten
Menge: 86,000 m2

**01.01.3 Zulage für Ausschnitt mittig über zwei Paneele 400/400mm**
*** Bezugsbeschreibung
Zulage für werksseitigen Ausschnitt in Metall-Kassette,
Langfeldkassetten mit Systembreite 400 mm,
Sichtflächen in
weiß pulverbeschichtet im Abklapp-Schiebesystem, in
Langfeldmitte über zwei Langfeldkassette hinweg mit
allseitiger
Aufkantung, inkl. Aussteifungsprofilen zur Aufnahme zur
flächenbündigen Integration von bauseitgen
Zulufbauteilen
(Drallauslass) mit Kassettenuntersicht. Ausschnitte
werkseitig,
vor der Pulverbeschichtung
Abmessung Zuluftbauteil: 400mm x 400mm
Ausschnitt je Langfeldkassette: 400mm x 200 mm

Ausführung nach vorheriger Abstimmung mit dem AN
Lüftung
über die örtliche Bauleitung.
Menge: 3,000 St

**01.01.4 Zulage für Ausschnitt mittig über zwei Paneele 600/600mm**
*** wie Position 01.01.3
Abmessung Zuluftbauteil: 600mm x 600mm
Ausschnitt je Langfeldkassette: 600mm x 300 mm
Menge: 4,000 St

**01.01.5 Zulage, Perforation Rg 0,7 - 4%, mit schwarzem Akustikflies**
Zulage Perforation Rg 0,7 - 4%- schwarzes Vlies zur
Deckenposition für perforierte Ausführung mit ca. 10 mm
lochfreiem Rand an der Längsseite und ca. 25 mm
lochfreiem
Rand an der Stirnseite, inkl. werkseitig vollflächig
eingeklebtem
Akustikvlies

Lochung nach DIN 24041: Rg 0,7 - 4%
Lochdurchmesser: 0,7 mm
Lochanordnung: gerade
Lochanteil: 4,0 %
Vlies: schwarz, werkseitig eingeklebt

Die Kombination aus Perforation und Vlies erreicht
dabei einen
Schallabsorptionsgrad von "Alpha W = 0,75 (L)"
(Prüfwert für
Absenkhöhe von 200 mm)
Schallabsorptionsklasse: C
Gemäß DIN EN ISO 11654 ist die Klasse C ohne
zusätzliche
Einlagen zu erreichen. Ein entsprechendes Prüfzeugnis
ist unter
Berücksichtigung des angebotenen Metalldeckenelement
vor
Auftragserteilung beizubringen.

Das Vlies hat die Anforderungen des AgBB-Prüfkonzeptes
entsprechend den Zulassungsgrundsätzen zur
gesundheitlichen
Bewertung der Emissionen von flüchtigen organischen
Verbindungen aus Bauprodukten zu erfüllen. Ein
entsprechender Nachweis ist beizulegen.

Abrechnung: m2 belegte Fläche
Menge: 76,000 m2

**01.01.6 LED Leuchte HCL als Zulage zur Pos. F0-Metall-Paneel-Decke**
LED Leuchte HCL,
als Zulage zur Pos. F0-Metall-Paneel-Decke.
Flächenbündig, rahmenlos in Kassettenmitte eingebauen.
LED-Inlay-Leuchte, einschl. allseitiger Aufkantung und
Aussteifungsprofilen, mit 10 mm lochfreien Rand um die
Leuchte, keine Durchdringung der oberen Abdeckung der
Kassette, Ausführung als selbsttragendes,
verwindungssteifes
Gehäuse aus vorlackiertem Stahlblech mit LED-Platinen
und
Betriebsgerät (Treiber), extraflach, werkseitig mittels
Befestigungssatz in Metallkassette montiert, opale
Leuchtenabdeckung mit hoher Lichtdurchlässigkeit für
gleichmäßige Oberflächenausleuchtung, zu
Wartungszwecken
demontierbar, Austausch von der Deckenunterseite
möglich,
Elektroanschluss über vormontiertes Anschlusskabel
(Länge ca.
1,2 m, Wieland-Steckverbindung), Kabeldurchführung
durch die
obere Abdeckung,
Beistellung und Übergabe Kupplungs-Gegenstück für
Montage
an bauseitige Elektroanlage
Abmessungen der Leuchte: ca. LxB 1152x59 mm,
Leuchtenlichtstrom 3150 lm,
Systemleistung 32W,
Betriebsgerät (Treiber) DALI2-dimmbar HCL
Lichtfarbe 2700-6500K

Einschl. Anschluss an bauseitig montierte
Steckverbindung,
betriebsfertig
Menge: 12,000 St

**01.01.7 G-Tragprofilmontage, verdeckte Ausführung mit GK-Fries**
Systemgerechtes G-Tragprofilmontage mit
Flachrundschraube
M6 x 16 mm, Mutter M6 und Scheibe M8 am GK-Fries
zweilagig
verschrauben, in verdeckter Ausführung inkl.
Längsverbindern.
Material: Stahl verz. 20/78/20/20/1,5 mm für zu vor
beschriebenes Abklapp-Schiebe-System

Abhanghöhe: ca. 118 cm
Einbauhöhe (UK Unterkonstruktion): ca. 2,72 m
Arbeitshöhe: bis 3,85 m über Bestandsestrich
Alle hierfür erforderlichen Arbeitsgerüste und
Schutzvorrichtungen sind mit dem Einheitspreis
abgegolten.
Menge: 97,000 m

**01.01.8 L-Tragprofilmontage, verdeckte Ausführung mit GK-Fries**
Systemgerechtes L-Tragprofilmontage mit
Flachrundschraube
M6 x 16 mm, Mutter M6 und Scheibe M8 am GK-Fries
zweilagig
verschrauben, in verdeckter Ausführung, mit
Distanzprägung
(Anschlagdämpfung) für zu vor beschriebenes
Abklapp-Schiebe-System
Material: Stahl verz. 20/68//1,5 mm

Abhanghöhe: ca. 150 cm
Einbauhöhe (UK Unterkonstruktion): ca. 2,720 m
Menge: 19,200 m

**01.01.9 Zulage, Eck-Verbinder G-/L-Tragprofil**
Zulage für Eck-Verbinder für die Verbindung von
Innenecken
aus G-Tragprofil der Längsseiten und L-Tragprofil der
Stirnseiten für zu vor beschriebenes
Abklapp-Schiebe-System.
Menge: 24,000 St

**01.01.10 Bewegungsfuge als Zulage für G-Tragprofil**
Ausbildung einer Bewegungsfuge als Zulage für
G-Tragprofimontage, inkl. Trennung de Profils im
Bereich der
Bewegungsfuge und einseitige Befestigung des
Längsverbinders, Hinterlegung weiß
Menge: 2,000 St

**01.01.11 Anschluss m. GKB-Selbstbau-Fries, Abhangh.115 cm, Flurlängsseite Breite bis 400mm**
*** Bezugsbeschreibung
Wandanschluss F0, für abklapp- und verschiebbare
Kassetten
mit Fries, mit variabler Friesbreite des GKB-Frieses in
Selbstbau, flurlängsseitig, bestehend aus einem
horizontalen
doppelten GKB-Streifen,2 x 12,5 mm starken GKB-Platten
von
der Decke mit einem teleskopierbaren Abhänger und
Sicherungselement im Querschnitt des Frieses
abgehängten
Deckenprofil aus Stahl verz. 1,0 mm und einem
vertikalen
GKB-Streifen, verschraubt mit dem Deckenträger, und
verklebt
mit dem doppelten GKB-Streifen für die Aufnahme des
G-Profil,
wie vor beschrieben.
inkl. Wandanschluss mit U-Profil, Wandanschlussprofil
als
Stahlblechprofil, Dimension 27/28/27/0,6 mm und
zusätzlichem
Tragprofil quer zwischen Wandanschlussprofil und
Deckenprofil, Dimension 27/28/27/0,6 mm, im Abstand der
Deckenabhängungen eingebaut
GKB-Steifen zur unteren Abdeckung des doppelten
horizontalen
GKB-Streifen und des vertikalen GKB-Steifens
flächengleich mit
der Unterkante des G-Tragprofils
Material:
GKB-Streifen vertikal: aus Gipsplatten 1 x 12,5 mm
GKB-Streifen horizontal: aus Gipsplatten 2 x 12,5 mm
GKB-Abdecksteifen unterseitig: aus Gipsplatte 1 x 12,5
mm
GKB nach DIN 18180 bzw. Typ A EN 520

Befestigung Abhängung aus Ober- und Unterteil mit
mechanischer Sicherung an Stahlbetondecke
Befestigungsgrund Wandanschluss:
Trockenbau/Betonwand/-stützen

GK-Friesbreite bis 400 mm
Gesamtaufbauhöhe von Unterkante Kassette bis Oberkante
vertikaler Gipsplattenstreifen beträgt: max. 65 mm.

Befestigung: Die Befestigungsmittel sind nach
statischen
Erfordernissen und dem vorhandenen
Befestigungsuntergrund
zu wählen.
Die Montage erfolgt waag- und fluchtgerecht.
Abhanghöhe: bis 115 cm
Einbauhöhe (UK Abhangdecke): ca. 2,70 m
Arbeitshöhe: bis 3,85 m über Bestandsestrich
Alle hierfür erforderlichen Arbeitsgerüste und
Schutzvorrichtungen sind mit dem Einheitspreis
abgegolten.

Abrechnung: in lfm Wandanschluss

Einbauort Flure: Flur 10.F15
nach Deckenspiegelplanung: Deckenspiegel 1.OG -
Bauabschnitt 1 und Detail:
TB12 - Anschluss GK-Decke an MK-Decke mit LED-Band
Menge: 59,000 m

**01.01.12 Anschluss m. GKB-Selbstbau-Fries, Abhangh.115 cm, Flurlängsseite Breite bis 300mm**
*** wie Position 01.01.11
GK-Friesbreite: bis 300 mm
Menge: 31,500 m

**01.01.13 Anschluss m. GKB-Selbstbau-Fries, Abhangh. 115 cm, Flurstirnseiten Breite bis 400 mm**
*** wie Position 01.01.11
flurstirnseitig
Menge: 11,000 m

**01.01.14 Anschluss m. GKB-Selbstbau-Fries, Abhangh. 115 cm, Flurstirnseiten Breite bis 500 mm**
*** wie Position 01.01.11
flurstirnseitig,

GK-Friesbreite bis 500 mm
Menge: 2,500 m

**01.01.15 Anschluss m. GKB-Selbstbau-Fries, Abhangh. 115 cm, Flurstirnseiten Breite bis 250/550 mm, Schrägschnitt**
*** wie Position 01.01.11
flurstirnseitig, für Anschluss an schräge Wand, inkl.
der
erforderlichen Schrägschnitte der horizontalen
Bekleidungsplatten und Anpassung der Unterkonstruktion

GK-Friesbreite: 250 mm bis 550 mm

Einbauort: Flur 10.F15A
nach Deckenspiegelplanung: Deckenspiegel 1.OG -
Bauabschnitt 1
Details:
TB11 - Anschluss GK-Decke an MK-Decke ohne LED-Band ist
zu beachten.
Menge: 1,000 St

**01.01.16 Zwischenfries, GKB Selbstbau, Abhänghöhe 115 cm, Friesbreite bis 300mm, Flurkreuzung**
*** Bezugsbeschreibung
Zwischenfries ohne Wandanschluss, F0, für abklapp- und
verschiebbare Kassetten mit Fries, mit variabler
Friesbreite des
GKB-Frieses in Selbstbau, bestehend aus einem
horizontalen
doppelten GKB-Streifen, von der Decke mit zwei
Abhängung
aus Ober- und Unterteil mit mechanischer Sicherung im
Querschnitt des Frieses abgehängten Deckenprofilen aus
Stahl
verz. 1,0 mm und zwei vertikalen doppelten
GKB-Streifen für die
Aufnahme des G- und L-Tragprofils, wie vor beschrieben.

Material:
2 x GKB-Streifen vertikal: aus Gipsplatten 2 x 12,5 mm
GKB-Streifen horizontal: aus Gipsplatten 2 x 12,5 mm
GKB-Abdecksteifen unterseitig: aus Gipsplatte 1 x 12,5
mm
GKB nach DIN 18180 bzw. Typ A EN 520

Befestigung mit Abhängung aus Ober- und Unterteil mit
mechanischer Sicherung an Stahlbetondecke
Befestigungsgrund Wandanschluss:
Trockenbau/Betonwand/-stützen

GK-Friesbreite: bis 300 mm
Gesamtaufbauhöhe von Unterkante Kassette bis Oberkante
vertikaler Gipsplattenstreifen beträgt: max. 65 mm.

Befestigung: Die Befestigungsmittel sind nach
statischen
Erfordernissen und dem vorhandenen
Befestigungsuntergrund
zu wählen.
Die Montage erfolgt waag- und fluchtgerecht.
Abhanghöhe: bis 115 cm
Einbauhöhe (UK Abhangdecke): ca. 2,70 m
Arbeitshöhe: bis 3,85 m über Bestandsestrich
Alle hierfür erforderlichen Arbeitsgerüste und
Schutzvorrichtungen sind mit dem Einheitspreis
abgegolten.

Ausführung: Zwischenfries für den Anschluss von
Metall-Kassetten- Unterdecke flurlängsseitig und
flurquerseitig
im Bereich einer rechtwinkligen Flurkreuzung, mit zwei
vertikalen doppelten GKB-Streifen für die Aufnahme von
G-Profil/L-Profilen, von der Decke mit zwei
teleskopierbaren
Abhänger und Sicherungselement im Querschnitt des
Friese
abgehängten Deckenprofil, ohne Wandanschluss mit
U-Profil.
Der Abdeckstreifen ist beidseitigen mit Kantenschutz zu
montieren

Abrechnung: in lfm Metall-Kassetten-Längsseite

Einbauort Flurkreuzung: Flur 10.F15
nach Deckenspiegelplanung: Deckenspiegel 1.OG -
Bauabschnitt 1
Menge: 2,250 m

**01.01.17 Zwischenfries, GKB Selbstbau, Abhanghöhe 115 cm, Friesbreite > 300mm bis 700 mm, Flurkreuzung**
*** wie Position 01.01.16
Friesbreite über 500mm bis 700 mm

Einbauort Flurkreuzung: Flur 10.F13A zu 10.F13
nach Deckenspiegelplanung: Deckenspiegel 1.OG -
Bauabschnitt 1
Menge: 2,500 m

**01.01.18 Fries, L-/T-förmiger Richtungswechsel, Friesbreite bis 700 mm**
Zulage für die Ausbildung von rechtwinkligen
Richtungswechseln der GKB Selbstbau-Deckenfriese, wie
zuvor
beschrieben, von Fries an der Flurlängsseite zum Fries
an der
Flurstirnseite oder Zwischenfriesen, abgehängt
(Eckausbildung), inkl. Fugenbewehrung und
Gehrungsschnitt
des Kantenschutzes,
inkl. Anpassung der Unterkonstruktion
für GK-Friesbreite: bis 700 mm
Menge: 16,000 St

**01.01.19 Zwischenfries, GK-Selbstbau, Abhangh.115 cm, Metall-/Rasterdecke Breite bis 650mm, für Lichtband**
*** Bezugsbeschreibung
Zwischenfries ohne Wandanschluss, F0, für abklapp- und
verschiebbare Kassetten und Akustik-Rasterdecke
jeweils mit
Fries, mit variabler Friesbreite des GKB-Frieses in
Selbstbau,
bestehend aus einem horizontalen GKB-Streifen, von der
Decke
mit zwei Abhängungen aus Ober- und Unterteil mit
mechanischer Sicherung im Querschnitt des Frieses
abgehängten Deckenprofil aus Stahl verz. 1,0 mm mit
zusätzlichem Tragprofil quer zwischen den
Deckenprofilen,
Dimension 27/28/27/0,6 mm, im Abstand der
Deckenabhängungen eingebaut, und zwei vertikalen
doppelten GKB-Streifen an beiden Frieskanten für die
Aufnahme des G-Tragprofils der Metall-Kassettendecke
bzw.
Wandprofil der Akustik-Rasterdecken
Horizontaler Abdeckstreifen unter horizontalem dem
GK-Streifen über das G-Tragprofil und Wandprofil in
Friesbreite
unterseitig mit einem 10 mm starken GKB-Streifen
Der Abdeckstreifen ist mit einem beidseitigen
Kantenschutz zu
montieren, der einzuspachteln ist.

Material:
2 x GKB- Streifen vertikal: aus Gipsplatten 2 x 12,5 mm
GKB-Streifen horizontal:
aus Gipsplatten 1 x 12,5 mm und 1 x 15 mm
GKB-Abdecksteifen unterseitig: aus Gipsplatte 1 x 10 mm
GKB nach DIN 18180 bzw. Typ A EN 520

Befestigung mit Abhängung aus Ober- und Unterteil mit
mechanischer Sicherung an Stahlbetondecke

GK-Friesbreite inkl. Abdeckungsbreite: über bis 400 mm
Gesamtaufbauhöhe von Unterkante Kassette bis Oberkante
vertikaler Gipsplattenstreifen beträgt: max. 78 mm.

Befestigung: Die Befestigungsmittel sind nach
statischen
Erfordernissen und dem vorhandenen
Befestigungsuntergrund
zu wählen.
Die Montage erfolgt waag- und fluchtgerecht.
Abhanghöhe: bis 115 cm
Einbauhöhe (UK Abhangdecke): ca. 2,70 m
Arbeitshöhe: bis 3,85 m über Bestandsestrich
Alle hierfür erforderlichen Arbeitsgerüste und
Schutzvorrichtungen sind mit dem Einheitspreis
abgegolten.

Der flächengleiche unterseitige Übergang zu den
anschließenden GL-Selbstbaufriesen an den
Flurlängsseiten,
wie vor beschrieben ist sicherzustellen und in den
Einheitspreis
einzukalkulieren.

Abrechnung: in lfm Deckenübergang Metall- zu
Rasterdecke

Einbauort: Flur 10.F15 zu Pflegestützpunkt 10.149
nach Deckenspiegelplanung: Deckenspiegel 1.OG -
Bauabschnitt 1
Menge: 3,500 m

**01.01.20 Zwischenfries, GK-Selbstbau, Abhangh.115 cm, Metall-/Rasterdecke Breite bis 900mm, für Lichtband**
*** wie Position 01.01.19
GK-Friesbreite inkl. Abdeckungsbreite: bis 900 mm
Menge: 1,500 m

**01.01.21 Fries, L-förmiger Richtungswechsel, mm, Friesbreite über 500 mm bis 1000 mm**
Zulage für die Ausbildung von rechtwinkligen
Richtungswechseln der GKB Selbstbau-Zwischenfriese im
Übergang von Metall-Kassettendecke zu
Akustik-Rasterdecke,
wie zuvor beschrieben, von Zwischenfriesen, abgehängt
(Eckausbildung), inkl. Fugenbewehrung und
Gehrungsschnitt
des Kantenschutzes,
inkl. Anpassung der Unterkonstruktion
für GK-Friesbreite inkl. Abdeckungsbreite: über 500 mm
bis
1000 mm
Menge: 1,000 St

**01.01.22 Lichtbandfuge als Zulage für Unterdeckenfries**
Lichtbandfuge als Zulage für Unterdeckenfries, als ca.
25 mm
tiefe U-Fräsung/U-Ausschnitt von unten in das 3-lagige
Fries für
Lichtbänder, für LED Streifen-Profil
Dicke der zu fräsenden Gipsplatte: 12,5mm + 12,5 mm,
Fugenbreite: bis ca. 25 mm
Fugentiefe: bis ca. 25 mm

Details:
TB12 - Anschluss GK-Decke an MK-Decke mit LED-Band
Menge: 34,000 m

**01.01.23 Lichtbandfuge über Eck, Zulage**
Lichtbandfuge wie für Eckausbildung als Zulage,
rechtwinklige
Ausführung
Menge: 1,000 St

**01.01.24 Bewegungsfuge als Zulage für GKB-Friese mit Lichtband**
Bewegungsfuge, als Zulage für Unterdecke (GKB-Friese)
mit
GK-Platte hinterlegt, Deckenprofil unterbrochen, für
Flurlängsseite Breite bis 400mm, für Fries mit
Lichtband

Bauteil: GKB-Fries

Einbauort Flure: Flur 10.F15
nach Deckenspiegelplanung: Deckenspiegel 1.OG -
Bauabschnitt 1
Details:
TB12 - Anschluss GK-Decke an MK-Decke mit LED-Band ist
zu
beachten
Menge: 1,000 St

**01.01.25 Bewegungsfuge als Zulage für GKB-Friese ohne Lichtband**
Bewegungsfuge, als Zulage für Unterdecke (GKF-Friese)
mit
GK-Platte hinterlegt, Deckenprofil unterbrochen, für
Flurlängsseite Breite bis 300mm, für Fries ohne
Lichtband

Bauteil: GKF-Fries

Einbauort Flure: 10.F15
nach Deckenspiegelplanung: Deckenspiegel 1.OG -
Bauabschnitt 1
Details:
TB11 - Anschluss GK-Decke an MK-Decke ohne LED-Band ist
zu beachten
Menge: 1,000 St

**01.01.26 Anschluss, Schattenfuge, Unterdecke, Abschlussprofil**
Wandanschluss der Unterdecke mit Schattenfuge und
Metallwinkel, Metallwinkel waagerecht, an Deckenkanten.
Unterdecke mit gleichmäßigem Abstand an die Wand
heranführen.
Bauteil: Unterdecke
Anschluss: Schattenfuge
Material: Aluminium, 13/23 mm
Breite Fuge: 8 mm

Ausführung im Anschlussbereich Fries zur Deckenschürze
bzw.
Wandschott an Bestandstüren
Menge: 14,000 m

**01.01.27 Demontieren Platten, Unterdecke, Lagern**
Öffnen von elementierten Unterdecken durch Herausnehmen
eingelegter Platten sowie Lagern der Platten bis zum
Wiedereinbau; für nachträgliche Arbeiten an der
Rohdecke.
Deckensystem : Langfeld-Metalldecke
Abmessung Platte bis 2,00 x 0,30 m

Ausführung: Flur 10.F13A, Flur 10.F13B
Menge: 5,000 m2

**01.01.28 Schließen Unterdecke, Wiedereinbau**
Schließen der Unterdecke durch Wiedereinbau seitlich
gelagerter Platten; nach nachträglichen Arbeiten an der
Rohdecke.
Deckensystem : Langfeld-Metalldecke
Abmessung Platte bis 2,00 x 0,30 m

Ausführung: Flur 10.F13A, Flur 10.F13B
Menge: 5,000 m2

**01.01.29 Lautsprecherausschnitt, rund 250 mm**
Herstellen von runden Öffnungen in den
Metalldeckenelementen, für den bauseitigen Einbau von
beigestellten Lautsprechern mit Auflagerand, jedoch
ohne
Anschluss der Lautsprecher. Die Lage des Lautsprechers
ist
mittig und innerhalb einer Kassette, Ausschnitte
werkseitig, vor
der Pulverbeschichtung

Lausprechergröße (Ø): 200 bis 250 mm

Einbauort Flure: Flur 10.F13A, Flur 10.F15, Flur
10.F15A
nach Deckenspiegelplanung: Deckenspiegel 1.OG -
Bauabschnitt 1 (FP)
Menge: 9,000 St

**01.01.30 Verstärkung Metall-Langfeldkassetten**
Verstärkungen der Metallkassette, Kassettenformat:
1600 x 397
mm, für Anbauten in der Mitte der
Metall-Langfeld-Kassetten
(Rauchmelder, Lautsprecher, deckenhängende Displays
etc.),
mit oberseitiger Holz-, Gips- bzw.
Stahlblechverstärkung,
für Punktlast: bis 1,5 kg

Abmessungen Bauteile:
Rauchmelder ca. 30 x 30 cm
Anzeigedisplay/Antenne ca. 40 x 30 cm
für Anbauleuchte ca. 40 x 15 cm

Einbauort Flure: Flur 10.F13A, Flur 10.F15, Flur
10.F15A
nach Deckenspiegelplanung: Deckenspiegel 1.OG -
Bauabschnitt 1 (FP)
Menge: 14,000 St

**01.01.31 Verstärkung Abhängung für Einbauteile**
Verstärkung bzw. zusätzliche Abhängung der
Unterkonstruktion
der Friese für Metallkassettendecke, bei
Überschreitung der
zulässigen Flächenlast, im Bereich von Ein- und
Anbauteilen
wie z.B. Einbauleuchten, Anbauleuchten, Beschilderung,
Lüftungsein- und -auslässen etc., die nicht gesondert
an der
Rohdecke befestigt sind.

Abrechnung: nach Stück zusätzlich montierte Abhänger
Menge: 70,000 St

**01.01.32 UA75 Weitspannträger 2,25m wandbefestigt**
Weitspannträger im Deckenhohlraum, als UK für
GK-Unterdecke/Randfries und Metallunterdecke,
aus UA 75-Profil, Befestigung mit systemzugehörigen
Montagewinkeln an Wänden,
Gewicht Unterdecke: bis 25 kg/m2
Achsabstand: ca. 1,00 m bzw. nach Systemvorgabe
Befestigungsgrund: Trockenbauwand/Stahlbeton
Einbauhöhe: bis ca. 3,30 m
Spannweite/Einzellänge: 2,25 m
Abrechnung nach Anzahl Weitspannträger
Menge: 8,000 St

**01.01.33 Bohrung, Kabeldurchführung bis 20 mm**
Bohrungen für Kabeldurchführung bis 20 mm in
vorbeschriebenen Metallpaneelen herstellen, Kabel
durchführen
und abdichten.
Menge: 28,000 St

#### Titel 01.02 Hygiene-Deckensystem, Akustik/Hygiene-Ra

**01.02.1 Hygiene-Deckensystem mit Mineralplatte 20mm (quadratisch), Abhangh. 85 cm, Friesanschluss**
*** Bezugsbeschreibung
Hygiene-Deckensystem mit Mineralplatte 20mm
(quadratisch),
vlieskaschiert, sichtbares Tragsystem mit 24 mm breiten
Profilen, herausnehmbar, für den Einsatz als Hygiene-
und
Reinraumdecke, abwischbar, wischdesinfizierbar,
ISO-Klasse 3,
mit Unterkonstruktion abhängen, inkl. Ausrichten und
Nivellieren
der Unterkonstruktion.
Ausführung als Unterdecken ohne Wandanschluss mit
Einfassung aus flächengleichen Gipsplattenflächen.
Die GKB-Fries/die GKB-Decke werden in einer separaten.
Position beschrieben.

Deckenraster LxB (mm): 625x625

Technische Daten:
Mineralplatten nach DIN EN 13964 und DIN 18177
Verwendbarkeitsnachweis gemäß EU-Bau PVO:
CE-Kennzeichen und Leistungserklärung (DoP)
Luftdurchlässigkeitsklasse: PM 1
Formaldehydklasse: FH 1
Abgabe VOC: TVOC 1

Farbe: weiß, endbehandelt (fertig beschichtet), keine
weitere
Beschichtung erforderlich
Lichtreflexionsgrad: ca. 84 (ISO 7724-2, ISO 7724-3)
Baustoffklasse: A2-s1,d0 nach DIN EN 13501-1
Kante: 3, ringsum scharfkantig, versiegelt
Plattenstärke: 20 mm
Schallabsorption: Alpha w = 0,95, Absorptionsklasse A
(EN ISO
11654)
NRC = 0,95 (ASTM E 1264)
Schall-Längsdämmung: Dn,f,w= 24 dB (EN ISO 10848)
Feuchtigkeitsbeständigkeit: bis 100% RH
Reinraumklasse: ISO 3 nach ISO 14644-1

Anforderung:
Wischdesinfizierbar in Anlehnung an DIN EN 16615:2015,
DIN
EN ISO 15883.
Abwaschbar und scheuerbeständig gem. ASTM 2486;
ASTM 4828.
Hydrophobe Oberfläche.

Stahlblechprofile, verzinkt, Sichtseite matt weiß.
Sichtflächen höhengleich, kein Auflegen der Profile.

Befestigung:
über Schnellabhänger an Betondecke, D 4 mm
mit Hauptschiene Abmessung LxBxH (mm): 3700x24x38
mit Querschienen Abmessungen LxBxH (mm):1250x24x32 bzw.
625x24x32
sowie Wandprofile ca. 3000x32x19 0,5 mm stark,
seitlich an
Gipsplatten-Friese montiert, als Übergangsprofil zum
GK-Fries
oder GK-Decke glatt, Untersicht ca. 19 mm, als
Übergang auf
die GK-Platten (12,5 mm), alle Innen- und Außenecken
sauber
in Gehrung geschnitten, das Profil und GK-Platte werden
miteinander verschraubt,
erforderliche Verbindungsprofile (Verbinder,
T-Verbinder,
Querverbinder, Verbindungswinkel usw.), Sichtseiten
weiß

UK-Rohdecke bis Rückseite Platte:
Abhanghöhe (mm): bis 90 cm
OKF-Fußboden bis UK-Unterdecke:
Einbauhöhe (mm): 3,00 m
Arbeitshöhe: bis 3,85 m über Bestandsestrich
Alle hierfür erforderlichen Arbeitsgerüste und
Schutzvorrichtungen sind mit dem Einheitspreis
abgegolten.
Passplatten sind vor Ort herzustellen.

Einbauort: Räume
ohne Flure, Lagerräume, Teeküche, Gerätewerkstatt,
Schleuse
10.158A, Schleuse 10.159A
nach Deckenspiegelplanung: Deckenspiegel 1.OG -
Bauabschnitt 1
Menge: 110,000 m2

**01.02.2 Hygiene-Deckensystem m. Mineralpl 20mm (quadratisch), Abhangh. 85 cm, Friesanschl. bis 2,50 m2**
*** wie Position 01.02.1
Kleinfläche bis 2,50 m2

Raum 10.145A mit 0,625 m x 0,625 m x 6 Platten = 2,35
m2
Raum 10.146A mit 0,625 m x 0,625 m x 6 Platten = 2,35
m2
Menge: 2,000 St

**01.02.3 Hygiene-Deckensystem m. Mineralpl 20mm (quadratisch), Abhangh. 85 cm, Friesanschl. bis 3,00 m2**
*** wie Position 01.02.1
Kleinfläche bis 3,00 m2

Raum 10.147A:
0,625 m x 0,625 m x 6 Platten + Fries = 0,30m = 2,87 m2
Menge: 1,000 St

**01.02.4 Hygiene-Deckensystem m. Mineralpl 20mm (quadratisch), Abhangh. 85 cm, Friesanschl. bis 4,00 m2**
*** wie Position 01.02.1
Kleinfläche bis 4,00 m2

Raum 10.147A:
0,625 m x 0,625 m x 9 Platten= 3,52 m2
Menge: 1,000 St

**01.02.5 Hygiene-Deckensystem m. Mineralpl 20mm (quadratisch), Abhangh. 85 cm, Friesanschl. bis 5,00 m2**
*** wie Position 01.02.1
Kleinfläche bis 5,00 m2

Raum 10.147A:
0,625 m x 0,625 m x 6 Platten + Fries = 0,30 m = 4,78
m2
Menge: 1,000 St

**01.02.6 Hygiene-Deckensystem mit Mineralplatte 20mm (quadratisch), Abhangh. 115 cm, Friesanschluss**
*** wie Position 01.02.1
UK-Rohdecke bis Rückseite Platte:
Abhanghöhe (mm): bis 115 cm
OKF-Fußboden bis UK-Unterdecke:
Einbauhöhe (mm): 2,70 m
Menge: 30,000 m2

**01.02.7 Hygiene-Deckensystem m. Mineralpl.20mm (quadratisch), Abhangh. 115 cm, Friesanschl. bis 3,00 m2**
*** wie Position 01.02.1
UK-Rohdecke bis Rückseite Platte:
Abhanghöhe (mm): bis 115 cm
OKF-Fußboden bis UK-Unterdecke:
Einbauhöhe (mm): 2,70 m

Kleinfläche bis 3,00 m2

Raum 10.147A:
0,625 m x 0,625 m x 6 Platten + Fries = 0,30 m = 2,87
m2
Menge: 1,000 m2

**01.02.8 Hygiene-Deckensystem m. Mineralpl.20mm (quadratisch), Abhangh. 115 cm, Friesanschl. bis 3,50 m2**
*** wie Position 01.02.1
UK-Rohdecke bis Rückseite Platte:
Abhanghöhe (mm): bis 115 cm
OKF-Fußboden bis UK-Unterdecke:
Einbauhöhe (mm): 2,70 m

Kleinfläche bis 3,50 m2

Raum 10.145A:
0,625 m x 0,625 m x 6 Platten + Fries = 0,30 m = 3,02
m2
Raum 10.146A:
0,625 m x 0,625 m x 6 Platten + Fries = 0,30 m = 3,02
m2
Raum 10.156A:
0,625 m x 0,625 m x 8 Platten = 3,13 m2
Menge: 3,000 St

**01.02.9 Hygiene-Deckensystem m. Mineralpl.20mm (quadratisch), Abhangh. 115 cm, Friesanschl. bis 4,00 m2**
*** wie Position 01.02.1
UK-Rohdecke bis Rückseite Platte:
Abhanghöhe (mm): bis 115 cm
OKF-Fußboden bis UK-Unterdecke:
Einbauhöhe (mm): 2,70 m

Kleinfläche bis 4,00 m2

Raum 10.151: 0,625 m x 0,625 m x 9 Platten = 3,52 m2
Menge: 1,000 St

**01.02.10 Hygiene-Deckensystem m. Mineralpl.20mm (quadratisch), Abhangh. 115 cm, Friesanschl. bis 5,00 m2**
*** wie Position 01.02.1
UK-Rohdecke bis Rückseite Platte:
Abhanghöhe (mm): bis 115 cm
OKF-Fußboden bis UK-Unterdecke:
Einbauhöhe (mm): 2,70 m

Kleinfläche bis 5,00 m2

Raum 10.147B: 0,625 m x 0,625 m x 12 Platten  = 4,69 m2
Menge: 1,000 St

**01.02.11 Hygiene-Deckensystem m. Mineralpl. 20mm (quadratisch/rechteckig), Abhangh. 115 cm, bis 3,00m2**
*** wie Position 01.02.1
Ausführung jedoch als Unterdecken mit dreiseitigem
direkten
Wandanschluss, Fries-Anschluss nur einseitig
(Längsseite)
UK-Rohdecke bis Rückseite Platte:
Abhanghöhe (mm): bis 1,15 cm
OKF-Fußboden bis UK-Unterdecke:
Einbauhöhe (mm): 2,70 m

Einzelgröße (b/l): 1,530/1,875 m = 2,87 m2

Mineralplatte 20mm, an einer Längsseite mit
rechteckigen
Zuschnitt zuzüglich der Anpassung der
Unterkonstruktion für
zugeschnittene Mineralplatten 3 Stück ca. 280x625mm
nebeneinander.

Deckenraster LxB (mm): 6 Stück 625x625 mm
Deckenraster LxB (mm): 3 Stück ca. 280x625 mm

Einbauort: Raum 10.147A (Schleuse), Laborbereich
Menge: 1,000 St

**01.02.12 GKB-Wandfries, L-förmig, Abhangh. 85 cm Friesbreite 200 -300 mm**
*** Bezugsbeschreibung
Gipsplatten-Deckenfriese L-förmig, abgehängt, als
Friesanschluss für vorgenanntes Hygiene-Deckensystem
mit
Wandprofil in variablen Friesbreiten, niveaugleich
Wandprofil in Pos. Hygiene-Deckensystem.

Friesen mit einseitiger Aufkantung aus
Gipskarton-Faltplatten
mit werkseitig vorgefertigten V-Fräsungen, 12,5 mm
dick,
ungelocht 1-lagig, einschl. erforderlicher
Unterkonstruktion für
Abhängung an bestehenden ebenen Stahlbeton-Rohdecke aus
verzinkten Stahlblechprofilen DIN 18182-1, als
Tragprofile CD
60/27, Abhängung und Befestigung mit Abhängung aus
Ober-
und Unterteil mit mechanischer Sicherung .inkl. des
Wandanschluss mit U-Profil, Wandanschlussprofil als
Stahlblechprofil, Dimension 27/28/27/0,6 m sowie
Anpassung
an angrenzenden Wänden und anderen Gewerken.

Höhe des Friese (Aufkantung): 50 mm
Breite der Friese bis max. 1000 mm (ansonsten
Abrechnung
über GKB-Unterdecke glatt
Breite des Frieses (mm): 200 mm bis 300 mm
Einbauhöhe: 3,00 m
Abhanghöhe: 85 cm

Die Tragfähigkeit der Konstruktion zur zusätzlichen
Anbindung
an angrenzende Unterdecke-Systeme ist sicherzustellen.
In den Ecken sind die Profile sauber auf Gehrung zu
stoßen.
Die Leistung beinhaltet alle erforderlichen Kleinteile
als
auch die Anpassarbeiten an das vorhandene
Hygiene-Deckensystem.

Einbauort: Räume
ohne Flure, Lagerräume, Teeküche, Gerätewerkstatt,
Schleuse
10.158A, Schleuse 10.159A
nach Deckenspiegelplanung: Deckenspiegel 1.OG -
Bauabschnitt 1
Menge: 32,000 m

**01.02.13 GKB-Wandfries, L-förmig, Abhangh. 85 cm Friesbreite > 300 - 500 mm**
*** wie Position 01.02.12
Breite des Frieses (mm): > 300 mm - 500 mm
Menge: 15,000 m

**01.02.14 GKB-Wandfries, L-förmig, Abhangh. 85 cm Friesbreite > 500 - 750 mm**
*** wie Position 01.02.12
Breite des Frieses (mm): > 500 mm - 750 mm
Menge: 12,000 m

**01.02.15 GKB-Wandfries, L-förmig, Abhangh. 85 cm Friesbreite > 750 bis < 1000 mm**
*** wie Position 01.02.12
Breite des Frieses (mm): > 750 mm bis < 1000 mm
Menge: 5,000 m

**01.02.16 GKB-Wandfries, L-förmig, Abhangh. 115 cm Friesbreite bis < 200 mm**
*** wie Position 01.02.12
Abhanghöhe: 115 cm
Breite des Frieses (mm): bis < 200 mm
Menge: 17,000 m

**01.02.17 GKB-Wandfries, L-förmig, Abhangh. 115 cm Friesbreite 200 -300 mm**
*** wie Position 01.02.12
Abhanghöhe: 115 cm
Breite des Frieses (mm): 200 mm bis 300 mm
Menge: 12,000 m

**01.02.18 GKB-Wandfries, L-förmig, Abhangh. 115 cm Friesbreite > 300 - 500 mm**
*** wie Position 01.02.12
Abhanghöhe: 115 cm
Breite des Frieses (mm): > 300 mm - 500 mm
Menge: 42,000 m

**01.02.19 GKB-Wandfries, L-förmig, Abhangh. 115 cm Friesbr 250-530 mm, Anschluss Schrägwand**
*** wie Position 01.02.12
Fries als rechtwinkliges Trapez, für Anschluss an
schräge
Wand, inkl. erforderlichem Schrägschnitt der
Beplankung und
Anpassung der Unterkonstruktion

Einzelgröße: bis 0,70 m2

Abhanghöhe: 115 cm
Breite des Frieses (mm): 250 mm - 530 mm
Grundlänge: 152 cm
Außenwandanschlusslänge: 160 cm

Raum 10.156A
Menge: 1,000 St

**01.02.20 GKB-Wandfries, L-förmig, Abhangh. 115 cm Friesbr 350-530 mm, Anschluss Schrägwand**
*** wie Position 01.02.12
Fries als rechtwinkliges Trapez, für Anschluss an
schräge
Wand, inkl. erforderlichem Schrägschnitt der
Beplankung und
Anpassung der Unterkonstruktion

Einzelgröße: bis 0,80 m2

Abhanghöhe: 115 cm
Breite des Frieses (mm): 350 mm - 530 mm
Grundlänge: 184 cm
Außenwandanschlusslänge: 189 cm

Raum 10.147B
Menge: 1,000 St

**01.02.21 GKB-Wandfries, L-förmig, Abhangh. 115 cm Friesbr 100-800 mm, Anschluss Schrägwand**
*** wie Position 01.02.12
Fries als rechtwinkliges Trapez, für Anschluss an
schräge
Wand, inkl. erforderlichem Schrägschnitt der
Beplankung und
Anpassung der Unterkonstruktion

Einzelgröße: bis 1,50 m2

Abhanghöhe: 115 cm
Breite des Frieses (mm): 100 mm - 800 mm
Grundlänge: 327 cm
Außenwandanschlusslänge: 335 cm

Raum 10.155
Menge: 1,000 St

**01.02.22 GKB-Wandfries, L-förmig, Abhangh. 115 cm Friesbreite > 500 - 750 mm**
*** wie Position 01.02.12
Abhanghöhe: 115 cm
Breite des Frieses (mm): > 500 mm - 750 mm
Menge: 12,000 m

**01.02.23 GKB-Wandfries, L-förmig, Abhangh. 115 cm Friesbreite > 700 bis < 1000 mm**
*** wie Position 01.02.12
Abhanghöhe: 115 cm
Breite des Frieses (mm): > 750 mm bis < 1000 mm
Menge: 16,000 m

**01.02.24 Fries, L-förmiger Richtungswechsel, 1x 12,5 mm, alle Friesbreiten**
Zulage für die Ausbildung von rechtwinkligen
Richtungswechseln der GKB-Wandfriese, wie zuvor
beschrieben, abgehängt (Eckausbildung)
Menge: 45,000 St

**01.02.25 Unterdecke glatt, Grund- und Tragprofil CD 60/27, GKB 1x12,5 mm, Abhangh. 85 cm**
*** Bezugsbeschreibung
Unterdecke DIN 18168-1 mit Metall-UK CD 60/27 als
Grund-
und Tragprofil, 950/1000/500, optionale Randbefestigung
Beplankung aus GKB 12,5 mm
Beanspruchungsklasse: Klasse A

Einbauhöhe: 3,00 m
Abhängehöhe: 85 cm.
Arbeitshöhe: bis 3,85 m über Bestandsestrich
Alle hierfür erforderlichen Arbeitsgerüste und
Schutzvorrichtungen sind mit dem Einheitspreis
abgegolten.
Passplatten sind vor Ort herzustellen.

Befestigungsuntergrund: Stahlbeton
Ausführung der Unterkonstruktion aus verzinkten
Stahlblechprofilen DIN 18182-1, als Grund- und
Tragprofile CD
60/27, Befestigung mit Abhängung aus Ober- und
Unterteil mit
mechanischer Sicherung
Decklage aus Gipsplatten GKB DIN 18180 bzw. Typ A EN
520:
einlagig, Plattendicke 12,5 mm, Verarbeitung gemäß DIN
18181.

Die Tragfähigkeit der Konstruktion zur zusätzlichen
Anbindung
an angrenzende Unterdecke-Systeme ist sicherzustellen.
Die Leistung beinhaltet alle erforderlichen Kleinteile
als auch die
Anpassarbeiten an das vorhandene Hygiene-Deckensystem
oder GKB-Friese.

Einbauort: Raum 10.145, Raum 10.146, Raum 10.159, Raum
10.158, Raum 10.157, Raum 10.156
Menge: 32,000 m2

**01.02.26 Unterdecke, Sonderform <= 5,0, Abhangh. 85 cm, 4,00 bis 5,00 m2**
*** wie Position 01.02.25
als Kleinfläche in Form eines rechtwinkligen Trapez für
Anschluss an schräge Wand, inkl. der erforderlichen
Schrägschnitte der horizontalen Bekleidungsplatten und
Anpassung der Unterkonstruktion

Raum 10.156: 0,96/1,65 m x 3,54 m = 4,61 m2
Schrägschnitt: 3,61 m

Einbauort: Raum 10.156
Menge: 1,000 St

**01.02.27 Unterdecke, Sonderform <= 5,0, Abhangh. 85 cm, 1,50 m2**
*** wie Position 01.02.25
als Kleinfläche in Form eines Rechtecks mit eine unter
45 grad
abgeschnittenen Ecke (rechtwinkliges Dreieck) inkl.
erforderlichem Schrägschnitt der Beplankung und
Anpassung
der Unterkonstruktion

Seitenlängen Rechteck (a/b): ca. 170 cm/ 138 cm
Schenkellängen des abgeschnittenes rechtwinkligen
Dreiecks:
115,5 cm/94 cm
Menge: 2,000 St

**01.02.28 Unterdecke glatt, Grund- und Tragprofil CD 60/27, GKB 1x12,5 mm, Abhangh. 115 cm**
*** wie Position 01.02.25
Einbauhöhe: 2,70 m
Abhanghöhe: 115 cm.

Einbauort: Raum 10.159A, Raum 10.158A
Menge: 14,000 m2

**01.02.29 Unterdecke glatt, Grund- u.Tragprofil CD 60/27, GKB 1x12,5 mm, Abhangh. 115 cm bis 4,00m2**
*** wie Position 01.02.25
Kleinfläche bis 4,00 m2

Einbauhöhe: 2,70 m
Abhanghöhe: 115 cm

Raum 10.155: 1,10 m x 3,34 m = 3,674 m2
Menge: 1,000 St

**01.02.30 Unterdecke glatt, Grund- u.Tragprofil CD 60/27, GKB 1x12,5 mm, Abhangh. 115 cm bis 5,00m2**
*** wie Position 01.02.25
Kleinfläche bis 5,00 m2

Einbauhöhe: 2,70 m
Abhanghöhe: 115 cm

Raum 10.147: 1,50/1,82 m x 2,66 m = 4,42 m2
Menge: 1,000 St

**01.02.31 Schrägschnitt, Trockenbau, Unterdecke**
Schrägschnitt an Bekleidungen der Unterdecke zur
Anpassung
an vorhandene Bauteile, .inkl. erforderlichem
Schrägschnitt der
Beplankung und Anpassung der Unterkonstruktion
Menge: 16,000 m

**01.02.32 Höhengleicher Übergang Mineralplattendecke zu GK-Decke glatt**
Höhengleicher Übergang zwischen
Mineralfaser-Rasterdecken
und glatter GK-Decke, mit einem vertikalen Aufkantung
(analog
Friesausbildung) aus GKB-Streifen 12,5 mm am
Deckenrand,
zur höhengerechten Aufnahme des Wandprofiles der vor
beschrieben Hygiene-Decke mit Mineralfaserplatten.
für flächengleiche Höhe von Gipsplattenbeplankung der
glatten
Unterdecke und der Einlegeplatten der Hygienedecke.
Unterseite des Wandprofils bleibt sichtbar, inkl.
Ausbildung von
Innenecken.

Einbauort: Räume
ohne Flure, Lagerräume, Teeküche, Gerätewerkstatt,
Schleuse
10.158A, Schleuse 10.159A
nach Deckenspiegelplanung: Deckenspiegel 1.OG -
Bauabschnitt 1
Menge: 58,000 m

**01.02.33 Anschluss Stütze, eckig, Gipsplattendecke, einlagig, 3-seitig 35/40/8cm**
Anpassen und Anarbeiten Trockenbau im Anschlussbereich
von
Einbauteilen, eckig, in folgender Ausführung:
Unterkonstruktion für Stützen anpassen
Gipsplattendecke oder -bekleidung mit gleichmäßigem
Abstand an die Stütze heranführen
Fuge mit überstreichbarem, elastischem Material
ausfüllen
und glätten
Breite1: bis 35cm zuzüglich Putz
Breite 2: bis 8 cm zuzüglich Putz
Länge: bis 40 cm zuzüglich Putz
Ausführung an Deckenbekleidung, Anschlüsse 3-seitig,
Bekleidung aus Gipsplatten, Bauplatten Typ A, Dicke
12,5 mm,
Arbeitshöhe der zu bearbeitenden oder zu bekleidenden
Fläche
bis 3,85 m über der Standfläche des hierfür
erforderlichen
Gerüstes.

Einbauteil: Pfeilervorlage oder Stützenvorlageaus
Stahlbeton

Ausführung: Raum 10.156A
Menge: 1,000 St

**01.02.34 Anschluss Stütze, eckig, Gipsplattendecke, dreilagig, 4-seitig 80/40cm**
Anpassen und Anarbeiten Trockenbau im Anschlussbereich
von
Einbauteilen, eckig, in folgender Ausführung:
Unterkonstruktion für Stützen anpassen
Gipsplattendecke oder -bekleidung mit gleichmäßigem
Abstand an die Stütze heranführen
Fuge mit überstreichbarem, elastischem Material
ausfüllen
und glätten
Breite 1: bis 40cm zuzüglich Putz
Breite 2: bis 2 x 12,5 cm zuzüglich Putz
Länge: bis 2 x 80 cm zuzüglich Putz
Ausführung an Deckenbekleidung, Anschlüsse 4-seitig,
Bekleidung aus Gipsplatten, Bauplatten Typ A, Dicke 2
x 12,5
mm + 1 x 10 mm, Arbeitshöhe der zu bearbeitenden oder
zu
bekleidenden Fläche bis 3,85 m über der Standfläche des
hierfür erforderlichen Gerüstes.

Einbauteil: Trockenbau-Verkofferungen als
Pfeilervorlage oder
Stützen, aus Stahlbeton

Ausführung: Raum 10.156A
Menge: 1,000 St

**01.02.35 Anschluss Deckenversorgungseinheit, eckig, Gipsplattendecke, einlagig, 4-seitig 60/60cm**
Anpassen und Anarbeiten Trockenbau im Anschlussbereich
von
Einbauteilen, eckig, in folgender Ausführung:
Unterkonstruktion für medizinische
Deckenversorgungseinheiten anpassen (DVE)
Gipsplattendecke oder -bekleidung mit gleichmäßigem
Abstand an die Versorgungseinheit heranführen
Fuge mit überstreichbarem, elastischem Material
ausfüllen
und glätten
Breite/Länge: 600/600 mm
Ausführung an Deckenbekleidung, Anschlüsse 4-seitig,
Bekleidung aus Gipsplatten, Bauplatten Typ A, Dicke 1
x 12,5
mm, Arbeitshöhe der zu bearbeitenden oder zu
bekleidenden
Fläche bis 3,00 m über der Standfläche des hierfür
erforderlichen Gerüstes.

Einbauteil: Deckenversorgungseinheit
Einbauort: Bettenzimmer
Menge: 6,000 St

**01.02.36 Nachträgl. Anspacht, Deckeneinbauteile**
Nachträgliches Anspachteln an Deckeneinbauteile
Menge: 20,000 m

**01.02.37 Ausschnitt als Zulage Hygiene-Deckensystem, Durchmesser 100-200mm**
Ausschnitt, als Zulage für Deckenbekleidung der
Hygiene-Deckensystems in Rasterplatten
Durchmesser in mm: 100 bis 200

Raum 10.155: 2 Stück Ø 200 mm
Raum 10.147B:  2 Stück Ø 125 mm
Raum 10.147A: 2 Stück Ø 100 mm
Raum 10.151: 2 Stück Ø 200 mm

Ausführungsorte gemäß Deckenspiegelplanung:
Deckenspiegel
1.OG - Bauabschnitt 1 (FP)
Menge: 8,000 St

**01.02.38 Ausschnitt als Zulage Hygiene-Deckensystem, L/B 400/400**
*** Bezugsbeschreibung
Ausschnitt, als Zulage für Deckenbekleidung der
Hygiene-Deckensystems in Rasterplatten
Maße in mm (quadratisch): 400/400 mm

Ausführungsorte gemäß Deckenspiegelplanung:
Deckenspiegel
1.OG - Bauabschnitt 1 (FP)
Menge: 2,000 St

**01.02.39 Ausschnitt als Zulage Hygiene-Deckensystem, L/B 600/600**
*** wie Position 01.02.38
Maße in mm (quadratisch): 600/600 mm
Menge: 6,000 St

**01.02.40 Ausschnitt als Zulage Fries/Unterdecke, Durchmesser 200mm**
Ausschnitt, als Zulage für Deckenbekleidung der
Unterdecke/des Frieses,
Durchmesser: 200 mm

Ausführungsorte gemäß Deckenspiegelplanung:
Deckenspiegel
1.OG - Bauabschnitt 1 (FP)
Menge: 6,000 St

**01.02.41 Ausschnitt als Zulage Fries, Durchmesser 22mm**
Ausschnitt, als Zulage für Deckenbekleidung des
Frieses, für
von der Rohdecke mit Gewindestäben abgehängtes
Schienensystem eines Deckenlifter-Systems, für
Schienensystem unter der Unterdecke montiert
Durchmesser in mm: bis 25 mm
Ausführung im Wandabstand von 12 cm bis 70 cm

Ausführungsort gemäß Deckenspiegelplanung: Raum 10.157
Menge: 10,000 St

**01.02.42 Ausschnitt als Zulage Unterdecke, L/B 625/625**
*** Bezugsbeschreibung
Ausschnitt, als Zulage für Deckenbekleidung der
Unterdecke/des Frieses
Maße (quadratisch): 625/625 mm

Ausführungsorte gemäß Deckenspiegelplanung:
Deckenspiegel
1.OG - Bauabschnitt 1 (FP)

Einbauort: Raum 10.147 Labor und Bettenzimmer
Menge: 5,000 St

**01.02.43 Ausschnitt als Zulage Unterdecke, L/B 1300/420**
*** wie Position 01.02.42
Maße in mm (quadratisch): bis 1300/420 mm

Ausführungsort Raum 10.149 Pflegestützpunkt
Menge: 1,000 St

**01.02.44 Revisionsklappe GK-Unterdecke 600/600mm**
Revisionsklappe, luft- und staubdicht, in abgehängter
GK-Unterdecke, Rahmen aus Alu oder Stahlblech,
verzinkt,
mit nicht sichtbarem Verschluss- und
Scharniermechanismus,
mit umlaufender Dichtung, mit Sicherung der Klappe,
Füllung
aus Gipsplatten DIN 18180 und DIN EN 520, mit
Bauplatten Typ
A, H2 glatt, 1-lagig, Plattendicke 12,5 mm,
Oberfläche: Qualitätsstufe Q3
herstellen, liefern und fachgerecht einbauen in
Unterdecke,
einschl. Auswechselung der Unterkonstruktion
Größe: 600 x 600 mm
Deckenhöhe: ca. 2,70 bis 3,00 m

Einbauort: Raum 10.147 Labor
Menge: 1,000 St

**01.02.45 Revisionsklappe GK-Unterdecke 600/400mm**
Revisionsklappe, luft- und staubdicht, in abgehängter
GK-Unterdecke, Rahmen aus Alu oder Stahlblech,
verzinkt,
mit nicht sichtbarem Verschluss- und
Scharniermechanismus,
mit umlaufender Dichtung, mit Sicherung der Klappe,
Füllung
aus Gipsplatten DIN 18180 und DIN EN 520, mit
Bauplatten Typ
A, H2 glatt, 1-lagig, Plattendicke 12,5 mm,
Oberfläche: Qualitätsstufe Q3
herstellen, liefern und fachgerecht einbauen in
Unterdecke,
einschl. Auswechselung der Unterkonstruktion
Größe: 600 x 400 mm
Deckenhöhe: ca. 2,70 bis 3,00 m

Einbauort: Raum 10.149 Pflegestützpunkt
Menge: 1,000 St

**01.02.46 Montagerahmen, 625 mm, für Einbauten**
Montagerahmen, 625 mm, für Einbauten
Rastermaß (mm): 625 x 625 mm
Belastbarkeit (kg): maximal 3,5
aus Stahlblechprofilen, verzinkt, inklusive
Verbindungsstreifen.

Ausführung: für Lasten mit Gewicht > 0,250 kg in
Hygiene-Decken.
Menge: 2,000 St

**01.02.47 Gipsplatten, Randaufkantung, Höhe 150 mm**
Gipsplatten, Randaufkantung.
Dicke Platte: 15 mm
Höhe: 150 mm
Menge: 4,000 m

**01.02.48 Verstärkung Deckenplatte in MF-Rasterdecke**
Verstärkungen der MF-Rasterdeckenplatten, für
Anbauten, mit
oberseitiger Holz- bzw. Stahlblechverstärkung,
Punktlast: bis 1,5 kg
z.B. für Rauchmelder, Fluchtwegleuchten, Tellerventile
etc.
Menge: 18,000 St

**01.02.49 Verstärkung Abhängung für Einbauteile, Hygiene-Decke**
Verstärkung bzw. zusätzliche Abhängung der
Unterkonstruktion
der MF- Rasterdecke bei Überschreitung der zulässigen
Flächenlast, im Bereich von Einbauteilen wie
Rasterleuchten,
Lüftungsauslässen etc., die nicht gesondert an der
Rohdecke
befestigt sind.

Abrechnung: nach Stück zusätzlich montierte Abhänger
Menge: 124,000 St

**01.02.50 Verstärkung Abhängung für Unterdecken/Friese verstärken**
Verstärkung bzw. zusätzliche Abhängung der
Unterkonstruktion
der 1-lagigen Unterdecken oder der 1-lagigen Friese bei
Überschreitung der zulässigen Flächenlast, im Bereich
von
Einbauteilen wie Revisionsklappen/Einbau-,
Anbauleuchten
oder abgehängten Leuchten, Lüftungsein- und auslässe
etc.,
die nicht gesondert an der Rohdecke befestigt sind.

Abrechnung: nach Stück zusätzlich montierte Abhänger
Menge: 24,000 St

**01.02.51 Abschlussprofil 13/25, Aluminium; freie GK-Plattenkante**
Liefern und Einspachteln eines Abschlussprofiles
13/25 aus Aluminium (Göppinger Profil)
an freien GK-Plattenkanten bzw. Plattenrändern
Menge: 35,000 m

**01.02.52 Kantenprofil 25/25mm ALU**
Liefern und Einspachteln eines rechtwinkligen
Kantenschutzprofils, aus Aluminium, 25/25 mm,
Einbau waagerecht an Kanten von Deckenversätzen
Deckenschützen etc.,
Oberfläche Spachtelung: Q3
Menge: 60,000 m

#### Titel 01.03 Gipsplatten-Unterdeckensystem, glatt

**01.03.1 Unterdecke, Grund- und Tragprofil CD 60/27, Bauplatte GKB 12,5 mm**
Unterdecke DIN 18168-1, Metall-UK CD 60/27 als Grund-
und
Tragprofil, 950/1000/500, optionale Randbefestigung
Beplankung aus GKB 12,5 mm
Einbauhöhe: 2,70 m,
Abhanghöhe: 115 cm.
Befestigungsuntergrund: Stahlbeton
Ausführung der Unterkonstruktion aus verzinkten
Stahlblechprofilen DIN 18182-1,
als Grund- und Tragprofile CD 60/27,
Befestigung mit Abhängung aus Ober- und Unterteil mit
mechanischer Sicherung
Decklage aus Gipsplatten GKB DIN 18180 bzw.
Typ A EN 520, einlagig, Plattendicke 12,5 mm, glatt,
ungelocht
Verarbeitung gemäß DIN 18181
Brandverhalten Platte: A2-s1,d0 (DIN EN 13501-1)

Arbeitshöhe: bis 3,85 m über Bestandsestrich
Alle hierfür erforderlichen Arbeitsgerüste und
Schutzvorrichtungen sind mit dem Einheitspreis
abgegolten.

Einbauort: Lagerräume, Teeküche, Gerätewerkstatt,
Schleuse
10.158A, Schleuse 10.159A
nach Deckenspiegelplanung: Deckenspiegel 1.OG -
Bauabschnitt 1
Menge: 47,000 m2

**01.03.2 Bewegungsfuge, Gipsplattendecke abgehängt**
Bewegungsfuge in abgehängter Gipsplattendecke mit
hinterlegten Plattenstreifen, einseitig geklebt

Art der Platte: Gipsplatten GKB DIN 18180 bzw.
Typ A EN 520, einlagig, Plattendicke 12,5 mm
Form Profil: Bewegungsfugenprofil

Ausführung Deckenspiegelplanung: Deckenspiegel 1.OG -
Bauabschnitt 1, Achs 53
Menge: 8,500 m

**01.03.3 Anschluss Stütze, eckig, Gipsplattendecke, einlagig, 2-seitig 15/30cm**
*** Bezugsbeschreibung
Anpassen und Anarbeiten Trockenbau im Anschlussbereich
von
Einbauteilen, eckig, in folgender Ausführung:
Unterkonstruktion für Stützen anpassen
Gipsplattendecke oder -bekleidung mit gleichmäßigem
Abstand an die Stütze heranführen
Fuge mit überstreichbarem, elastischem Material
ausfüllen
und glätten
Breite: bis 13 cm zuzüglich Putz
Länge: bis 27 cm zuzüglich Putz
Ausführung an Deckenbekleidung, Anschlüsse 2-seitig,
Bekleidung aus Gipsplatten, Bauplatten Typ A, Dicke
12,5 mm,
Arbeitshöhe der zu bearbeitenden oder zu bekleidenden
Fläche
bis 3,85 m über der Standfläche des hierfür
erforderlichen
Gerüstes.

Einbauteil: Pfeilervorlage oder Stützenvorlageaus
Stahlbeton
Menge: 3,000 St

**01.03.4 Anschluss Stütze, eckig, Gipsplattendecke, einlagig, 3-seitig 12,5/75/12,5cm**
*** wie Position 01.03.3
Breite: ca. 2 x 12,5 cm  zuzüglich Putz
Länge: ca. 75 cm  zuzüglich Putz
Anschlüsse 3-seitig (2 x Breite,1 x Länge)
Menge: 1,000 St

**01.03.5 Anschluss Stütze, eckig, Gipsplattendecke, einlagig, 3-seitig 25/40cm**
*** wie Position 01.03.3
Breite: bis 2 x 25 cm  zuzüglich Putz
Länge: bis 40 cm  zuzüglich Putz
Anschlüsse 3-seitig (2 x Breite,1 x Länge)
Menge: 1,000 St

**01.03.6 Anschluss Stütze, eckig, Gipsplattendecke, einlagig, 40/40cm**
Anpassen und Anarbeiten Trockenbau im Anschlussbereich
von
Einbauteilen, eckig,  in folgender Ausführung:
Unterkonstruktion für Stützen anpassen
Gipsplattendecke oder -bekleidung mit gleichmäßigem
Abstand an die Stütze heranführen
Fuge mit überstreichbarem, elastischem Material
ausfüllen
und glätten
Länge/Breite: ca. 40 cm zuzüglich Putz
Ausführung an Deckenbekleidung, Anschlüsse 4-seitig
umlaufend, Bekleidung aus Gipsplatten, Bauplatten Typ
A,
Dicke 12,5 mm, Arbeitshöhe der zu bearbeitenden oder zu
bekleidenden Fläche bis 3,9 m über der Standfläche des
hierfür
erforderlichen Gerüstes.

Einbauteil: Pfeiler oder Stütze Stahlbeton
Menge: 2,000 St

**01.03.7 Aussparung, Gipsplattendecke, einlagig, 150/1250 mm, Langfeldleuchten**
Aussparung in Gipsplattendecke oder -bekleidung, in
folgender
Ausführung:
Kanten sauber schneiden
Schnittkanten mit Abdeckrahmen der Einbauteile knapp
überdecken
Unterkonstruktion entsprechend ausbilden, z.B. durch
Auswechslungen
Bauteil: Gipsplattendecke
Art des Einbauteils: Langfeldleuchte
Größe Aussparung (eckig): ca. 300/1300 mm

Ausführungsorte nach Deckenspiegelplanung:
Deckenspiegel
1.OG - Bauabschnitt 1 (FP): Lager Teeküche
Menge: 9,000 St

**01.03.8 Aussparung, Gipsplattendecke, einlagig, 625/625 mm**
Aussparung in Gipsplattendecke oder -bekleidung, in
folgender
Ausführung:
Kanten sauber schneiden
Schnittkanten mit Abdeckrahmen der Einbauteile knapp
überdecken
Unterkonstruktion entsprechend ausbilden, z.B. durch
Auswechslungen
Bauteil: Gipsplattendecke
Art des Einbauteils: quadratische Leuchte,
Revisionsklappen
Größe Aussparung, eckig: bis ca. 625/625 mm

Ausführungsorte nach Deckenspiegelplanung:
Deckenspiegel
1.OG - Bauabschnitt 1 (FP): Teeküche, Schleusen
10.159A und
10.158A
Menge: 9,000 St

**01.03.9 Aussparung, rund, Gipsplattendecke, einlagig, 100-200 mm**
Ausschnitt, als Zulage für Deckenbekleidung der
GK-Unterdecke, glatt. Der Ausschnittkanten werden
bauseits
abgedeckt (Tellerventile).
Bauteil: Gipsplattendecke
Durchmesser in mm: 100 bis 200
Menge: 7,000 St

**01.03.10 Revisionsklappe GK-Unterdecke 600/600mm**
Revisionsklappe, luft- und staubdicht, in abgehängter
GK-Unterdecke, Rahmen aus Alu oder Stahlblech,
verzinkt,
mit nicht sichtbarem Verschluss- und
Scharniermechanismus,
mit umlaufender Dichtung, mit Sicherung der Klappe,
Füllung
aus Gipsplatten DIN 18180 und DIN EN 520, mit
Bauplatten Typ
A, H2 glatt, 1-lagig, Plattendicke 12,5 mm,
Oberfläche: Qualitätsstufe Q3
herstellen, liefern und fachgerecht einbauen in
Unterdecke,
einschl. Auswechselung der Unterkonstruktion
Größe: 600 x 600 mm
Deckenhöhe: ca. 2,70 bis 3,00 m

Einbauort: Schleuse 10.159A 10.158A, Lager 10.153,
Teeküche
10.154
Menge: 5,000 St

#### Titel 01.04 Deckenschürzen

**01.04.1 Deckenschürze h = 1,15, b = 2,10 m, GKF 2-lagig, UK mit UA/GK abgeschlossen**
*** Bezugsbeschreibung
Deckenschürze unterhalb von Rohdecken h = ca. 1,15 m,
für
Anschluss an bis 3,80 m hohe seitliche
Trockenbauwände, UA
100, GKF 2x 12,5 mm, Einbaubereich 1, Deckenschürze zur
Lastabtragung gemäß DIN 4103-1, hängend in
Primärkonstruktion des Gebäudes (Stahlbetondecke)
verankert.

Belastung der anzuschließenden Wand: Linienlast 0.5
kN/m
in Verbindung
Wandhöhe: 1,15 m
Wanddicke: 150 mm
Schürzenbreite/Flurbreite: 2,10 m
Deckenschürzen am unteren Ende mit einem
UW-Doppel-profil abschließen und durch ein eingelegtes
MSH-Profil verstärkt. Das UA-Profil dient der
kraftschlüssigen
Anschlussmöglichkeit für das anzuschließende Bauteil.
MSH-Profil in gesonderter Position

Oberer Anschluss starr,
vorhandener Befestigungsuntergrund Stahlbeton,
Ausführung mit Unterkonstruktion aus verzinkten
Stahlblechprofilen DIN 18182-1,
Metallständer als Einfach-Profile UA 100, als
Einfachständerwerk, Einspannung der UA 100 Profile an
der
Rohdecke mittels Konsolwinkel und U-Stück,
Bolzenankern und
schrauben im tragenden Untergrund im Achsabstand von
417
mm verankern.

Wandhöhe der anzuschließenden Wand: max. 3,85 m

Beplankung beidseitig sowie untere Abdeckung aus
Gipsplatten
GKF DIN 18180 bzw. Typ DFH2R EN 520
zweilagig, Plattendicke 2 x 12,5 mm, glatt
Verarbeitung gemäß DIN 18181.
Dämmschicht aus Mineralwolle MW DIN EN 13162,
Dämmschichtdicke: 100 mm,
Rohdichte Dämmstoff: min. 50 kg/m3 in Bahnen,
Anwendungsgebiet DIN 4108-10 WI, einlagig, dicht stoßen

In den Einheitspreis ist die Verwendung von
Filzstreifen und
PE-Dichtungsband einzukalkulieren.

Einbauhöhe bis 3,85 m
Alle hierfür erforderlichen Arbeitsgerüste und
Schutzvorrichtungen sind mit dem Einheitspreis
abgegolten.

Ausführung: Flure 1.Obergeschoss
Menge: 1,000 St

**01.04.2 Deckenschürze h = 1,15, b = 2,40m GKF 2-lagig, UK mit UA/GK abgeschlossen**
*** wie Position 01.04.1
Schürzenbreite/Flurbreite: 2,10 m
Menge: 1,000 St

**01.04.3 Vorsatzschale mit CD 60/27, direkt befestigt, DFR 12,5 mm, 30mm MW, Einbauhöhe: 2,30 bis 3,00 m**
*** Bezugsbeschreibung
Wandbekleidung für Verdunklungsanlage
Wandhöhe <= 10,00 m
Wanddicke >= 52,5 mm
Hohlraumtiefe >= 40 mm
UK aus CD 60/27, direkt befestigt
Wandanschlussprofil U-Profil, als Stahlblechprofil,
Dimension
27/28/27/0,6 mm unter der Unterhandecke und über dem
Fenstersturz
Dämmschicht: 30 mm Mineralwolle
Beplankung: DIN 18180 GKF / DIN EN 520 DFR
Dicke der Beplankung 12,5 mm
Plattengewicht: 17,5 kg/m2

Einbauhöhe: 2,30 bis 3,00 m

Ausführung nach Detaildarstellung: Vollverdunklung
Detail
Menge: 25,000 m

**01.04.4 Vorsatzschale mit CD 60/27, direkt befestigt, DFR 12,5 mm, 30mmm MW, Einbauhöhe: 2,30 bis 2,70 m**
*** wie Position 01.04.3
Einbauhöhe: 2,30 bis 2,70 m
Menge: 8,000 m

#### Titel 01.05 Wände

**01.05.1 Metallständerwand <= 4,00 m, CW 100, GKB 2x 12,5 mm, MW 80mm,d = 150 mm, R'w >=47 dB**
*** Bezugsbeschreibung
Trockenbauwand, Wandhöhe <= 4,00 m, Wanddicke 150 mm
UK als Metallständer CW 100
Beplankung: beidseitig 2x GKB 2x 12,5 mm
R'w bewertetes Schalldämm-Maß mit Schallübertragung
über
flankierende Bauteile = 47 dB

Nichttragende innere Trennwand DIN 4103-1 als
Trockenbauwand mit umlaufenden Anschlüsse starr,
vorhandener Befestigungsuntergrund: Stahlbeton
Ausführung mit Unterkonstruktion aus verzinkten
Stahlblechprofilen DIN 18182-1, Metallständer CW 100,
Boden
und Deckenanschlüsse mit Randprofilen UW 100/40,
80 mm Dämmschicht aus Mineralwolle, Anwendungstyp:
WTR,

Beplankung aus Gipsplatten GKB DIN 18180 bzw. Typ A EN
520, zweilagig, Plattendicke 2x 12,5 mm,
Verarbeitung gemäß DIN 18181.

Einbauorte gemäß Planung:
Trockenbau 1.OG E10 - Bauabschnitt 1
Menge: 475,000 m2

**01.05.2 Metallständerwand Zulag.,Nische beidseitig, CW 50, GKF 12,5 mm+GKFI 12,5mm, Stahhlblech 2mm d = 104 mm, Rw = 66,0 dB, MW 40 mm (G)**
*** Bezugsbeschreibung
Zulage für Nischen in Metallständerwand d=150,
beidseitig,
flächengleich gegenüberliegend, durch symmetrische
Wandverjüngung auf 104 mm,
R'w bewertetes Schalldämm-Maß mit Schallübertragung
über
flankierende Bauteile = 47 dB
Nischenabmaße (B/H): 1300/950 mm
Nischentiefe: 23 mm
UK als Metallständer CW 50
Wanddicke: 104 mm
Umlaufende Anschlüsse starr, an Trockenbauwand d=150 mm
Ausführung mit Unterkonstruktion aus verzinkten
Stahlblechprofilen DIN 18182-1, Metallständer CW 50,
Wandanschlüsse umlaufend mit Metallständer UW 100 als
Auswechslung in der Trockenbauwand d=150 (wie vor
beschrieben) mit Randprofilen UW 100,
Dämmschicht aus Mineralwolle nach DIN EN 13162, Dicke
40 mm,

Beplankung beidseitig, zweilagig aus Gipsplatten GKF
DIN 18180:
1. (untere) Lage: GKF Typ DFR EN 520, Plattendicke
12,5 mm,
Plattengewicht ca. 12,8 kg/m2
2. (obere) Lage: GKFI Typ DFH2IR EN 520, Plattendicke
12,5
mm, Plattengeicht ca. 17,5 kg/m2
zusätzlich 2 mm verzinktes Stahlblech an beiden Seiten
der Wandverjüngung
Leibungsverkleidung aus mit 1. und 2.Lage aus
Gipsplatten wie
vor, obere Lage mit V-Fräsung, Winkel 90°

Ausführung gemäß Zeichnung Nr. TB 07
Ausführungsort: zwischen Raum 10.158 und 10.159
(Bettenzimmer)
Menge: 1,000 St

**01.05.3 Metallständerwand Zulag., Nische 2000/950 einseitig, CW 50, 2xGKB 12,5 mm Stahhlblech 2mm d = 127 mm, Rw = 66,0 dB, MW 60 mm**
*** wie Position 01.05.2
einseitig, durch einseitige Wandverjüngung auf 127 mm,
Nischenabmaße (B/H): 2000/950 mm
UK als Metallständer CW 75
Wanddicke: 127 mm
Ausführung mit Unterkonstruktion aus verzinkten
Stahlblechprofilen DIN 18182-1, Metallständer CW 75,
Dämmschicht aus Mineralwolle nach DIN EN 13162
Dicke 60 mm
Beplankung Nischenrückwand, zweilagig aus Gipsplatten
GKF
DIN 18180:
zusätzlich 2 mm verzinktes Stahlblech in der Nische

Ausführung gemäß Zeichnung Nr. TB 06
Ausführungsort: Raum 10.156 und Raum 10.157
Menge: 2,000 St

**01.05.4 Metallständerwand Zulag., Nische 950/950 einseitig, CW 50, 2xGKB 12,5 mm Stahhlblech 2mm d = 127 mm, Rw = 66,0 dB, MW 60 mm**
*** wie Position 01.05.2
einseitig, durch einseitige Wandverjüngung auf 127 mm,
Nischenabmaße (B/H): 950/950 mm
UK als Metallständer CW 75
Wanddicke: 127 mm
Ausführung mit Unterkonstruktion aus verzinkten
Stahlblechprofilen DIN 18182-1, Metallständer CW 75,
Dämmschicht aus Mineralwolle nach DIN EN 13162
Dicke 60 mm
Beplankung Nischenrückwand, zweilagig aus Gipsplatten
GKF
DIN 18180:
zusätzlich 2 mm verzinktes Stahlblech in der Nische

Ausführung gemäß Zeichnung Nr. TB 06
Ausführungsort: Raum 10.145 und Raum 10.146
Menge: 2,000 St

**01.05.5 F30-Metallständerwand <= 4,00 m, CW 100, GKB 2x 12,5 mm, MW 80mm,d = 150 mm, R'w >=47 dB auf Zementestrich**
*** wie Position 01.05.1
Feuerwiderstandsklasse DIN 4102-2: F30
vorhandener Befestigungsuntergrund: Zementestrich

gemäß Planung: Trockenbau 1.OG E10 - Bauabschnitt 1
Ausführungsort: Raum 10.153A
Menge: 32,000 m2

**01.05.6 F90 Metallständerwand <= 4,00 m, CW 75, GKFI25mm+GKFI12,5mm, d = 150 mm**
Feuerwiderstandsklasse F90
UK als Metallständer CW 75
Beplankung: GKFI 25 mm + GKFI 12,5 mm
Feuerwiderstandsklasse DIN 4102-2: F90.
Ausführung mit Unterkonstruktion aus verzinkten
Stahlblechprofilen DIN 18182-1,
Metallständer CW 75, Boden und Deckenanschlüsse mit
Randprofilen UW 75/40,
Dämmung aus Minaralwolle, Dicke 60 mm
Beplankung beidseitig, zweilagig aus Gipsplatten GKF
DIN 18180 bzw. Typ DF DIN EN 520
1. (untere) Lage: Typ DFH2IR EN 520, Plattendicke 25 mm
2. (obere) Lage: Typ DFH2IR EN 520, Plattendicke 12,5
mm,
Verarbeitung gemäß DIN 18181.

Kleinfläche bis 2,50 m2
Abmessungen L/H: bis 560/4000 mm

gemäß Planung: Trockenbau 1.OG E10 - Bauabschnitt 1
Ausführungsort: am Flur 10.F13A mit Anschluss an Wand
Raum Lüftung 10.143
Menge: 1,000 St

**01.05.7 UK verstärken UA-Profil 50/40/2 nichttragende Trennwand**
Unterkonstruktion verstärken, mit UA-Profil DIN
18182-1;
50/40/2, inkl. Befestigungswinkel, Ausführung in
nichttragender
Metallständerwänden oder an innerer Vorsatzschale, mit
Bekleidung aus Gipsplatten, Profillage senkrecht, die
Lage der
Verstärkungsprofile ist beidseitig auf GK-Lage zu
kennzeichnen.
Wandhöhe: bis 4,00 m
Menge: 24,000 m

**01.05.8 UK verstärken UA-Profil 100/40/2 nichttragende Trennwand**
Unterkonstruktion verstärken, mit UA-Profil DIN
18182-1;
100/40/2, inkl. Befestigungswinkel, Ausführung in
nichttragender
Metallständerwänden oder an innerer Vorsatzschale, mit
Bekleidung aus Gipsplatten, Profillage senkrecht, die
Lage der
Verstärkungsprofile ist beidseitig auf GK-Lage zu
kennzeichnen.
Wandhöhe: bis 4,00 m
Menge: 24,000 m

**01.05.9 Außenecke m.Eckschutzsch, 31/31/0,4 Montagewand, rechtwinklig**
Außenecke ausbilden mit Eckschutzschiene 31/31/0,4 aus
Stahlblech verzinkt, wandhoch einbauen und
verspachteln, als
Zulage für Montagewand,
Ausbildung: rechtwinklig 90°
Menge: 8,000 m

**01.05.10 Außenecke m.Eckschutzsch, 50/50/0,6 Montagewand, schiefwinklig**
*** Bezugsbeschreibung
Außenecke ausbilden mit flexibler Eckschutzschiene
50/50/0,6
aus Stahlblech verzinkt, wandhoch einbauen und
verspachteln,
als Zulage für Montagewand,
Ausbildung: schiefwinklig, z. B. 135°
Menge: 12,000 m

**01.05.11 Außenecke m.Eckschutzsch, 50/50/0,6 Montagew./Vorsatzschale, schiefwinklig**
*** wie Position 01.05.10
als Zulage für Übergang von Montagewand zu
Vorsatzschale
Ausbildung: 135°
Menge: 4,000 m

**01.05.12 T-Verbindung, Montagewand, unterbroch. Beplankung, Eckprofile, Höhe 4,00m**
T-Verbindung mit starrer Verbindung und unterbrochener
Beplankung, mit Inneneckprofilen aus flexiblen
Eckschutzschiene 50/50/0,6 aus Stahlblech verzinkt,
wandhoch
für beide Innenecken einbauen und nach Werksvorschrift
verspachteln, als Zulage für Montagewand.
Höhe der T-Verbindung: bis 4,00 m
Menge: 12,000 St

**01.05.13 T-Verbindung, Montagewand, Hohlraumdübel Hartmut, Höhe 4,00m**
T-Verbindung mit starrer Verbindung und durchgehender
Beplankung der Bestandswand, Trockenbauwand als
Brandschutzwand F90, mit mindestens 3 Hohlraumdübel
Hartmut mit Zugband bzw. Anzahl Dübel nach
Herstellangabe
Wandsystem, einbauen und nach Werksvorschrift
verspachteln,
als Zulage für Montagewand, inkl. Trennwandkitt und
Fugenspachtel.
Höhe der T-Verbindung: bis 4,00 m

Ausführung der Verdübelung wie folgt:
Loch in die Bestandswand bohren (Durchmesser ca. 13
mm).
An einem der Schenkel des Dübels ziehen um die
Metallstrebe an die Schenkel anzulegen.
Metallstrebe durch das Loch schieben und den Schenkel
wieder zurückschieben, so dass die Metallstrebe wieder
im
90° Winkel zu den Schenkeln steht.
Setzlasche fest an die Wand anziehen und Schenkel
einfach
abreißen.
Schraube eindrehen
Menge: 2,000 St

**01.05.14 Bewegungsfuge, Montagewand, Kantenschutzprofil**
Bewegungsfuge mit zusätzlichem CW-Profilen, CW 100, als
Zulage zur Montagewand mit Kantenschutzprofilen,
wandhoch
einbauen und nach Werksvorschrift verspachteln.
Breite in mm: 5

Ausführung: im Bereich einer T-Verbindung von
Trockenbaubauteilen mit Verstärkung in der
Trockenbauwand
durch Q-Rohr (Q-Rohr in gesonderter Position)
T-Verbindung Flur 10.F15 zur Raumtrennwand (Raum 10.158
und Raum 10.158A
TB017 - Anschluss Dehnungsfuge/Bewegungsfuge Wand
Menge: 4,000 m

**01.05.15 Bewegungsfuge Flurtürbereich, Montagewand, Kantenschutzprofil**
Bewegungsfuge mit zusätzlichem CW-Profilen, CW 100, als
Zulage zur Montagewand mit Kantenschutzprofilen,
wandhoch
einbauen und nach Werksvorschrift verspachteln.
Breite in mm: 5

Ausführung: im Bereich vor einer Flurtür mit
Verstärkung in der
Trockenbauwand durch Q-Rohr
(Q-Rohr in gesonderter Position)
Tür zwischen Flur 10.F15A und Flur 10.F15
Detail : TB16 - Anschluss Dehnungsfuge/Bewegungsfuge
Wand
Menge: 4,000 m

**01.05.16 Bewegungsfuge, Montagewand, Kantenschutzprofil, Wandanschluss**
Deh-/Bewegungsfuge mit zusätzlichem CW-Profilen CW 100,
als Zulage zur Montagewand im Wandanschlussbereich zur
Massivwand ohne Kantenschutzprofil, Boden- und
Deckenprofile im Massivwandbereich aussparen.
Breite in mm 15 mm,
Ausführung gemäß Detailzeichnung Nr. TB01 - Dehnfuge
Wand
F90
Menge: 4,000 m

**01.05.17 Bewegungsfuge, Montagewand, Kantenschutzprofil mit Brandschutz**
Deh-/Bewegungsfuge mit hinterlegtem Plattenstreifen und
zusätzlichen CW-Profilen CW 50, als Zulage zur
Montagewand
mit Brandschutzanforderungen F90, mit
Kantenschutzprofilen,
wandhoch einbauen und nach Werksvorschrift
verspachteln.
Breite in mm =.20mm

Ausführung gemäß Detailzeichnung Nr.: TB05 - Dehnfuge
Wand F90
Menge: 4,000 m

**01.05.18 Öffnung, Montagewand, d = 150 mm, B/H = 1360/400mm, Türöffnung 1010/2135mm**
Öffnung in Bestands-Montagewand im Bereich mit einer
Bewegungsfuge und Beschichtung, Dicke 150 mm, mit
Brandschutzanforderung F90, raumhoch, für Türeinbau mit
Profilrahmenkonstruktion und seitlich angeordneter
Bewegungsfuge herstellen
Öffnungs-Breite/-Höhe: ca. 1360/4000 mm herstellen
Dicke Montagewand: 150 mm
(Die Öffnung dient der Herstellung einer Türanlage mit
Türöffnungsmaße: 1010/2135 mm und dem Einbau der
nachfolgen beschriebenen PR-Konstruktion und vor
beschriebenen Bewegungsfuge)
UW-Bodenprofile im Bereich der Türöffnung aussparen,
nach Montage der nachfolgend beschrieben
PR-Konstruktion
für Türanlage beidseitige Beplankung mit 2x GKF 12,5
mm je
Seite zur Abdeckung der der PR-Konstruktion und des
Türsturzes bis zur Rohdecke mit Anschluss an den
Bestand
F90 gerecht herstellen.

Abbruchmaterial aufnehmen, abtransportieren entsorgen
Entsorgungsgebühren übernimmt der AN

siehe auch Detailzeichnung Nr.TB05 - Dehnfuge Wand F90
Menge: 1,000 St

**01.05.19 PR-Konstruktion mit Verstärkungshohlprofilen, in Montagewand, T30-RS-Tür**
Verstärkung Türöffnung in Ständerwand, mit Stahlrahmen
aus
Stahlhohlprofilen, zur Befestigung einer T30-RS-Tür,
Rahmen bestehend aus zwei raumhohen Pfosten und einem
Querriegel/Sturzprofil sowie zwei Deckenstempeln,
Verdübelung
an Boden und Decke mittels angeschweißten Kopf- und
Fußplatten 4 mm.
T30-RS-Türgröße B/H = 1010/2135mm
Raumhöhe/Wandhöhe: bis 4,00 m
Türhöhe: ca. 2,135 m
Länge Querriegel: ca. 1010 mm
Profil Querriegel: MSH 50x100x4 mm
Höhe Randpfosten: bis 3800 mm
Profil Randpfosten: MSH 50x100x4 mm
Höhe Deckenstempel: 2 Stück x 1140mm
Profil Deckenstempel: 2 Stück für MSH 100x100x4 mm
Deckenstempel Verdübelung an Decke und Wand mittels
angeschweißter Kopf- und Fußplatten bzw. Winkeln 4 mm.
Oberfläche: Korrosionsschutzanstrich 2-fach
oder verzinkt
Auf der geschlossenen Wand ist die Achslage
der Verstärkung auf Beplankung zu markieren.
inkl. Bohrung in Randpfosten für seitliche
Stromzuführung zur
Tür ca. 30 mm

Einbauort: Raum 10.153A Lager
Menge: 1,000 St

**01.05.20 Vorhand. Türöffnung, Montagewand, Maulweite 150 mm, B/H = 1010/2135mm, schließen**
Vorhandene Türöffnung in 2-lagig beplankten Gips- bzw.
Gipsfaserplatten-Montagewand schließen
Bauteil: Türöffnung
Breite/Höhe (Baurichtmaß): 1010/2135 mm
Dicke Montagewand: 150 mm
Beplankung beidseitig mit 2 x 12,5 mm GKB bzw. Typ A
DIN EN
520
UW-Bodenprofile im Bereich der Türöffnung ergänzen.
Menge: 1,000 St

**01.05.21 Türöffnung, Montagewand, Maulweite 150 mm, B/H = 1010/2135mm, Drehtüren 1-flüglig, UA**
*** Bezugsbeschreibung
Türöffnung in 2-lagig beplankten Gips- bzw.
Gipsfaserplatten-Montagewand mit Türpfosten aus
UA-Ständerprofilen UA100, raumhoch, mit Langloch inkl.
aller
erforderlichen Verstärkungsprofile sowie Sturzprofil
und Fuß-
und Deckenwinkel, 2mm stark, mit Langloch.
Bauteil: Türöffnung
Breite/Höhe (Baurichtmaß): 1010/2135 mm
Dicke Montagewand: 150 mm

UW-Bodenprofile im Bereich der Türöffnung aussparen
UA-Aussteifungsprofile über Anschlusswinkel direkt mit
der
oberen und unteren Rohdecke verdübelt, nicht in
UW-Profile
eingestellt.

Einbauorte gemäß Planung:
Trockenbau 1.OG E10 - Bauabschnitt 1 und Türliste
Menge: 8,000 St

**01.05.22 Türöffnung, Montagewand, Maulweite 150 mm, B/H = 885/2135mm, Drehtüren 1-flüglig, UA**
*** wie Position 01.05.21
Breite/Höhe (Baurichtmaß): 885/2135 mm
Menge: 3,000 St

**01.05.23 Türöffnung, Montagewand, Maulweite 150 mm, B/H = 1510/2135mm, Drehtüren 2-flüglig, MSH**
*** Bezugsbeschreibung
Türöffnung in 2-lagig beplankten Gips- bzw.
Gipsfaserplatten-Montagewand mit Verstärkung aus einer
Rohrahmen-Konstruktion aus MSH Profilen 100x100x4 mm,
raumhoch, zur Befestigung einer Schallschutztür, Rahmen
bestehend aus zwei raumhohen Pfosten und einem
Querriegel/Sturzprofil, Verdübelung an Boden und Decke
mittels
angeschweißten Kopf- und Fußplatten 4 mm.
Breite/Höhe (Baurichtmaß): 1510/2135 mm
Dicke Montagewand: 150 mm
Raumhöhe/Wandhöhe: ca. 4,00 m
Länge Querriegel: 1260 mm
Profil Querriegel: MSH 100x100x4 mm
Höhe Randpfosten: bis 4000 mm
Profil Querriegel: MSH 100x100x4 mm
Oberfläche: Korrosionsschutzanstrich 2-fach oder
verzinkt.

Einbauorte gemäß Planung:
Trockenbau 1.OG E10 - Bauabschnitt 1 und Türliste
Menge: 5,000 St

**01.05.24 Türöffnung, Montagewand, Maulweite 150 mm, B/H = 1385/2135mm, Drehtüren 1-flüglig, MSH**
*** wie Position 01.05.23
Breite/Höhe (Baurichtmaß): 1385/2135 mm
Menge: 1,000 St

**01.05.25 Türöffnung, Montagewand, Maulweite 150 mm, B/H = 1510/2260mm, Schiebetür 1-flüglig, MSH**
*** Bezugsbeschreibung
Türöffnung in 2-lagig beplankten Gips- bzw.
Gipsfaserplatten-Montagewand mit Verstärkung aus einer
Rohrahmen-Konstruktion aus MSH Profilen 100x100x4 mm,
raumhoch, zur Befestigung einer
Schallschutz-Schiebetüranlage
vor der Wand, Rahmen bestehend aus drei raumhohen
Pfosten
und einem Querriegel/Sturzprofil, Verdübelung an Boden
und
Decke mittels angeschweißten Kopf- und Fußplatten 4 mm.
Breite/Höhe (Baurichtmaß): 1510/2260 mm
Dicke Montagewand: 150 mm
Raumhöhe/Wandhöhe: ca. 4,00 m
Länge Querriegel: ca. 3200 mm
Profil Querriegel: MSH 100x100x4 mm
Höhe Randpfosten: bis 4000 mm
Profil Randpfosten: MSH 100x100x4 mm
Oberfläche: Korrosionsschutzanstrich 2-fach oder
verzinkt.

Einbauorte gemäß Planung:
Trockenbau 1.OG E10 - Bauabschnitt 1 und Türliste
Menge: 2,000 St

**01.05.26 Türöffnung, Montagewand, Maulweite 150 mm, B/H = 1010/2260mm, Schiebetür 1-flüglig, MSH**
*** wie Position 01.05.25
Breite/Höhe (Baurichtmaß): 1010/2260 mm
Länge Querriegel: ca. 2150 mm
Menge: 2,000 St

**01.05.27 Fensteröffnung, Montagewand, Maulweite 150 mm, B/H = 1300/850mm, BHR: 1200 mm MSH**
Fensteröffnung mit Brüstung in 2-lagig beplankten
Gips- bzw.
Gipsfaserplatten-Montagewand mit Verstärkung aus einer
Rohrahmen-Konstruktion aus MSH Profilen 100x50x4 mm,
raumhoch, zur Befestigung eines Durchblickfensters,
Rahmen
bestehend aus zwei raumhohen Pfosten und zwei
Querriegel
(Brüstungs- und Sturzprofil), Verdübelung an Boden und
Decke
mittels angeschweißten Kopf- und Fußplatten 4 mm.
Breite/Höhe (Baurichtmaß): 1300/850 mm
Brüstungshöhe BRH: 1200 mm
Dicke Montagewand: 150 mm
Raumhöhe/Wandhöhe: ca. 4,00 m
Länge Querriegel: 1300 mm
Profil Querriegel: MSH 50x100x4 mm
Höhe Randpfosten: bis 4000 mm
Profil Randpfosten: MSH 50x100x4 mm
Oberfläche: Korrosionsschutzanstrich 2-fach oder
verzinkt.
Bauteil: Fensteröffnung
Dicke Montagewand: 150 mm
Brandschutzanforderung: EI-0
Menge: 7,000 St

**01.05.28 Fensteröffnung, Montagewand, Maulweite 150 mm, B/H = 900/700mm, BHR: 1000 mm UA**
Fensteröffnung mit Brüstung in 2-lagig beplankten
Gips- bzw.
Gipsfaserplatten-Montagewand mit Verstärkung aus
UA-Profilen UA 100, raumhoch, zur Befestigung eines
Durchblickfensters, Rahmen bestehend aus zwei raumhohen
Profilen und 2 Querriegel UA 100 (Brüstungs- und
Sturzprofil)

Breite/Höhe (Baurichtmaß): 900/700 mm
Brüstungshöhe BRH: 1000 mm
Dicke Montagewand: 150 mm
Raumhöhe/Wandhöhe: ca. 4,00 m
Länge Querriegel: 900 mm
Höhe Randpfosten: bis 4000 mm
Bauteil: Fensteröffnung
Dicke Montagewand: 150 mm

UA-Aussteifungsprofile über Anschlusswinkel direkt mit
der
oberen und unteren Rohdecke verdübelt, nicht in
UW-Profile
eingestellt.
Menge: 1,000 St

**01.05.29 Beplankung rückbauen, Montagewand, d = 150 mm, B/H = 3450/500mm, H = 1,85 - 2,45m**
*** Bezugsbeschreibung
Beplankung mit Beschichtung einseitig von
Bestands-Montagewand, 2 x 12,5 mm, ohne
Brandschutzanforderung, für nachträglichen Einbau von
Wandverstärkungen streifenweise auf ganzer Wandlänge
rückbauen.
Dicke Montagewand: 150 mm
Höhe des Streifens: bis 500 mm
Höhe Ausbauachse: 2100 mm
Nach Einbau der Wandverstärkung Beplankung wieder
herstellen.

Abbruchmaterial aufnehmen, abtransportieren entsorgen
Entsorgungsgebühren übernimmt der AN

Ausführungsort: Raum 10.153A
Menge: 1,000 St

**01.05.30 Beplankung rückbauen, Montagewand, d = 150 mm, B/H = 3450/500mm, H = 1,05 - 1,55m**
*** wie Position 01.05.29
auf einer Länge von 2,50 m rückbauen.
Höhe Ausbauachse: 1300 mm ü. OKFFB

Ausführungsort: Raum 10.153A
Menge: 1,000 St

**01.05.31 Universaltraverse in Montagewand, Holzwerkstoffplatte, 25mm, Achse 2,10m, EI-0**
Universaltraverse aus Holzwerkstoffplatte zwischen die
Stahl-Ständerprofile der Montagewand oder Vorsatzschale
mittels verzinkter Stahllaschen und Blechschrauben
befestigen.
In den Einheitspreis ist das Kürzen durch Absägen auf
die
notwendige Länge einzukalkulieren.
Material Platte: wasserfeste
Mehrschicht-Holzwerkstoffplatte
Brandschutzanforderung: EI-0
Dicke Platte: ca. 25 mm
Abmessung Platte: ca. 300/600 mm
Konsollast: max. 1,0 kN/m
Einbauhöhe: auf Achse 2,10m

für Einbau von Hängeschränken

Einbauorte gemäß Planung:
Trockenbau 1.OG E10 - Bauabschnitt 1
Menge: 13,000 m

**01.05.32 Universaltraverse in Montagewand, Holzwerkstoffplatte, 25mm, Achse 1,83m, EI-0**
Universaltraverse aus Holzwerkstoffplatte zwischen die
Stahl-Ständerprofile der Montagewand oder Vorsatzschale
mittels verzinkter Stahllaschen und Blechschrauben
befestigen.
In den Einheitspreis ist das Kürzen durch Absägen auf
die
notwendige Länge einzukalkulieren.
Material Platte: wasserfeste
Mehrschicht-Holzwerkstoffplatte
Brandschutzanforderung: EI-0
Dicke Platte: ca. 25 mm
Abmessung Platte: ca. 300/600 mm
Konsollast: max. 1,0 kN/m
Einbauhöhe: auf Achse 1,83m

für Einbau von Garderobenleisten
Einbauorte gemäß Planung:
Trockenbau 1.OG E10 - Bauabschnitt 1
Menge: 8,000 St

**01.05.33 Universaltraverse in Montagewand, Holzwerkstoffplatte, 25mm, Achse 1,83m, EI-0**
Universaltraverse aus Holzwerkstoffplatte zwischen die
Stahl-Ständerprofile der Montagewand oder Vorsatzschale
mittels verzinkter Stahllaschen und Blechschrauben
befestigen.
In den Einheitspreis ist das Kürzen durch Absägen auf
die
notwendige Länge einzukalkulieren.
Material Platte: wasserfeste
Mehrschicht-Holzwerkstoffplatte
Brandschutzanforderung: EI-0
Dicke Platte: ca. 25 mm
Abmessung Platte: ca. 300/600 mm
Konsollast: max. 1,0 kN/m
Einbauhöhe: auf Achse 1,83m

für Einbau von Garderobenleisten
Einbauorte gemäß Planung:
Trockenbau 1.OG E10 - Bauabschnitt 1
Menge: 1,800 m

**01.05.34 Universaltraverse in Montagewand, Holzwerkstoffplatte, 25mm, Achse 1,30m, EI-0**
Universaltraverse aus Holzwerkstoffplatte zwischen die
Stahl-Ständerprofile der Montagewand oder Vorsatzschale
mittels verzinkter Stahllaschen und Blechschrauben
befestigen.
In den Einheitspreis ist das Kürzen durch Absägen auf
die
notwendige Länge einzukalkulieren.
Material Platte: wasserfeste
Mehrschicht-Holzwerkstoffplatte
Brandschutzanforderung: EI-0
Dicke Platte: ca. 25 mm
Abmessung Platte: ca. 300/600 mm
Konsollast: max. 1,0 kN/m
Einbauhöhe: auf Achse 1,30m

für Einbau von Geräteschienen
Einbauorte gemäß Planung:
Trockenbau 1.OG E10 - Bauabschnitt 1
Menge: 6,000 m

**01.05.35 Wandverstärkung in Montagewand, Holzwerkstoffplatte, 25mm 700/1800mm**
*** Bezugsbeschreibung
Universaltraverse aus Holzwerkstoffplatte zwischen die
Stahl-Ständerprofile der Montagewand mittels verzinkter
Stahllaschen und Blechschrauben befestigen. In den
Einheitspreis ist das Kürzen durch Absägen auf die
notwendige
Länge einzukalkulieren.
Material Platte: wasserfeste
Mehrschicht-Holzwerkstoffplatte
Brandschutzanforderung: EI-0
Dicke Platte: ca. 25 mm
Abmessung Platte: ca. 700/1800 mm
Konsollast: max. 1,0 kN/m

für Einbau von Rohrpoststationen
Einbauorte gemäß Planung:
Trockenbau 1.OG E10 - Bauabschnitt 1
Menge: 1,000 St

**01.05.36 Wandverstärkung in Montagewand, Holzwerkstoffplatte, 25mm 600/1000mm**
*** wie Position 01.05.35
Abmessung Platte: ca. 600/1000 mm

für Einbau von Unterverteilern
Einbauorte gemäß Planung:
Trockenbau 1.OG E10 - Bauabschnitt 1
Menge: 1,000 St

**01.05.37 PR-Konstruktion, für Parallelwandmontage, Durchgangsmaß 2100/2700mm, Rohrahmentür 2-flüglig, MSH**
PR-Konstruktion rechtwinklig zu den parallel
hergestellten
Flurwänden mit 2-lagiger Beplankung, als Verstärkung,
Rohrahmen-Konstruktion aus MSH Profilen 100x100x4 mm,
raumhoch, zur Befestigung einer Rohrahmentüranlage,
Rahmen bestehend aus zwei raumhohen Pfosten in der
Achse
der Flurwände innerhalb der Montagewände stehend und
einem
Querriegel/Sturzprofil in der Deckenschürze wie im
Titel zuvor
beschrieben liegend, Verdübelung an Boden und Decke
mittels
angeschweißten Kopf- und Fußplatten 4 mm.
Breite/Höhe Rohrahmentür (Baurichtmaß): 2100/2700 mm
Raumhöhe/Wandhöhe: ca. 4,00 m
Länge Querriegel: 2100 mm
Profil Querriegel: MSH 100x100x4 mm
Höhe Randpfosten: bis 4000 mm
Profil Randpfosten: MSH 100x100x4 mm
Oberfläche: Korrosionsschutzanstrich 2-fach oder
verzinkt.

Einbauorte gemäß Planung:
Trockenbau 1.OG E10 - Bauabschnitt 1
Menge: 1,000 St

**01.05.38 PR-Konstruktion, für Parallelwandmontage, Durchgangsmaß 2125/250 mm, Rohrahmentür 2-flüglig, MSH**
Rahmen bestehend aus zwei raumhohen Pfosten, ein
Pfosten
in der Achse der Flurwände innerhalb der Montagewände
und
ein Pfosten in Vorsatzschale vor einer Flurwand
stehend, sowie
einem Querriegel/Sturzprofil in der Deckenschürze wie
im Titel
zuvor beschrieben liegend, Verdübelung an Boden und
Decke
mittels angeschweißten Kopf- und Fußplatten 4 mm.
Breite/Höhe Rohrahmentür (Baurichtmaß): 2100/2700 mm
Raumhöhe/Wandhöhe: ca. 4,00 m
Länge Querriegel: 2125 mm
Profil Querriegel: MSH 100x100x4 mm
Höhe Randpfosten: bis 4000 mm
Profil Randpfosten: MSH 100x100x4 mm
Oberfläche: Korrosionsschutzanstrich 2-fach oder
verzinkt.

Einbauorte gemäß Planung:
Trockenbau 1.OG E10 - Bauabschnitt 1
Menge: 1,000 St

#### Titel 01.06 Installationswände, Vorsatzschalen

**01.06.1 Freistehende Vorsatzschale <= 4,00 m, CW 50 (312,5 mm), Bauplatte GKBI 2x 12,5mm, 40mm MW**
Freistehende Vorsatzschale, Wanddicke >= 85 mm
Hohlraumtiefe: 250 mm bis 275 mm
Wandhöhe <= 4,00 m
UK als Metallständer CW 50, Abstand 312,5 mm
40 mm Dämmschicht aus Mineralwolle
vorhandener Befestigungsuntergrund: Stahlbeton
Beplankung: GKBI 2x 12,5 mm
Freistehende Vorsatzschale als einseitig beplankte
leichte Trennwand DIN 4103-1, Einbaubereich 1

Einbauorte gemäß Planung:
Trockenbau 1.OG E10 - Bauabschnitt 1
Menge: 30,000 m2

**01.06.2 Freistehende Vorsatzschale <= 4,00 m, CW 50 (< 312,5 mm), Bauplatte GKBI 2x 12,5mm, 40mm MW**
Freistehende Vorsatzschale, Wanddicke >= 85 mm
Hohlraumtiefe: 250 mm
Wandhöhe <= 4,00 m
Wandlänge: bis 0,25 m
UK als Metallständer CW 50, Abstand < 312,5 mm
40 mm Dämmschicht aus Mineralwolle
vorhandener Befestigungsuntergrund: Stahlbeton
Beplankung: GKBI 2x 12,5 mm
Freistehende Vorsatzschale als einseitig beplankte
leichte Trennwand DIN 4103-1, Einbaubereich 1

Einbauorte gemäß Planung:
Trockenbau 1.OG E10 - Bauabschnitt 1
Menge: 1,000 St

**01.06.3 Freispannende Vorsatzschale <= 4,00 m, CW 50 Bauplatte GKBI 2x 12,5mm, 40mm MW**
Freispannende Vorsatzschale, Wanddicke >= 85 mm
Hohlraumtiefe: 250 mm
Wandhöhe <= 4,00 m
Wandlänge: bis 0,40 m
UK als Metallständer CW 50, auf begrenzende Wände
(beidseitig) bestehend aus Stahlbetonstütze bzw.
Trockenbauwand
40 mm Dämmschicht aus Mineralwolle
vorhandener Befestigungsuntergrund: Stahlbeton
Beplankung: GKBI 2x 12,5 mm
als Vorsatzschale, einseitig beplankte, als
freispanenden
Konstruktion in Art einer Schachtwandverkleidung
ausgeführt
Einbaubereich 1

Einbauorte gemäß Planung:
Trockenbau 1.OG E10 - Bauabschnitt 1, Raum 10.146A
(Schleuse)
Detail: TB04 - Anschluss Vorsatzschale an Fenster
Menge: 1,000 St

**01.06.4 Direkt befestigte Vorsatzschale <=10,00 m, CD 60/27 (625 mm), Bauplatte GKBI 2x12,5mm, 30 mm MW**
Wandbekleidung, Wandhöhe <= 10,00 m
Wandhöhe: bis 4,00 m
Wandlänge: bis 0,45 m
Wanddicke >= 65 mm
Hohlraumtiefe >= 40 mm
UK aus CD 60/27, direkt befestigt
30 mm Dämmschicht aus Mineralwolle
Beplankung: GKBI 2x 12,5 mm
Wandbekleidung, innen
Ausführung: 2. (oberste) Lage der Beplankung
flächengleich mit
anschließenden Metallständerwänden/Installationswänden

Einbauorte gemäß Planung:
Trockenbau 1.OG E10 - Bauabschnitt 1 teilweise auf
Stahlbetonstützen
Menge: 2,000 St

**01.06.5 Metall-Installationswand <= 5,05 m, CW 50 (625 mm), GKBI 2x 12,5 mm, d >= 155 mm**
Montagewand, Wandhöhe <= 5,05 m
Wanddicke >= 155 mm
UK doppelt, verlascht, als Metallständer CW 50
Beplankung: GKBI 2x 12,5 mm
Nichttragende innere Trennwand DIN 4103-1 als
Montagewand,
Wandhöhe: bis 4,00 m
Wanddicke: 400 bis 580 mm
Umlaufende Anschlüsse starr, vorhandener
Befestigungsuntergrund: Stahlbeton
Ausführung mit Unterkonstruktion aus verzinkten
Stahlblechprofilen DIN 18182-1,
Metallständer als Einfach-Profile CW 50, als
Doppelständerwerk,
Ständerachsabstand 625 mm, Ständer durch Laschen zug-
und druckfest verbunden.
Boden und Deckenanschlüsse mit Randprofilen UW 50/40,
Beplankung beidseitig aus Gipsplatten GKBI DIN 18180
bzw. Typ H2 EN 520, imprägniert,
zweilagig, Plattendicke 2x 12,5 mm,

Einbauorte gemäß Planung:
Trockenbau 1.OG E10 - Bauabschnitt 1
Menge: 10,000 m2

**01.06.6 Metall-Installationswand <= 5,05 m, CW 50 (625 mm), GKBI 2x 12,5 mm, d >= 155 mm, Kleinfläche < 3,50m2**
Montagewand, Wandhöhe <= 5,05 m
Wanddicke >= 155 mm
UK doppelt, verlascht, als Metallständer CW 50
Beplankung: GKBI 2x 12,5 mm
Nichttragende innere Trennwand DIN 4103-1 als
Montagewand,
Wandhöhe: bis 4,00 m
Wandlänge: bis 0,85 m
Wanddicke: 400 bis 580 mm
Umlaufende Anschlüsse starr, vorhandener
Befestigungsuntergrund: Stahlbeton
Ausführung mit Unterkonstruktion aus verzinkten
Stahlblechprofilen DIN 18182-1,
Metallständer als Einfach-Profile  CW 50, als
Doppelständerwerk,
Ständerachsabstand 625 mm, Ständer durch Laschen zug-
und druckfest verbunden.
Boden und Deckenanschlüsse mit Randprofilen UW 50/40,
Beplankung beidseitig aus Gipsplatten GKBI DIN 18180
bzw. Typ H2 EN 520, imprägniert,
zweilagig, Plattendicke 2x 12,5 mm,

Einbauorte gemäß Planung:
Trockenbau 1.OG E10 - Bauabschnitt 1
Menge: 1,000 St

**01.06.7 Außenecke m.Eckschutzsch, 50/50/0,6 Montagewand, schiefwinklig**
Außenecke ausbilden mit flexibler Eckschutzschiene
50/50/0,6
aus Stahlblech verzinkt, wandhoch einbauen und
verspachteln,
als Zulage für Montagewand,
Ausbildung: schiefwinklig, z. B. 135°
Menge: 8,000 m

**01.06.8 Türöffnung, Vorsatzschale, Maulweite 150 mm, B/H = 1010/2135mm, Drehtüren 1-flüglig, UA**
Türöffnung in 2-lagig beplankten Gips- bzw.
Gipsfaserplatten-Vorsatzschale mit Türpfosten aus
UA-Ständerprofilen UA100, raumhoch, mit Langloch inkl.
aller
erforderlichen Verstärkungsprofile sowie Sturzprofil
und Fuß-
und Deckenwinkel, 2mm stark, mit Langloch.
Bauteil: Türöffnung
Breite/Höhe (Baurichtmaß): 1010/2135 mm
Dicke Vorsatzschale: 150 mm

UW-Bodenprofile im Bereich der Türöffnung aussparen
UA-Aussteifungsprofile über Anschlusswinkel direkt mit
der
oberen und unteren Rohdecke verdübelt, nicht in
UW-Profile
eingestellt.

Einbauorte gemäß Planung:
Trockenbau 1.OG E10 - Bauabschnitt 1 und Türliste
Menge: 1,000 St

**01.06.9 Ausbildung freies Wandende, Metall-Installationswand/-ständerwand 450/150mm**
Freies Wandende ausbilden an der Installationswand mit
reduziertem Anschluss an eine Metallständerwand auf
gleichen
Wandachse
Wandbreite Installationswand: bis 450 mm
Wandbreite Metallständerwand: 150 mm
Beplankung 2-lagig, oberste Lage mit V-Fräsung 90°
Kanten raumhoch mit Kantenschutzprofil 31/31/0,4 mm
bewehren und flächig abspachteln.
Gesamte Arbeit nach Werksvorschrift ausgeführt.
Menge: 4,000 m

#### Titel 01.07 Trockenputz

**01.07.1 Trockenputz GKBI 12,5 mm, Ansetzart A im Dünnbettverfahren, Mindestdicke 17,5 bis 40 mm, B 15 cm**
Trockenputz als Wandbekleidung mit Trockenputz
Ausbauplatte
GKBI 12,5 mm
Ansetzart A auf ebenem Untergrund
Trockenputz als Wandbekleidung an Stützen
Breite: 15 cm, Einbauhöhe bis 4,00 m
Trockenputz aus Gipsplatten DIN 18180 bzw. Typ H2 EN
520: Ausbauplatte GKB imprägniert,
Plattendicke 12,5 mm, Verarbeitung gemäß DIN 18181.
Ansetzen im Dünnbettverfahren auf ebenem Untergrund,
Flexkleber Multi ohne mittlere Längsbahn.
Ausführung: flächengleich mit anschließenden
Vorsatzschalen
Anschluss zwischen Trockenbaukonstruktionen

Einbauort: Stahlbetonstützen
Menge: 1,000 St

**01.07.2 Trockenputz GKBI 12,5 mm, Ansetzart A im Dünnbettverfahren, Mindestdicke 17,5 bis 40 mm, B 50 cm**
Breite: bis 50 cm
Menge: 1,000 St

**01.07.3 Außenecken, Eckschutzschiene 31/31/0,4 verzinkt**
Außenecke ausbilden mit Eckschutzschiene 31/31/0,4
verzinkt,
wandhoch einbauen und nach Werksvorschrift
verspachteln.
Menge: 4,000 m

**01.07.4 Gipsplatten GKB Typ A auf Metallflächen kleben**
Gipsplatten GKB Typ A EN 520 auf Metallflächen kleben,
vollflächig
Klebefläche: Fensterrahmenprofil umlaufend

Einbauorte gemäß Planung:
Trockenbau 1.OG E10 - Bauabschnitt 1 zwischen
Bettenzimmern und Schleusen für Wandanschluss auf
Fensterband
Menge: 5,000 m2

#### Titel 01.08 Öffnungen/Aussparungen für Haustechnik

**Ausführungsbeschreibung 0001 Öffnung (Durchbruch) herstellen, eckig**
*Öffnung (Durchbruch) herstellen, eckig*
Öffnung herstellen beidseitig (Durchbruch), eckig,
in Metallständerwände im Zuge der Herstellung der
Unterkonstruktion der Metallständerwände
Dicke Wand: 150 mm

Ausführung an nichttragender innerer Trennwand wie
zuvor
beschrieben mit Bekleidung aus Gipsplatten,
Bauplatten Typ A bzw. DF DIN 18180,
beide Seiten jeweils 2-lagig beplankt, jeweils 2x 12,5
mm
mit Dämmschicht aus Mineralwolle 2x 40mm bis 1x 100 mm,
längenspezifischer Strömungswiderstand größer gleich 5
kPa
s/m2, Wechselprofile UW sind einzukalkulieren

Notwendige zusätzliche Ständerprofile aus CW-Profilen
und
Leibungsbekleidung werden gesondert vergütet

Wandhöhe bis 3,85 m
Ausführung im 1.Obergeschoss inkl. des hierfür
erforderlichen
Gerüstes

**01.08.1 Öffnung rechteckig bis 250cm2 StäWa, B 10 cm**
Rechteckige Wandaussparung (Durchbruch) in
Ständerwänden
herstellen, einschließlich dem sachgemäßen dichten
Anarbeiten
an die Einbauten/Durchführungen auf beiden Seiten nach
Beendigung der haustechnischen Montage.

Öffnungsgröße: bis 250 cm2
Breite der Öffnung: 10 bis 15 cm
Wandtyp: Einfachständerwand 150 mm
Menge: 31,000 St

**01.08.2 Öffnung rechteckig >250-400cm2; StäWa, B 30 cm**
Rechteckige Wandaussparung (Durchbruch) in
Ständerwänden
herstellen, einschließlich dem sachgemäßen dichten
Anarbeiten
an die Einbauten/Durchführungen auf beiden Seiten
nach Beendigung der haustechnischen Montage.

Öffnungsgröße: über 250 bis 500 cm2
Breite der Öffnung: 20 bis 30 cm
Wandtyp: Einfachständerwand 100 bis 150 mm
Menge: 21,000 St

**01.08.3 Öffnung rechteckig >400-650 cm2; StäWa, B 30 cm**
Rechteckige Wandaussparung (Durchbruch) in
Ständerwänden
herstellen, einschließlich dem sachgemäßen dichten
Anarbeiten
an die Einbauten/Durchführungen auf beiden Seiten
nach Beendigung der haustechnischen Montage.

Öffnungsgröße: über 500 bis 600 cm2
Breite der Öffnung: 20 bis 30 cm
Wandtyp: Einfachständerwand 150 mm
Menge: 10,000 St

**01.08.4 Öffnung rechteckig >650-1500cm2 StäWa, B 30 cm**
Rechteckige Wandaussparung (Durchbruch) in
Ständerwänden
herstellen, einschließlich dem sachgemäßen dichten
Anarbeiten
an die Einbauten/Durchführungen auf beiden Seiten nach
Beendigung der haustechnischen Montage.

Öffnungsgröße: über 650 bis 1500 cm2
Breite der Öffnung: 30 cm
Wandtyp: Einfachständerwand 100 mm
Menge: 12,000 St

**01.08.5 Öffnung rechteckig >650-1500cm2 StäWa, B 65 cm**
Rechteckige Wandaussparung (Durchbruch) in
Ständerwänden
herstellen, einschließlich dem sachgemäßen dichten
Anarbeiten
an die Einbauten/Durchführungen auf beiden Seiten nach
Beendigung der haustechnischen Montage.

Öffnungsgröße: über 650 bis 1500 cm2
Breite der Öffnung: 50 bis 65 cm
Wandtyp: Einfachständerwand 150 mm
Menge: 12,000 St

**01.08.6 Öffnung rechteckig >1500-2000cm2 StäWa, B 40 cm**
Rechteckige Wandaussparung (Durchbruch) in
Ständerwänden
herstellen, einschließlich dem sachgemäßen dichten
Anarbeiten
an die Einbauten/Durchführungen auf beiden Seiten nach
Beendigung der haustechnischen Montage.

Öffnungsgröße: über 1500 bis 2000 cm2
Breite der Öffnung: 40 cm
Wandtyp: Einfachständerwand 100 mm
Menge: 7,000 St

**01.08.7 Öffnung rechteckig >1500-2000cm2 StäWa, B 60 cm**
Rechteckige Wandaussparung (Durchbruch) in
Ständerwänden
herstellen, einschließlich dem sachgemäßen dichten
Anarbeiten
an die Einbauten/Durchführungen auf beiden Seiten nach
Beendigung der haustechnischen Montage.

Öffnungsgröße: über 1500 bis 2000 cm2
Breite der Öffnung: 50 bis 60 cm
Wandtyp: Einfachständerwand 150 mm
Menge: 3,000 St

**01.08.8 Öffnung rechteckig >2000-2500cm2 StäWa, B 60 cm**
Rechteckige Wandaussparung (Durchbruch) in
Ständerwänden
herstellen, einschließlich dem sachgemäßen dichten
Anarbeiten
an die Einbauten/Durchführungen auf beiden Seiten nach
Beendigung der haustechnischen Montage.

Öffnungsgröße: über 2000 bis 2500 cm2
Breite der Öffnung: 50 bis 60 cm
Wandtyp: Einfachständerwand 100 bis 150 mm
Menge: 6,000 St

**01.08.9 Öffnung rechteckig >2500-3000cm2 StäWa, B 70 cm**
Rechteckige Wandaussparung (Durchbruch) in
Ständerwänden
herstellen, einschließlich dem sachgemäßen dichten
Anarbeiten
an die Einbauten/Durchführungen auf beiden Seiten nach
Beendigung der haustechnischen Montage.

Öffnungsgröße: über 2500 bis 3000 cm2
Breite der Öffnung: 70 cm
Wandtyp: Einfachständerwand 100 mm
Menge: 6,000 St

**01.08.10 Öffnung rechteckig >3000-5000cm2 StäWa, B 110 cm**
Rechteckige Wandaussparung (Durchbruch) in
Ständerwänden
herstellen, einschließlich dem sachgemäßen dichten
Anarbeiten
an die Einbauten/Durchführungen auf beiden Seiten nach
Beendigung der haustechnischen Montage.

Öffnungsgröße: über 3000 bis 5000 cm2
Breite der Öffnung: 80 bis 110 cm
Wandtyp: Einfachständerwand 150 mm
Menge: 6,000 St

**01.08.11 Leibungsbekleidungen von Öffnungen WD 150 mm, GKB**
*** Bezugsbeschreibung
Leibungsbekleidungen von Öffnungen und Nischen bis zu
einer
Tiefe von 15cm in Metallständerwänden bis Wanddicke
150 mm
mit Gipsplatte zur Erstellung eines geschlossenen
Rahmens für die Durchführung haustechnischer
Installationen.
Bekleidung: 2 x 12,5 mm Gipsplattensteifen
Art der Platte: GKB/GKBI DIN 18180
Menge: 15,000 m

**01.08.12 Leibungsbekleidungen von Öffnungen WD 150 mm, GKF**
*** wie Position 01.08.11
Art der Platte: GKF DIN 18180
Menge: 12,000 m

**01.08.13 Aussparung, Gipsplattbekleidung Wand, < 100/100**
*** Bezugsbeschreibung
Aussparung in Gipsplattenbekleidung, in folgender
Ausführung:
Kanten sauber schneiden
Unterkonstruktion entsprechend ausbilden, z.B. durch
Auswechslungen
Bauteil: Gipsplattenbekleidung Wand 2 x12,5 mm
Größe Aussparung, eckig: < 100/100 mm
Menge: 3,000 St

**01.08.14 Aussparung, Gipsplattbekleidung Wand, < 150/200**
*** wie Position 01.08.13
Größe Aussparung, eckig: < 150/200 mm

Ausschnitt für Reparatur von evtl. beschädigten Kabeln
Menge: 5,000 St

**01.08.15 Aussparung Gipsplattbekleidung Wand, 500/500 mm**
*** wie Position 01.08.13
Größe Aussparung, eckig: 500/500 mm
Menge: 3,000 St

**01.08.16 Aussparung Gipsplattbekleidung Wand, 600/600 mm**
*** wie Position 01.08.13
Größe Aussparung, eckig: 600/600 mm
Menge: 1,000 St

**01.08.17 Aussparung Gipsplattbekleidung Wand, 600/1000 mm**
*** wie Position 01.08.13
Größe Aussparung, eckig: 600/1000 mm

z.B. für Einbau von Unterverteilern
Menge: 1,000 St

**01.08.18 Aussparung Gipsplattbekleidung Wand, 200/1500 mm**
*** wie Position 01.08.13
Größe Aussparung, eckig: 200/1500 mm
Menge: 3,000 St

**01.08.19 Aussparung Gipsplattbekleidung Wand, 700/1800 mm**
*** wie Position 01.08.13
Größe Aussparung, eckig: 700/1800 mm

z.B. für Einbau von Rohrpoststationen
Menge: 1,000 St

**01.08.20 Anarbeitung Trockenbauwand, Kabeldurchführung, Kabelbündel bis Ø 5 cm**
*** Bezugsbeschreibung
Anarbeitung Trockenbauwand an Kabeldurchführung mittels
Trockenbau-Spachtelmasse, für Beplankung 2x 12,5 mm GK
Kabelbündel bis Ø 5 cm
Menge: 2,000 St

**01.08.21 Anarbeitung Trockenbauwand, Kabeldurchführung, Kabelbündel bis Ø 10 cm**
*** wie Position 01.08.20
Kabelbündel bis Ø 10 cm
Menge: 2,000 St

**01.08.22 Auswechslung Unterkonstruktion, Ständerwerk CW/UW 100/50/06**
*** Bezugsbeschreibung
Unterkonstruktion von Montagewand auswechseln, für
Einbauten, Durchführung u.dgl.
Ständerwerk: Einfachständerwand
Typ Profil: CW bzw. UW 100/50/06
Art der Platte: GKB bzw. GKF nach DIn18180
Anzahl Plattenlagen: 2-lagig
Dicke Platte: 12,5 mm
Größe Auswechselung Breite: > 31 cm bis 62,5 cm
entsprechend der Profilständerabstände
Zusätzliche Ständerprofile UA 100 in gesonderter
Position
Menge: 18,000 St

**01.08.23 Auswechslung Unterkonstruktion, Ständerwerk CW/UW 100/50/06, nachträglich**
*** wie Position 01.08.22
Ausführung nachträglich
Menge: 6,000 St

**01.08.24 Herstellen und Schließen Deckenöffnung, 200/200mm**
*** Bezugsbeschreibung
Herstellen und Schließen Deckenöffnung für
nachträglichen
Kabelzug, GK-Decke 1- lagig

Öffnungsgröße: ca. 20 x 20 cm
Menge: 2,000 St

**01.08.25 Herstellen und Schließen Deckenöffnung, 400/400mm**
*** wie Position 01.08.24
Öffnungsgröße: ca. 40 x 40 cm
Menge: 2,000 St

**01.08.26 Zusätzliche Löcher TGA, Ständerwandprofile**
Herstellung von zusätzliche Löcher TGA,
UA-Ständerwandprofile
Menge: 65,000 St

#### Titel 01.09 Maßnahmen für TGA E10

**01.09.1 Bekleidung, Stahlträger, 2- bis 3 seitig, GM-FH2 1x 25 mm, EI 90**
Brandschutzbekleidung von Stahlprofilen ohne
Unterkonstruktion, aus Gips-Feuerschutzplatten mit
Vliesarmierung, in folgender Ausführung
- Kanten der Platten versetzt stoßen und klammern
- Stöße mit Streifen, 100 mm breit, hinterlegen
Bauteil: Stahlträger
Art des Profils: UPN 200
Bekleidung dreiseitig (2x Breite, 1x Höhe)
oder zweiseitig (1x Breite, 1x Höhe)
Verhältnis U/A Stahlprofil: max. 120 1/m
Abwicklung: ab 275 mm bis 350 mm
Art der Platte: Feuerschutzplatte
Typ Platte: GM-FH2
Anzahl Plattenlagen: 1-lagig
Dicke Platte: 25 mm
Brandverhalten Platte: A1 (DIN EN 13501-1)
Feuerwiderstandsklasse (DIN EN 13501-2): EI 90
Menge: 3,000 m2

#### Titel 01.10 Maßnahmen für TGA E00

*Hinweis*
Die Arbeiten finden in der Ebene 00 statt
(darunterliegendes
Geschoss) als Hilfsleistung für die TGA zur Verlegung
und
Umverlegung von Leitungen in abgehängten Zwischendecke
oder in der Trockenbauwand im Bereich Bauabschnitt I

Ausführungsorte nach Planung TGA
Lichte raumhöhe bis 3,85 m
Ausführung im 1.Obergeschoss inkl. des hierfür
erforderlichen
Gerüstes

**01.10.1 Abstimmung Handwerker zeitl. Verlauf Maßnahmen f. TGA, E00**
Zusätzliche Abstimmung der Handwerker des AN und des
Bauleiter AN mit dem zeitlichen Verlauf der Maßnahmen
für AN
TGA in der Ebene 00
Menge: 30,000 h

**01.10.2 Abdeckung, Bodenflächen, Milchtütenpapier, E00**
Schutzabdeckung auf Bodenflächen, zum Schutz vor
Verschmutzung und Beschädigung mit beidseitig
silikoniertem/PE-beschichtetem Karton, unempfindlich
gegen
Wasser, Flüssigkeiten und dem Stellen von Gerüsten.
Menge: 261,000 m2

**01.10.3 Abdeckung Einrichtungsgegenstände, Malerabdeckvlies, E00**
Abdecken von Bodenflächen mit Malerabdeckvlies,
rutschfest,
beschichtet, vor Beginn der Arbeiten auslegen und nach
Beendigung zur Wiederverwendung entfernen.
Abdeckmaterial: Malerabdeckvlies
Verwendung: Abdeckung Bodenflächen
Einbauort: Innenflächen
Menge: 360,000 m2

**01.10.4 Abkleben Fenster- und Türflächen, Abdeckfolie, E00**
Abkleben von Fenster- und Türflächen inkl. den
jeweiligen
Rahmen im Innenbereich mit Malerfolie. Klebebänder
passend
zu den Rahmenmaterialien wählen. Folien nach Abschluss
der
Arbeiten rückstandslos entfernen und entsorgen.
Abdeckmaterial: Abdeckfolie (PE)
Verwendung: Abkleben Fenster- und Türflächen
Einbauort: Innenflächen
Menge: 120,000 m2

**01.10.5 Schutz- und Staubwand, OSB3, inkl. UK, E00**
Gedämmte Schutzwand im Gebäude aus Holzwerkstoffplatten
OSB3 mit Trag- und Unterkonstruktion aus Holz. Wand als
Einbruchs-, Staub- und Sichtschutz liefern,
herstellen, vorhalten
und abschließend beseitigen. Übergänge an die
angrenzende
Baukonstruktion staubdicht/ winddicht abkleben.
Dämmung mit Hartschaumplatten d=8 cm
Menge: 30,000 m2

**01.10.6 Wandbekleidung öffnen, verschließen mit Gipsplattenbekleidung 2x GKF 12,5mm, F30**
*** Bezugsbeschreibung
Öffnen der beschichteten Gipsplattenbekleidung inkl.
späteres
Wiederbeplanken mit zwei Lagen Gipsplatten, ohne
Unterkonstruktion.
Öffnungsgröße: bis ca. 62,5cm/400 cm
Beplankung: GKF 2 x 12,5 mm
Plattentyp: DF
Brandverhalten: A1
Feuerwiderstandsklasse DIN 4102-2: F30
Bauteil: Montagewand, Vorsatzschale

Abbruchmaterial aufnehmen, abtransportieren entsorgen
Entsorgungsgebühren übernimmt der AN
Menge: 10,000 m2

**01.10.7 Wandbekleidung öffnen, verschließen mit Gipsplattenbekleidung 2x GKB 12,5mm, F0**
*** wie Position 01.10.6
Beplankung: GKB 2 x 12,5 mm
Plattentyp: A
Brandverhalten: A2-s1,d0
Bauteil: Montagewand, Vorsatzschale

Abbruchmaterial aufnehmen, abtransportieren entsorgen
Entsorgungsgebühren übernimmt der AN
Menge: 5,000 m2

**01.10.8 Rasterdecke öffnen+schließen, einlagern, Metallpaneel B/L 300/1200mm**
Decke aus Metallpaneelen, abgehängt, öffnen, Platten
seitlich
lagern, gelagerte Platten wieder einhängen
Deckenaufbau: Metallpaneeldecke, Raster 1200 x 300,
verdecktes System, Platten demontierbar, ca. 5 kg/m2

Kleinflächen unter 5,00 m2 werden nicht gesondert
vergütet.
Menge: 17,000 m2

**01.10.9 Rasterdecke öffnen+schließen, einlagern, Mineralfaser, B/L 300x1200mm**
Decke aus Mineralfaserplatten, abgehängt, öffnen,
Platten
seitlich lagern, gelagerte Platten wieder einhängen
Deckenaufbau: Mineralfaser Akustikdecke, Raster 1200 x
300 x
20, verdecktes System, Platten demontierbar, ca. 3,4
kg/m2

Kleinflächen unter 5,00 m2 werden nicht gesondert
vergütet.
Menge: 18,000 m2

**01.10.10 Zusätzliche Abhängung für Einbauteile, MF-Rasterdecke, an Weitspannprofil**
Zusätzliche Abhängung der Unterkonstruktion der
Rasterdecke,
im Bereich von neuen Einbauteilen TGA, im
Deckenzwischenraum, Abhängung mit Abhängekralle an
Weitspannträger oder Rostwinkel von untergehangenen
Decken
Belastung bis 0,25 kN

Abrechnung: nach Stück zusätzlich montierte Abhänger
Menge: 12,000 St

**01.10.11 Zusätzliche Abhängung für Einbauteile, MF-Rasterdecke, Rohdeckenbefestigung**
Zusätzliche Abhängung der Unterkonstruktion der MF-
Rasterdecke, im Bereich von neuen Einbauteilen TGA, im
Deckenzwischenraum, Abhängung an Rohdecke
Belastung bis 0,25 kN

Abrechnung: nach Stück zusätzlich montierte Abhänger
Menge: 24,000 St

**01.10.12 C-Weitspannprofil bis 4,00 wandbefestigt**
Weitspannträger als Durchlaufträger aus
C-Stahlblechprofil,
verzinkt, im Deckenhohlraum, als UK für Rasterdecken
mit
Mineralfaserplatten, Befestigung mit systemzugehörigen
Montagewinkel an Wänden befestigen
Befestigungsgrund: Trockenbauwand/Stahlbetonwand/-decke
Abmessung HxT (mm): 102x32 mit unter Aufkantung Höhe
ca.
26 mm zum Einhängen von Abhängerkrallen
Länge: bis 4000 mm
Materialstärke (mm): 2,0
mit Bohrungen für Gewindestäbe M8
Anschluss-/Montagewinkel
Länge (mm): 118
Abmessung HxB (mm): 97x97
Materialstärke (mm): 3,0
mit Bohrungen und Langlöcher für M8
inkl. Befestigungsmittel (Schraube, Beilagescheibe und
Mutter)
Abmessung (mm): M8x20
Befestigung an der Wand ist kraftschlüssig
herzustellen.
Einbauhöhe: bis ca. 3,30 m

Torsions- und Kippsicherung der Weitspannträger:
In fortlaufendem Abstand von max. 1500 mm sind durchlaufende Torsionssicherungen einzubringen. Verwendung
finden L-förmige, Rostwinkel, welche mittels
selbstbohrender
Schraube mit dem Weitspann träger verbunden werden.
Rostwinkel in gesonderter Position.

Die erforderlichen Kleinteile sind in den Meterpreis
mit einzukalkulieren.

Abrechnung nach Anzahl Weitspannträger
Menge: 7,000 m

**01.10.13 Rostwinkel 28x28mm**
Rostwinkel aus Stahlblech, verzinkt, zur Montage auf
Weitspannprofile befestigen als Auflager für
Unterkonstruktion.
Länge. bis 4000 mm
Abmessung HxB (mm): 28x28
Materialstärke (mm): 2,0
Lochung Durchmesser 6,5 mm

Die erforderlichen Kleinteile sind in den Meterpreis
mit einzukalkulieren.
Menge: 3,000 m

**01.10.14 Einbauleuchte in Rasterdecken herausnehmen, wieder einsetzen**
Rechteckige Langfeldleuchten oder quadratische
Rasterleuchten aus den Rasterdecken ausbauen,
Verbindungsstecker zum Stromnetz trennen,
und wieder einsetzen in die Aussparungen der
Rasterdecken,
mit dem Stromnetz verbinden inkl. Funktionsprobe

Einbauteil: rechteckige oder quadratische Einbauleuchte
Größe Aussparung, quadratisch bis 625/625 mm,
Langfeldleuchten rechteckig bis 1100/500 mm
Menge: 8,000 St

**01.10.15 Lüftungsbauteile in Rasterdecken herausnehmen, wieder einsetzen**
Lüftungsbauteile, Drallventile, Lüftungsein- und
-auslässe aus
den Rasterdecken ausbauen, Verbindung zum Lüftungskanal
trennen, und wieder einsetzen in die Aussparungen der
Rasterdecken und an den Lüftungskanal anschließen
Einbauteils: runde oder quadratische Lüftungsbauteile
Größe Aussparung, quadratisch bis 625/625 mm, rund bis
250
mm
Menge: 12,000 St

**01.10.16 Durchführungen, Kabel in Decken**
Rohrdurchführung durch abgehängte Rasterdecken verfugen
mit umlaufender elasto-plastischer Verfugung,
überstreichbar.
Querschnitt: bis 20 mm
Menge: 4,000 St

**01.10.17 Fugenabdichtung, Acryl, <=10 mm, Wandprofil/Wand, E00**
Elasto-plastische Verfugung der Anschlüsse mit
Dichtstoff auf
Acryldispersionsbasis (überstreichbar), im
Innenbereich, inkl.
reinigen, abkleben und grundieren. Fugen anschließend
glätten.
Bauteil: Wandfugen
Breite d. Fuge: <= 10 mm
Fugenmaterial: Acryl
Einbauort: Innenbereich
Menge: 19,000 m

**01.10.18 Überholungsbesch., d. Baumaßnahmen geschädigte Innenwand**
Überholungsbeschichtung im Innenbereich mit
Dispersionsfarbe.
Kontrastverhältnis/Deckvermögen: Klasse 1/deckend
Glanz: matt
Nassabriebbeständigkeit: Klasse 2
Farbton: gemäß Bestand nach Ermittlung des Farbtones
durch
Farbmesstechnik (z.B. Color Reader)
Untergrund: Glasfaserflies/ Glasfasertapete
Bauteil :Wand
Menge: 60,000 m2

**01.10.19 Deckendurchbruch, Stb, schließen 20x20cm, 30cm, E00**
Deckendurchbruch in Stahlbetondecken schließen
inkl. Schalarbeiten im darunterliegenden Geschoss,
Abstützung,
Gerüst und Abdeckung
Arbeitshöhe bis 3,80 m über Fertigfußboden

Größe Durchbruch: bis 20x 20 cm
Deckenstärke: 30 cm
Menge: 7,000 St

**01.10.20 Staubschutzwand, Folienwand mit Staubschutz 4 x 6 m**
Staubschutzwand als Folienwand mit Staubschutz 4 x 6 m
mit
Schmutzschleuse mit Reißverschluss
Staubschutzwand bis 4 x 6 Meter, bei allen staubigen
Renovierungs- und Umbauarbeiten erstellen und nach
Abschluss der Arbeiten wieder rückbauen.
Im Set sind:
4 Stück Teleskop-Aluminiumstützen mit integrierten
Spannfedern und Exzenterschnellverschluss
8 Stück oberflächenschonende Fuß-, Kopfplatten für
Gips- und
Mineralfaserplattendecken
12 Folien Spannclips um die Folie am Rohr zu befestigen
Folienschneidklinge
LDPE Folie 6µm
2 Klebe-Reißverschlüsse enthalten
mit welchen individuelle Durchgangsmöglichkeiten
geschafft
werden können.
Alle verwendeten Komponenten sind weitestgehend
wiederverwendbar und dichthalten.
Nicht wiederverwendbare Teile sind zu ersetzen.
Menge: 4,000 St

**01.10.21 Baureinigung, bei Baubetrieb, mehrfach**
Zwischenreinigung während der Bauzeit, zum Entfernen
von
grober Bauverschmutzung und Verpackungsmaterialien,
einschl. Entsorgung
Menge: 630,000 m2

**01.10.22 Bauschutt, gemischte Bauabfälle beseitigen**
Bauschutt und groben Unrat jeglicher Art im
Gebäudeinneren, in
allen Geschossen, beseitigen, durch getrenntes Sammeln,
transportieren aus dem Gebäude und entsorgen in
bauseits
gestellten Containern.
Bauschutt (z.B. Kleinteile (Nägel, Schrauben),
Zeitungen,
Papiertüten, Keile, Transportkisten, Abdeckfolie,
Entleerte
Farbeimer, Farbrollen, Karton, Papier, Pappe, Pinsel,
Steckdosen, Tapetenreste, Teppichreste etc.),
Verpackungen (
nicht verunreinigte Kartonagen, restentleerte Eimer,
Fässer,
Styropor-/PE-Verpackungen, Kunststoffbänder,
Transportkisten
aus Holz, Europaletten) gemischte Materialien (z.B.
gemischte
Verpackungen, Folien, Umreifungsbänder, Paletten,
Styropor)
die nachweislich aus wirtschaftlichen oder örtlichen
Gegebenheiten nicht getrennt zu sammeln sind und nicht
einem
Rücknahmesystem unterliegen.

Abfallschl. nach AVV (Abfallverzeichnis-Verordnung):
170802,
150101 bis 150106
nicht schadstoffbelastet

Die Abrechnung erfolgt auf Nachweis über Wiegenoten.
Menge: 400,000 kg

**01.10.23 Bauschutt, Baustoffe auf Gipsbasis beseitigen**
Bauschutt, auf Gipsbasis im Gebäudeinneren, in allen
Geschossen, beseitigen, durch getrenntes Sammeln,
transportieren aus dem Gebäude und entsorgen in
bauseits
gestellten Containern.
Baustoffe auf Gipsbasis: Gipsplatten
(Gipskartonplatten,
Gipsfaserplatten und Vollgipsplatten) und Baugipse,
Gipsformteile, sortenrein, Putz

Abfallschl. nach AVV (Abfallverzeichnis-Verordnung):
170802
nicht schadstoffbelastet

Die Abrechnung erfolgt auf Nachweis über Wiegenoten.
Menge: 1275,000 kg

**01.10.24 Schuttcontainer, gemischte Abfälle, Bigpack 1,0 cbm**
Schuttcontainer für gemischte Abfälle bereitstellen und
entsorgen, inkl. aller Gebühren wie Transport, Stand-
und
Kippgebühr, u.ä. Ausführung nur auf ausdrückliche
Anweisung
der Objektüberwachung.
Gemischter Abbruchabfall (z.B. Kleinteile (Nägel,
Schrauben),
Papiertüten, Keile, Transportkisten, Abdeckfolie,
Entleerte
Farbeimer, Farbrollen, Karton, Papier, Pappe, Pinsel,
Steckdosen, Tapetenreste etc.) der nachweislich aus
wirtschaftlichen oder örtlichen Gegebenheiten nicht
getrennt zu
sammeln ist.

Abfallschl. nach AVV (Abfallverzeichnis-Verordnung):
170802
nicht schadstoffbelastet

Verwertungsanlage: nach Wahl des AN; inkl.
fachgerechter
Sicherung der nicht gefährlichen Abfälle bei Transport
und
Entladung, Leichtverpackungen aus Metall, Kunst- und
Verbundstoffen sowie Papier, Pappe und Karton sind über
die bestehenden Erfassungssysteme einer Verwertung
zuzuführen.

Die Abrechnung erfolgt auf Nachweis über Registerbeleg/
Lieferschein sowie Wiegenote.

Bigpack bis 1,0 m3
Abrechnungsgrundlage: pro 1 Stück Bigpack
Menge: 3,000 St

**01.10.25 Schuttcontainer, gemischte Abfälle, Container 3 m3**
Schuttcontainer für gemischte Abfälle bereitstellen und
entsorgen, inkl. aller Gebühren wie Transport, Stand-
und
Kippgebühr, u.ä. Ausführung nur auf ausdrückliche
Anweisung
der Objektüberwachung.
Gemischter Abbruchabfall (z.B. Kleinteile (Nägel,
Schrauben),
Papiertüten, Keile, Transportkisten, Abdeckfolie,
Entleerte
Farbeimer, Farbrollen, Karton, Papier, Pappe, Pinsel,
Steckdosen, Tapetenreste etc.) der nachweislich aus
wirtschaftlichen oder örtlichen Gegebenheiten nicht
getrennt zu
sammeln ist.

Abfallschl. nach AVV (Abfallverzeichnis-Verordnung):
170802
nicht schadstoffbelastet

Verwertungsanlage: nach Wahl des AN; inkl.
fachgerechter
Sicherung der nicht gefährlichen Abfälle bei Transport
und
Entladung, Leichtverpackungen aus Metall, Kunst- und
Verbundstoffen sowie Papier, Pappe und Karton sind über
die bestehenden Erfassungssysteme einer Verwertung
zuzuführen.

Die Abrechnung erfolgt auf Nachweis über Registerbeleg/
Lieferschein sowie Wiegenote.

Bigpack bis 1,0 m3
Containergröße: bis 3 m3
Abrechnungsgrundlage: pro 1 Stück Container
Menge: 1,000 St

**01.10.26 Schuttcontainer, Baustoffe auf Gipsbasis**
Schuttcontainer für Baustoffe auf Gipsbasis
bereitstellen und
entsorgen, inkl. aller Gebühren wie Transport, Stand-
und
Kippgebühr, u.ä.

Abfallschl. nach AVV (Abfallverzeichnis-Verordnung):
170802
nicht schadstoffbelastet

Verwertungsanlage: nach Wahl des AN; inkl.
fachgerechter
Sicherung der nicht gefährlichen Abfälle bei Transport
und
Entladung

Die Abrechnung erfolgt auf Nachweis über Registerbeleg/
Lieferschein sowie Wiegenote.

Containergröße: bis 3 m3
Abrechnungsgrundlage: pro 1 Stück Container
Menge: 1,000 St

#### Titel 01.11 Beleuchtete Glaselemente

**01.11.1 LEDscreen Wandelement - LED (7525) 2,00/0,95m**
LEDscreen Wandelement - LED (7525) gemäß
Produktbeschreibung LEDscreen-beleuchtetes Glaselement
mit
Motivdruck.
Wandelement für vertikalen, lastabgetragenen Einbau
ESG-H klar 5 mm, Weißglas eisenoxydarm nach DIN EN
12150, Glaskanten umlaufend CNC matt geschliffen,
Glasstempel nicht sichtbar (Kantenstempel),
Motivdruck (4-farbig) nach Vorgabe AG - 71211
2-seitig beleuchtet mit LED's ca. 14,4W/m, 24V-DC - 8
mm
Ausführung mit wechselbarem LED-Streifen
Lichtfarbe: ca. 4000-4500K Nw (Neutralweiß)
Kabelausgang 1 x ROL nach Formular "Kabelausgang" -
78913
Kabelausgang 1 x ROR nach Formular "Kabelausgang" -
78914
Kabellänge ca. 1,5 m mit offenen Drahtenden - 78115
Einbaudicke: ca. 22 mm (+/-Toleranz)
Leistung: ca. 85W (inkl. Sicherheit)
inkl. LEDscreen Tragschienen-System, in
Trockenbaunische

Abmessungen B/H/L [mm]: bis 2000/950
Menge: 2,000 St

**01.11.2 LEDscreen Wandelement - LED (7525) 1,30/0,95 m**
LEDscreen Wandelement - LED (7525)
Wandelement für vertikalen, lastabgetragenen Einbau
ESG-H klar 5 mm, Weißglas eisenoxydarm nach DIN EN
12150, Glaskanten umlaufend CNC matt geschliffen,
Glasstempel nicht sichtbar (Kantenstempel),
Motivdruck (4-farbig) nach Vorgabe AG - 71211
2-seitig beleuchtet mit LED's ca. 14,4W/m, 24V-DC - 8
mm
Ausführung mit wechselbarem LED-Streifen
Lichtfarbe: ca. 4000-4500K Nw (Neutralweiß)
Kabelausgang 1 x ROL nach Formular "Kabelausgang" -
78913
Kabelausgang 1 x ROR nach Formular "Kabelausgang" -
78914
Kabellänge ca. 1,5 m mit offenen Drahtenden - 78115
Einbaudicke: ca. 22 mm (+/-Toleranz)
Leistung: ca. 85W (inkl. Sicherheit)
inkl. LEDscreen Tragschienen-System, in
Trockenbaunische

Abmessungen B/H/L [mm]: bis 1300/950
Menge: 2,000 St

**01.11.3 LEDscreen Wandelement - LED (7525) 0,95/0,95 m**
LEDscreen Wandelement - LED (7525)
Wandelement für vertikalen, lastabgetragenen Einbau
ESG-H klar 5 mm, Weißglas eisenoxydarm nach DIN EN
12150, Glaskanten umlaufend CNC matt geschliffen,
Glasstempel nicht sichtbar (Kantenstempel),
Motivdruck (4-farbig) nach Vorgabe AG - 71211
2-seitig beleuchtet mit LED's ca. 14,4W/m, 24V-DC - 8
mm
Ausführung mit wechselbarem LED-Streifen
Lichtfarbe: ca. 4000-4500K Nw (Neutralweiß)
Kabelausgang 1 x ROL nach Formular "Kabelausgang" -
78913
Kabelausgang 1 x ROR nach Formular "Kabelausgang" -
78914
Kabellänge ca. 1,5 m mit offenen Drahtenden - 78115
Einbaudicke: ca. 22 mm (+/-Toleranz)
Leistung: ca. 40W (inkl. Sicherheit)
inkl. LEDscreen Tragschienen-System, in
Trockenbaunische

Abmessungen B/H/L [mm]: bis 950/950
Menge: 2,000 St

**01.11.4 LEDscreen Wandelement - LED (7525) 0,95/0,95 m, AP**
LEDscreen Wandelement - LED (7525)
Wandelement für vertikalen, lastabgetragenen Einbau
ESG-H klar 5 mm, Weißglas eisenoxydarm nach DIN EN
12150, Glaskanten umlaufend CNC matt geschliffen,
Glasstempel nicht sichtbar (Kantenstempel),
Motivdruck (4-farbig) nach Vorgabe AG - 71211
2-seitig beleuchtet mit LED's ca. 14,4W/m, 24V-DC - 8
mm
Ausführung mit wechselbarem LED-Streifen
Lichtfarbe: ca. 4000-4500K Nw (Neutralweiß)
Kabelausgang 1 x ROL nach Formular "Kabelausgang" -
78913
Kabelausgang 1 x ROR nach Formular "Kabelausgang" -
78914
Kabellänge ca. 1,5 m mit offenen Drahtenden - 78115
Einbaudicke: ca. 22 mm (+/-Toleranz)
Leistung: ca. 40W (inkl. Sicherheit)
inkl. LEDscreen Tragschienen-System für AP

Abmessungen B/H/L [mm]: bis 950/950
Menge: 8,000 St

**01.11.5 LEDscreen Stecker (2-polig) für Anschlusskabel**
LEDscreen Stecker (2-polig) für Anschlusskabel
Stecker-Typ: AMP (2-polig)
Verschluss: Crimp- / Click-Technik, weiß
Menge: 5,000 St

**01.11.6 LEDscreen Verteiler 6-fach**
LEDscreen Verteiler 6-fach
Buchsen-Typ: AMP (2-polig)
Menge: 5,000 St

**01.11.7 LEDscreen Netzteil 24V-DC**
LEDscreen Netzteil 24V-DC
Leistung: 100W
Menge: 5,000 St

#### Titel 01.12 Sonstiges

**Ausführungsbeschreibung 0002 Stundenlohnarbeiten**
*Stundenlohnarbeiten*
Stundenlöhne enthalten die Zulagen für Feiertags- ,
Samstags- und Sonntagsarbeit sowie für Überstunden.
Mit den Stundenlöhnen sind im Weiteren Fahrkosten,
Aufwendungen für Verpflegung, Übernachtung sowie
Kleinmaterialien, Einsatz von Kleinmaschinen sowie
Verbrauchsmaterialien und dgl. abgegolten.
Ein Anspruch auf Ableistung der nachstehend
genannten Stunden besteht generell nicht.
Ein Vergütungsanspruch für Zeitaufwendungen
entsteht nur, wenn die voraussichtlich benötigten
Aufwendungen vor Arbeitsausführung von der
örtlichen Bauleitung des AG bestätigt/ beauftragt
wurden.
Für einfache Tätigkeiten, wie Transport, Reinigung
Stemm- & Abbrucharbeiten etc., gelangen grundsätzlich
nur die Stundensätze für Bauhelfer zur Abrechnung.
Die vom AN angegebenen Stundensätze werden als
Grundlage wechselseitiger Zeitaufwandsverrechnung
zwischen AN und AG herangezogen.

**01.12.1 Stundensatz Facharbeiter**
Stundensatz für Leistungen, welche nicht in den
Positionen erfasst sind und nur auf ausdrückliche
Anweisung der Bauleitung gegen Nachweis zur
Ausführung kommen.

Facharbeiter Trockenbau
Menge: 40,000 h

**01.12.2 Stundensatz Helfer/-in**
Stundensatz für Leistungen, welche nicht in den
Positionen erfasst sind und nur auf ausdrückliche
Anweisung der Bauleitung gegen Nachweis zur
Ausführung kommen.

Helfer/-in Trockenbau
Menge: 40,000 h

**01.12.3 Zulage Nachtarbeit/Wochenendarbeiten**
Zulage für Nacht-/Wochenendarbeitsstunden,
auf ausdrückliche Anforderung durch den Bauherrn
Menge: 10,000 h

**01.12.4 Dokumentation Trockenbau**
Erstellung und Übergabe der Dokumentationsunterlagen
für
ausgeführte Leistungen:

Zur Dokumentation der Leistungen hat der Auftragnehmer
die
erforderlichen Nachweise über die verwendeten
Bauprodukte
und Bauarten spätestens vor Abnahme zu erbringen und
dem
AG zu übergeben. Die Unterlagen sind 1-fach in
Papierform und
1-fach in digitaler Form (Datenträger) über die
Bauleitung
des AG einzureichen.

Folgende Leistungen sind zu berücksichtigen:
Fachbauleiter- und Fachunternehmererklärung
Herstellernachweise, Datenblätter der verwendeten
Produkte, Zertifikate, Prüfzeugnisse, Zulassungen,
Konformitätserklärungen und die entsprechenden
Übereinstimmungserklärungen
Leistungserklärungen für jede beschriebene Bauprodukt,
das
von einer harmonisierten Norm erfasst ist oder das
einer
Europäisch Technischen Bewertung entspricht
Dokumentation der Bedienungsanleitungen.
Pflege-/Wartungsunterlagen
Geforderte Lieferscheine
Aufmaßzeichnungen mit Eintragungen der
überwachungspflichtigen bzw. brandschutzrelevanter
Bauteile

Das Vorliegen der kompletten Dokumentationsunterlagen
ist
Voraussetzung für die Abnahme.
Menge: 1,000 St

### Los 02 Trockenbauarbeiten, BA II

*Hinweis*
Die Ausführung des Bauabschnitts II erfolgt zeitlich
versetzt zum Bauabschnitt I. Der Auftraggeber behält
sich
vor, den Bauabschnitt II nicht ausführen zu lassen.
Einen
Anspruch auf entfallenen Gewinn etc.
(Ausgleichsberechnung) kann der Auftragnehmer somit
nicht daraus ableiten.

#### Titel 02.01 Metall-Deckensystem, Metalllangfeldpanee

**02.01.1 Werk- und Detailplanung F30-Metall-Paneeldecke**
Erstellung einer Werk- und Detailplanung für
F30-Metallpaneel-Langfeldecke, entsprechend den
aktuellen
Systemangaben, Technischen Richtlinien und Normen.

Es sind Grundriss- und Detailpläne, basierend
auf der Planung der Architekten sowie den örtlichen
Aufmaßen zu erstellen, in denen die Angaben der
Fachingenieure und die aufgemessenen Bestandsbauteile
(Lüftungsauslässe etc.) einzuarbeiten sind.

Die Werk- und Detailplanung ist zu erstellen:
- Grundrissauszug M 1:50 (1 Teilbereich)
- Detailpläne M 1:5

Detailausführungen erforderlich für:
- Friesanschluss längs und quer, mit Abhängungen
- Anschluss/Einbau Lüftungsauslässe
- Leuchteneinbau- bzw. -anbauten
- Kabeldurchführungen

Die Pläne sind den Architekten rechtzeitig zur
Baufreigabe, vor
Fertigung/Ausführungsbeginn, einzureichen, 1
Ausfertigungen x
digital.

Korrekturen und Änderungen sind durch den AN umgehend,
rechtzeitig in die Werkplanung einzuarbeiten und
wieder als
Pläne digital einzureichen.

Die Werkplanung ist spätestens sechs Wochen nach
Auftragserteilung vorzulegen.
Menge: 1,000 psch

**02.01.2 F30 A Metall-Kassetten, Abklapp-System, Kassetten 1800 x 397 mm, weiß**
Metall-Kassette, Langfeldkassetten, Drehriegel
unsichtbar,
Systembreite 400 mm, Sichtflächen in weiß
pulverbeschichtet
komplett werkseitig nach TAIM Qualitätsstandard
fertiggestellt,
einbaufertig liefern und montieren von F30 A
Metallkassette im
Abklapp-System ohne Unterkonstruktion.
Die Elemente sind so auszuführen, dass ein leichtes
Abklappen
und Verschieben der Elemente über die Längsachse
gewährleistet ist. Jede Kassette ist so einzeln
abklappbar und
abnehmbar.

Feuerwiderstand:
Feuerhemmend selbständig, F30 A für Brandbeanspruchung
von oben und unten nach DIN 4102-2. Vom Bieter sind
vor der
Auftragserteilung folgende Nachweise vorzulegen:
Allgemein gültiges bauaufsichtliches Prüfzeugnis (ABP)
für
die Gesamtkonstruktion, Feuerwiderstandsdauer F30 AB
von unten und oben nach DIN 4102-2 (EI 30 a<>b).

Oberfläche:
glatte und pflegeleichte Pulverbeschichtung ähnlich
RAL 9010
Schichtdicke: 60-70µm

Kassettenaufbau:
allseitig mit 50 mm hohen Umbügen, zusätzlich an allen
4
Seiten mit 20 mm breiten Umkantungen nach innen
Obere Umbüge im Überlappungsbereich an allen 4 Ecken
formschlüssig miteinander verbunden, für hohe
Verwindungssteifigkeit auch bei häufiger Revisionierung
genaue Distanzierung der Kassettenlängsstege
zueinander mit
einer Fuge von 3 mm mittels eingeprägter
Abstandsnoppen,
exakte Zentrierung zwischen den G - förmigen
Randprofilen mit
einer Fuge von 3 mm an beiden Stirnseiten ist durch
Spezialgleitrollen sicherzustellen, Kassetten
werkseitig an der
Oberseite mit GKF Platten beplankt, welche so
auszubilden
sind, dass eine übergreifende Überlappung entsteht, um
die
Rieselsicherheit gewährleisten zu können.
Es sind keine Laminatstreifen oder Dichtungsbänder an
den
Längsseiten der Kassetten zulässig.
Öffnen der Kassette durch unsichtbare Drehriegel, mit
integrierter Sicherungsfedern, bedienbar durch
stirnseitigen
Fugen. Das Anheben der Kassetten zum Öffnen ist nicht
zulässig.

Herstellung und Ausführung der Systemdecke auf Basis
der
DIN EN 13964 und dem technischen Regelwerk des TAIM
e.V.
Es sind nur nach DIN EN 13964 geprüfte sowie als solche
zugelassene Systemteile anzubieten. Dies ist in einer
Leistungserklärung basierend auf der
Bauprodukte-Verordnung
(EU) Nr. 305/2011 darzulegen.

Material: Stahlblech verzinkt, 0,7 mm
Systembreite: 400 mm
Kassettenlänge: 1800 mm
Kassettenformat: ca. 1800 x 397 mm
Kassettenrand: umlaufend scharfkantig
Längs- und Querstege: C-förmig 50/20 mm abgekantet und
Überlappungen der oberen Umbüge vernietet
Distanznoppen: 3 mm an einem Längssteg,
Stirnstege mit Auflagerollen und Drehriegelverschluss

Untersicht: glatt (ohne Perforation)
Perforation in gesonderter Position

Baustoffklasse:
Die Metallkassette aus verzinktem Stahlblech, mit
Akustikvlies,
inkl. Pulverbeschichtung der Sichtfläche, hat nach DIN
EN
13501-1 "A1" zu erreichen.

Abhängehöhe: ca. 120 cm
Einbauhöhe (UK Abhangdecke): ca. 2,70 mm
Arbeitshöhe: bis 3,80 m über Bestandsestrich
Alle hierfür erforderlichen Arbeitsgerüste und
Schutzvorrichtungen sind mit dem Einheitspreis
abgegolten.

Ein Anschneiden und Aufkanten der Kassetten ist nicht
zulässig.

Der Auftragnehmer hat die Eignung des Bauproduktes auf
Basis eines Untersuchungsberichtes für den
Inneneinsatz in
Gebäuden vorzuweisen. Es ist nachzuweisen, dass die
angebotene Metallkassette zur Deckenverkleidung, die
Richtwerte des AgBB - Bewertungsschema für VOC aus
Bauprodukten einhält. NIK-Werte-Liste entsprechend dem
aktuellsten Stand Juni 2021

Ein Nachweis für die Schallabsorption in Verbindung
mit dem
angebotenen Metalldeckenelement ist mittels
Prüfzeugnis vom
AN vorzulegen.

Die einzelnen Langfeldkassettendecke erhalten jeweils
einen
umlaufenden GK-Fries. GKF-Fries/Tragprofil in separaten
Positionen.

Abrechnung: Unterdecken in m2 Deckenfläche nach DIN
18340, neueste Fassung Pkt. 5.4.1.

Einbauort Flur 10.F20
nach Deckenspiegelplanung: Deckenspiegel 1.OG -
Bauabschnitt 2
Detail:
6211_ARC_5_D_TB_E03_X_GT_0014  TB14 -  Anschluss
(F30) GK-Decke an MK-Decke mit LED-Band
ist zu beachten
Menge: 44,000 m2

**02.01.3 Zulage für Ausschnitt mittig über zwei Paneele 400/400mm**
*** Bezugsbeschreibung
Zulage für werksseitigen Ausschnitt in Metall-Kassette,
Langfeldkassetten mit Systembreite 400 mm,
Sichtflächen in
weiß pulverbeschichtet im Abklapp-Schiebesystem, in
Langfeldmitte über zwei Langfeldkassette hinweg mit
allseitiger
Aufkantung, inkl. Aussteifungsprofilen zur Aufnahme zur
flächenbündigen Integration von bauseitgen
Zuluftbauteile
(Drallauslass) mit Kassettenuntersicht. Ausschnitte
werkseitig,
vor der Pulverbeschichtung
Abmessung Zuluftbauteil: 400mm x 400mm
Ausschnitt je Langfeldkassette: 400mm x 200 mm

Ausführung nach vorheriger Abstimmung mit dem AN
Lüftung
über die örtliche Bauleitung.
Menge: 1,000 St

**02.01.4 Zulage für Ausschnitt mittig über zwei Paneele 600/600mm**
*** wie Position 02.01.3
Abmessung Zuluftbauteil: 600mm x 600mm
Ausschnitt je Langfeldkassette: 600mm x 300 mm
Menge: 2,000 St

**02.01.5 Zulage, Perforation Rg 0,7 - 4%, mit schwarzem Vlies**
Zulage Perforation Rg 0,7 - 4%- schwarzes Vlies zur
Deckenposition für perforierte Ausführung mit ca. 10 mm
lochfreiem Rand an der Längsseite und ca. 25 mm
lochfreiem
Rand an der Stirnseite, inkl. werkseitig vollflächig
eingeklebtem
Akustikvlies

Lochung nach DIN 24041: Rg 0,7 - 4%
Lochdurchmesser: 0,7 mm
Lochanordnung: gerade
Lochanteil: 4,0 %
Vlies: schwarz, werkseitig eingeklebt

Die Kombination aus Perforation und Vlies erreicht
dabei einen
Schallabsorptionsgrad von "Alpha W = 0,75 (L)"
(Prüfwert für
Absenkhöhe von 200 mm)
Schallabsorptionsklasse: D
Gemäß DIN EN ISO 11654 ist die Klasse D ohne
zusätzliche
Einlagen zu erreichen. Ein entsprechendes Prüfzeugnis
in
Verbindung mit dem angebotenen Metalldeckenelement ist
vor
Auftragserteilung beizubringen.

Das Vlies hat die Anforderungen des AgBB-Prüfkonzeptes
entsprechend den Zulassungsgrundsätzen zur
gesundheitlichen
Bewertung der Emissionen von flüchtigen organischen
Verbindungen aus Bauprodukten zu erfüllen. Ein
entsprechender Nachweis ist beizulegen.

Abrechnung: m2 belegte Fläche
Menge: 39,000 m2

**02.01.6 LED Leuchte HCL als Zulage zur Pos. F30-Metall-Paneeldeckel**
*** Bezugsbeschreibung
LED Leuchte HCL
als Zulage zur Pos. F30-Metall-Paneeldecke.
Flächenbündig, rahmenlos in Kassettenmitte eingebaut
LED-Inlay-Leuchte, einschl. allseitiger Aufkantung und
Aussteifungsprofilen, mit 10 mm lochfreien Rand um die
Leuchte, keine Durchdringung der oberen
Brandschutzabdeckung der Kassette, Ausführung als
selbsttragendes und verwindungssteifes Gehäuse aus
vorlackiertem Stahlblech mit LED-Platinen und
Betriebsgerät
(Treiber), extraflach, mittels Befestigungssatz in
Metallkassette
montiert, opale Leuchtenabdeckung mit hoher
Lichtdurchlässigkeit für gleichmäßige
Oberflächenausleuchtung,
zu Wartungszwecken demontierbar, Austausch von der
Deckenunterseite möglich, Elektroanschluss über
vormontiertes
Anschlusskabel (Länge ca. 1,2 m,
Wielan-Steckverbindung),
Kabeldurchführung durch die obere Brandschutzabdeckung,
Beistellung und Übergabe Kupplungs-Gegenstück für
Montage
durch Elektrofachpersonal an bauseitige Elektroanlage,
Abmessungen der Leuchte ca. LxB 1152x59 mm,
Leuchtenlichtstrom 3150 lm,
Systemleistung 32W
Betriebsgerät (Treiber) DALI2-dimmbar
Lichtfarbe 2700-6500K

Einschl. Anschluss an bauseitig montierte
Steckverbindung,
betriebsfertig
Menge: 6,000 St

**02.01.7 LED Leuchte als Zulage zur Pos. F30-Metall-Paneeldeckel**
*** wie Position 02.01.6
LED Leuchte als Zulage zur Pos. F30-Metall-Paneeldecke.

Leuchtenlichtstrom 5551 lm,
Systemleistung 54W
Betriebsgerät (Treiber) schaltbar
Lichtfarbe 4000 K,

Einschl. Anschluss an bauseitig montierte
Steckverbindung,
betriebsfertig
Menge: 2,000 St

**02.01.8 G-Tragprofilmontage, verdeckte Ausführung mit GK-Fries**
Systemgerechtes G-Tragprofilmontage mit
Flachrundschraube
M6 x 16 mm, Mutter M6 und Scheibe M8 am GKF-Fries
zweilagig verschrauben, in verdeckter Ausführung inkl.
Längsverbindern.
Material: Stahl verz. 20/78/20/20/1,5 mm

Abhanghöhe: ca. 118 cm
Einbauhöhe (UK Unterkonstruktion): ca. 2,72 m
Arbeitshöhe: bis 3,80 m über Bestandsestrich
Alle hierfür erforderlichen Arbeitsgerüste und
Schutzvorrichtungen sind mit dem Einheitspreis
abgegolten.
Menge: 43,000 m

**02.01.9 L-Tragprofilmontage, verdeckte Ausführung mit GK-Fries**
Systemgerechtes L-Tragprofilmontage mit
Flachrundschraube
M6 x 16 mm, Mutter M6 und Scheibe M8 am GKF-Fries
zweilagig verschrauben, in verdeckter Ausführung, mit
Distanzprägung (Anschlagdämpfung)
Material: Stahl verz. 20/68//1,5 mm

Abhanghöhe: ca. 150 cm
Einbauhöhe (UK Unterkonstruktion): ca. 2,720 m
Menge: 7,200 m

**02.01.10 Zulage, Eck-Verbinder G-/L-Tragprofil**
Zulage für Eck-Verbinder für die Verbindung von
Innenecken
aus G-Tragprofil der Längsseiten und L-Tragprofil der
Stirnseiten.
Menge: 8,000 St

**02.01.11 Bewegungsfuge als Zulage für G-Tragprofil**
Ausbildung einer Bewegungsfuge als Zulage für
G-Tragprofimontage, inkl. Trennung de Profils im
Bereich der
Bewegungsfuge und einseitige Befestigung des
Längsverbinders, Hinterlegung weiß
Menge: 2,000 St

**02.01.12 Anschluss m. GKF-Fries F30, Abhangh.115 cm, Flurlängsseite Breite bis 420mm, für Lichtband**
*** Bezugsbeschreibung
Wandanschluss F30, für abklapp- und verschiebbare
Kassetten
mit Fries, mit variabler Friesbreite des GKF-Frieses
als Formteil,
flurlängsseitig, bestehend aus einem horizontalen
doppelten
GKF-Streifen, 2 x12,5 mm, von der Decke mit einem
teleskopierbaren Abhänger und Sicherungselement im
Querschnitt des Frieses abgehängten Deckenprofil aus
Stahl
verz. 1,0 mm, Wandanschluss mit U-Profil inkl.
Anschlussdichtung herstellen und zusätzliches
U-Querprofil im
Abstand wie Abhängung.
Eckformteil und U-Formteil aus 1 x 12,5 mm starken
GKF-Plattensteifen mit Wandanschluss wie doppelter
GKF-Streifen (bei Eckformteil ) und Anschluss an
doppelten
GKF-Streifen oberhalb (Eckformteil 1x U-Formteil 2x)
mit
Abstand von ca. 20 mm untereinander zur Integration
eines
LED-Profils. Auffüllung des Abstandes zwischen den
Formteilen
mit 12,5 mm starken Plattensteifen, Breite 20 mm
Abmessungen: Eckformteil 160 x 80 mm; U-Formteil 80 x
130 x
80 mm
Das U-Formteil dient der Aufnahme des G-Profil, wie vor
beschrieben.
Flexibles aufquellendes Dichtband 25-30 mm, das unter
Temperatur- einwirkung mit hohem Druck aufschäumt und
einen druckfester Schaum bildet, innerhalb der
Formteilkante
des F30-Metall-Paneeldecke anbringen.

Feuerwiderstandsdauer F30 AB von unten und oben nach
DIN 4102-2 (EI 30 a<>b).

Material:
GKF-Streifen aus Gipsplatten GKF
Dichtband: Baustoff auf Blähgraphitbasis,
Rollenmaterial
Rohdichte [kg/m³]: 1200 (±10 %), Reaktionsbeginn [°C]:
ab ca.
190, Aufschäumfaktor [x-fach]: 18 bis 38 bei 1,5 mm
(550 °C;
30 Min.; mit Auflast), Wirkungsrichtung:
dreidimensional
Entstehender Blähkörper: feste, stabile Masse
Blähdruck [N/mm2]: 0,80 bei 1,5 mm (300 °C, Verfahren
4)

Befestigung mit Abhängung aus Ober- und Unterteil mit
mechanischer Sicherung an Stahlbetondecke
Befestigungsgrund Wandanschluss:
Trockenbau/Betonwand/-stützen

GKF-Friesbreite Untersicht: bis 320 mm
GKF-Friesbreite verdeckt oberhalb: bis 420 mm
Gesamtaufbauhöhe von Unterkante Kassette bis Oberkante
vertikaler Gipsplattenstreifen beträgt: max. ca. 100
mm.

Befestigung: Die Befestigungsmittel sind nach
statischen
Erfordernissen, dem vorhandenen Befestigungsuntergrund
zu
wählen.
Die Montage erfolgt waag- und fluchtgerecht.
Abhängehöhe: bis 115 cm
Einbauhöhe (UK Abhangdecke): ca. 2,70 m
Arbeitshöhe: bis 3,80 m über Bestandsestrich
Alle hierfür erforderlichen Arbeitsgerüste und
Schutzvorrichtungen sind mit dem Einheitspreis
abgegolten.

Abrechnung: in lfm Wandanschluss

Ausbildung von Anschlüssen und Fugen für
Brandschutzanforderung von unten und oben.
Menge: 21,500 m

**02.01.13 Anschluss m. GKF-Fries F30, Abhangh.115 cm, Flurlängsseite B bis 360mm, ohne Lichtband**
*** wie Position 02.01.12
mit einem Eckformteil (ohne U-Formteil) aus 1 x 12,5 mm
starken GKF-Plattensteifen ohne Integration eines
LED-Profils,
ohne Auffüllung mit Plattensteifen
Abmessungen: Eckformteil 235 x 80 mm

GKF-Friesbreite Untersicht: bis 240 mm
GKF-Friesbreite verdeckt oberhalb: bis 360 mm
Menge: 21,500 m

**02.01.14 Anschluss m. GKF-Fries F30, Abhangh. 115 cm, Flurstirnseiten Breite bis 600 mm**
*** wie Position 02.01.12
flurstirnseitig, und einem horizontalem Abdeckstreifen
über
das L-Tragprofil hinweg

zusätzlich Auflagenwinkel (20/20/1,5 mm) für
Anfangs/Endkassetten an der Flurstirnseite anbringen.

GKF-Friesbreite Untersicht: bis 500 mm
GKF-Friesbreite verdeckt oberhalb: bis 600 mm
Menge: 5,100 m

**02.01.15 Fries, L-förmiger Richtungswechsel**
Zulage für die Ausbildung von rechtwinkligen
Richtungswechseln der GKF-Deckenfriese, wie zuvor
beschrieben, von Fries an der Flurlängsseite zum Fries
an der
Flurstirnseite, abgehängt (Eckausbildung), inkl.
Anpassung der
Unterkonstruktion
Menge: 4,000 St

**02.01.16 Friesanschluss F30, Stirnseite/Längsseite**
Zur Montage der stirnseitigen GKF-Formteilfriese das
GKF-
Formteilfries an den seitlichen Stößen beschneiden,
den oberen
GKF-Schenkel ausklinken.
Am längsseitigen Fries einen Abschnitt UD-Profil als
Anschlag
für den stirnseitigen Fries montieren (mit
Schnellbauschrauben
in das durchlaufende Deckenprofil) und dort das
stirnseitige
Fries verschrauben.
Bei der Montage überlappen sich die GKF-Formteile von
Längs- und Stirnfries.
Vor/beim Einsetzen des Stirnformteils Klebepaste auf
Wasserglasbasis auf die Schnittkanten geben.
Stöße fachgerecht zu verspachteln, stumpfe Stoßkante
der
Überdeckung mit einem 12,5 mm GKF-Streifen (Länge =125
mm, Breite =100 mm) überdecken

Abrechnung: nach Stück Stirnfriese
Menge: 2,000 St

**02.01.17 Bewegungsfuge als Zulage für GKF-Friese mit Lichtband**
Bewegungsfuge, als Zulage für Unterdecke (GKF-Friese)
mit
GKB-Platten hinterlegt, Deckenprofil unterbrochen, für
Flurlängsseite Breite bis 420mm, für Fries mit
Lichtband.
Hinterlegung in Breite des Frieses inkl. senkrechter
Abdeckung
der Schnittkanten des doppelten GKB-Steifens (über der
Metalldecke, nicht Wandanschlussseite)
GKB-Platten Hinterlegung auch der Formteile (Eck- und
U-Formteil) inklusive; Auffüllung des Abstandes
zwischen den
Formteilen auf einer Länge von 20 mm unterbrechen

Bauteil: GKF-Fries

Einbauort: Flur 10.F20,
Deckenspiegelplanung: Deckenspiegel 1.OG -
Bauabschnitt 2
Detail: TB15 - Dehnungsfuge (F30) GK-Decke
Menge: 1,000 St

**02.01.18 Bewegungsfuge als Zulage für GKF-Friese ohne Lichtband**
Bewegungsfuge, als Zulage für Unterdecke (GKF-Friese)
mit
GKB-Platte hinterlegt, Deckenprofil unterbrochen, für
Flurlängsseite Breite bis 420mm, für Fries mit
Lichtband
Hinterlegung in Breite des Frieses inkl. senkrechter
Abdeckung
der Schnittkanten des doppelten GKB-Steifens (über der
Metalldecke, nicht Wandanschlussseite). GKB-Platten
Hinterlegung des Eck-Formteils inklusive

Bauteil: GKF-Fries

Einbauort: Flur 10.F20,
Deckenspiegelplanung: Deckenspiegel 1.OG -
Bauabschnitt 2
Detail: TB15 - Dehnungsfuge (F30) GK-Decke
Menge: 1,000 St

**02.01.19 Anschluss Stütze, eckig, GKF-Fries, zweilagig, 3-seitig 15/80cm**
Anpassen und Anarbeiten Trockenbau im Anschlussbereich
von
Einbauteilen, eckig, in folgender Ausführung:
Unterkonstruktion für Stützen anpassen
Gipsplatten GKF mit gleichmäßigem Abstand an die Stütze
heranführen
Fuge mit überstreichbarem, elastischem Material
ausfüllen
und glätten
Breite: bis 15 cm
Länge: bis 80 cm
Ausführung an Deckenfriesen GKF, Anschlüsse 3-seitig,
Bekleidung aus Gipsplatten, Bauplatten Typ A, Dicke
12,5 mm,
Arbeitshöhe der zu bearbeitenden oder zu bekleidenden
Fläche
bis 3,80 m über der Standfläche des hierfür
erforderlichen
Gerüstes.

Einbauteil: Pfeilervorlage oder Stützenvorlageaus
Stahlbeton
Menge: 3,000 St

**02.01.20 Demontieren Platten, Unterdecke, Lagern**
Öffnen von elementierten Unterdecken durch Herausnehmen
eingelegter Platten sowie Lagern der Platten bis zum
Wiedereinbau; für nachträgliche Arbeiten an der
Rohdecke.
Deckensystem : Langfeld-Metalldecke
Abmessung Platte bis 2,00 x 0,30 m
Menge: 2,500 m2

**02.01.21 Schließen Unterdecke, Wiedereinbau**
Schließen der Unterdecke durch Wiedereinbau seitlich
gelagerter Platten; nach nachträglichen Arbeiten an der
Rohdecke.
Deckensystem : Langfeld-Metalldecke
Abmessung Platte bis 2,00 x 0,30 m
Menge: 2,500 m2

**02.01.22 Deckenausschnitt für Leuchten eckig, 1150x850 mit Aufkantung F30**
Zulage für werksseitigen Ausschnitt in Metall-Kassette,
Langfeldkassetten mit Systembreite 400 mm,
Sichtflächen in
weiß pulverbeschichtet im Abklapp-Schiebesystem, in
Langfeldmitte mit allseitiger Aufkantung, inkl.
Aussteifungsprofilen zur Aufnahme zur flächenbündigen
Integration von bauseitgen Langfeldleuchten ohne Rahmen
Das Leuchtenlangfeldplattenelement ist je nach
verwendetem
Unterkonstruktionssystem abklapp- und verschiebbar.
Ausschnitte werkseitig, vor der Pulverbeschichtung
Anforderungen an den Feuerwiderstand (EI 30 a<>b)

Ausschnitt: 1150mm x 850 mm
Menge: 7,000 St

**02.01.23 Brandschutzummantelung, Einbauleuchte, EI 30**
Brandschutzummantelung für Aussparungen der
Einbauleuchten, Ummantelung geschraubt
Bauteil: Brandschutzummantelung
Art des Einbauteils: Einbauleuchte
Größe Aussparung, eckig: 1150/850 mm
Höhe Aussparung: 100 mm
Feuerwiderstandsklasse (DIN EN 13501-2): EI 30 (a<-b)
Menge: 7,000 St

**02.01.24 Lautsprecherausschnitt, rund 250 mm, F30**
Herstellen von runden Öffnungen in den
Metalldeckenelementen, für den bauseitigen Einbau von
beigestellten Lautsprechern mit Auflagerand, jedoch
ohne
Anschluss der Lautsprecher. Die Lage des Lautsprechers
ist
mittig und innerhalb einer Kassette, Ausschnitte
werkseitig, vor
der Pulverbeschichtung

Lausprechergröße (Ø): 200 bis 250 mm
Menge: 4,000 St

**02.01.25 Brandschutzummantelung, Lautsprecherausschnitt, F 30**
Brandschutzummantelung für Lautsprecherausschnitt in
Unterdecke, Ummantelung geschraubt
Bauteil: Unterdecke
Art des Einbauteils: Lautsprecherausschnitt
Art der Platte: Feuerschutzplatte
Typ Platte: DF
Anzahl Plattenlagen: 2-lagig
Dicke Platte: 12,5 mm
Anzahl Seiten: 5-seitig
Befestigungsmittel: Schnellbauschrauben
Typ Profil: CD 60/27/06
Feuerwiderstandsklasse (DIN EN 13501-2): EI 30 (a<-b)
Größe Aussparung, rund: 200 -250mm
Lichte Höhe: 100 - 150 mm
Menge: 4,000 St

**02.01.26 Verstärkung Metall-Langfeldkassetten**
Verstärkungen der Metallkassette, Kassettenformat:
1800 x 397
mm, für Anbauten in der Mitte der
Metall-Langfeld-Kassetten
(Rauchmelder, Lautsprecher, deckenhängende Displays
etc.),
mit oberseitiger Holz-, Gips- bzw.
Stahlblechverstärkung,
für Punktlast: bis 1,5 kg

Abmessungen Bauteile:
Rauchmelder ca. 30 x 30 cm
Anzeigedisplay/Antenne ca. 40 x 30 cm
für Anbauleuchte ca. 40 x 15 cm
Menge: 5,000 St

**02.01.27 Verstärkung Abhängung für Einbauteile, zusätzl. Abhängung**
Verstärkung bzw. zusätzliche Abhängung der
Unterkonstruktion
der Friese für Metallkassettendecke, bei
Überschreitung der
zulässigen Flächenlast, im Bereich von Ein- und
Anbauteilen
wie z.B. Einbauleuchten, Anbauleuchten, Beschilderung,
Lüftungsein- und -auslässen etc., die nicht gesondert
an der
Rohdecke befestigt sind.

Abrechnung: nach Stück zusätzlich montierte
teleskopierbare
Abhänger und Sicherungselement
Menge: 35,000 St

**02.01.28 Verstärkung Abhängung für Einbauteile, Gewindestangen M6**
Verstärkung bzw. zusätzliche Abhängung der
Unterkonstruktion
der Friese für Metallkassettendecke, bei
Überschreitung der
zulässigen Flächenlast, im Bereich von Ein- und
Anbauteilen
wie z.B. Einbauleuchten, Anbauleuchten, Beschilderung,
Lüftungsein- und -auslässen etc., die nicht gesondert
an der
Rohdecke befestigt sind.

Abrechnung: nach Stück montierte Gewindestangen M6
Menge: 28,000 St

**02.01.29 UA75 Weitspannträger 2,25m wandbefestigt**
Weitspannträger im Deckenhohlraum, als UK für
GK-Unterdecke/Randfries und Metallunterdecke,
aus UA 75-Profil, Befestigung mit systemzugehörigen
Montagewinkeln an Wänden,
Gewicht Unterdecke: bis 25 kg/m2
Achsabstand: ca. 1,00 m bzw. nach System
Befestigungsgrund: Trockenbauwand/Stahlbeton
Einbauhöhe: bis ca. 3,30 m
Spannweite/Einzellänge: 2,25 m
Abrechnung nach Anzahl Weitspannträger
Menge: 8,000 St

**02.01.30 Bohrung, Kabeldurchführung bis 20 mm**
Bohrungen für Kabeldurchführung bis 20 mm in
vorbeschriebenen F30-Metallpaneelen mit
Gipslattenabdeckung
herstellen, Kabel durchführen und abdichten.
Menge: 8,000 St

#### Titel 02.02 Hygiene-Deckensystem, Akustik/Hygiene-Ra

**02.02.1 Hygiene-Deckensystem mit Mineralplatte 20mm (quadratisch), Abhangh. 85 cm, Friesanschluss**
*** Bezugsbeschreibung
Hygiene-Deckensystem mit Mineralplatte 20mm
(quadratisch),
vlieskaschiert, sichtbares Tragsystem mit 24 mm breiten
Profilen, herausnehmbar, für den Einsatz als Hygiene-
und
Reinraumdecke, abwischbar, wischdesinfizierbar,
ISO-Klasse 3,
mit Unterkonstruktion abhängen, inkl. Ausrichten und
Nivellieren
der Unterkonstruktion.
Ausführung als Unterdecken ohne Wandanschluss mit
Einfassung aus flächengleichen Gipsplattenflächen.
Die GKB-Fries/die GKB-Decke werden in einer separaten.
Position beschrieben.

Deckenraster LxB (mm): 625x625

Technische Daten:
Mineralplatten nach DIN EN 13964 und DIN 18177
Verwendbarkeitsnachweis gemäß EU-Bau PVO:
CE-Kennzeichen und Leistungserklärung (DoP)
Luftdurchlässigkeitsklasse: PM 1
Formaldehydklasse: FH 1
Abgabe VOC: TVOC 1

Farbe: weiß, endbehandelt
Lichtreflexionsgrad: ca. 84 (ISO 7724-2, ISO 7724-3)
Baustoffklasse: A2-s1,d0 nach DIN EN 13501-1
Kante: 3, ringsum scharfkantig, versiegelt
Plattenstärke: 20 mm
Schallabsorption: Alpha w = 0,95, Absorptionsklasse A
(EN ISO
11654)
NRC = 0,95 (ASTM E 1264)
Schall-Längsdämmung: Dn,f,w= 24 dB (EN ISO 10848)
Feuchtigkeitsbeständigkeit: bis 100% RH
Reinraumklasse: ISO 3 nach ISO 14644-1

Anforderung:
Wischdesinfizierbar in Anlehnung an DIN EN 16615:2015,
DIN
EN ISO 15883.
Abwaschbar und scheuerbeständig gem. ASTM 2486;
ASTM 4828.
Hydrophobe Oberfläche.

Stahlblechprofile, verzinkt, Sichtseite matt weiß.
Sichtflächen höhengleich, kein Auflegen der Profile.

Befestigung:
über Schnellabhänger an Betondecke, D 4 mm
mit Hauptschiene Abmessung LxBxH (mm): 3700x24x38
mit Querschiene: Abmessung LxBxH (mm):1200x24x32 und
Abmessung LxBxH (mm): 600x24x32
sowie Wandprofile ca. 3000x32x19 0,5 mm stark,
seitlich an
Gipsplatten-Friese montiert, als Übergangsprofil zum
GK-Fries
oder GK-Decke glatt, Untersicht ca. 19 mm, als
Übergang auf
die GK-Platten (12,5 mm), alle Innen- und Außenecken
sauber
in Gehrung geschnitten, das Profil und GK-Platte werden
miteinander verschraubt.
Das GK-Fries/die GK-Decke ist in einer sep. Position
beschrieben.
und erforderliche Verbindungsprofile (Verbinder,
T-Verbinder, Querverbinder, Verbindungswinkel usw.),
Sichtseiten weiß

UK-Rohdecke bis Rückseite Platte:
Abhanghöhe (mm): bis 90 cm
OKF-Fußboden bis UK-Unterdecke:
Einbauhöhe (mm): 3,00 m
Arbeitshöhe: bis 3,80 m über Bestandsestrich
Alle hierfür erforderlichen Arbeitsgerüste und
Schutzvorrichtungen sind mit dem Einheitspreis
abgegolten.
Passplatten sind vor Ort herzustellen.
Menge: 49,000 m2

**02.02.2 Hygiene-Deckensystem mit Mineralplatte 20mm (quadratisch), Abhangh. 115 cm, Friesanschluss**
*** wie Position 02.02.1
UK-Rohdecke bis Rückseite Platte:
Abhängehöhe (mm): bis 115 cm
OKF-Fußboden bis UK-Unterdecke:
Einbauhöhe (mm): 2,70 m
Menge: 9,000 m2

**02.02.3 GKB-Zwischenfries, U-förmig, Abhangh. 85 cm Friesbreite 100-150 mm**
Gipsplatten-Deckenfriese U-förmig, abgehängt, als
Friesanschluss für vorgenanntes Hygiene-Deckensystem
als
Zwischenfries ohne in variablen Friesbreiten,
niveaugleich
Wandprofil separat in Pos. Hygiene-Deckensystem.

Friesen mit zweiseitiger Aufkantung aus
Gipskarton-Faltplatten
mit werkseitig vorgefertigten V-Fräsungen, 12,5 mm
dick,
ungelocht 1-lagig, einschl. erforderlicher
Unterkonstruktion für
Abhängung an bestehenden ebenen Stahlbeton-Rohdecken
aus verzinktem Stahlblechprofil DIN 18182-1, als
Tragprofile CD
60/27, Abhängung und Befestigung mit Abhängung aus
Ober-
und Unterteil mit mechanischer Sicherung sowie
Anpassung an
angrenzenden anderen Gewerken.

Höhe des Friese (Aufkantung): 50 mm
Breite des Frieses (mm): 100 mm bis 150 mm
Einbauhöhe: 3,00 m
Abhanghöhe: 85 cm

Die Tragfähigkeit der Konstruktion zur zusätzlichen
Anbindung
an angrenzende Unterdecke-Systeme ist sicherzustellen.
In den Ecken sind die Profile sauber auf Gehrung zu
stoßen.
Die Leistung beinhaltet alle erforderlichen Kleinteile
als
auch die Anpassarbeiten an das vorhandene
Hygiene-Deckensystem.
Menge: 6,250 m

**02.02.4 GKB-Wandfries, L-förmig, Abhangh. 85 cm Friesbreite 300 -500 mm**
*** Bezugsbeschreibung
Gipsplatten-Deckenfriese L-förmig, abgehängt, als
Friesanschluss für vorgenanntes Hygiene-Deckensystem
mit
Wandprofil in variablen Friesbreiten, niveaugleich
Wandprofil in Pos. Hygiene-Deckensystem.

Friesen mit einseitiger Aufkantung aus
Gipskarton-Faltplatten
mit werkseitig vorgefertigten V-Fräsungen, 12,5 mm
dick,
ungelocht 1-lagig, einschl. erforderlicher
Unterkonstruktion für
Abhängung an bestehenden ebenen Stahlbeton-Rohdecken
aus verzinkten Stahlblechprofilen DIN 18182-1, als
Tragprofile
CD 60/27, Abhängung und Befestigung mit Abhängung aus
Ober- und Unterteil mit mechanischer Sicherung .inkl.
des
Wandanschluss mit U-Profil, Wandanschlussprofil als
Stahlblechprofil, Dimension 27/28/27/0,6 m sowie
Anpassung
an angrenzenden Wänden und anderen Gewerken.

Höhe des Friese (Aufkantung): 50 mm
Breite der Friese bis max. 1000 mm (ansonsten
Abrechnung
über GKB-Unterdecke glatt
Breite des Frieses (mm): 300 mm bis 500 mm
Einbauhöhe: 3,00 m
Abhanghöhe: 85 cm

Die Tragfähigkeit der Konstruktion zur zusätzlichen
Anbindung
an angrenzende Unterdecke-Systeme ist sicherzustellen.
In den Ecken sind die Profile sauber auf Gehrung zu
stoßen.
Die Leistung beinhaltet alle erforderlichen Kleinteile
als
auch die Anpassarbeiten an das vorhandene
Hygiene-Deckensystem.
Menge: 12,500 m

**02.02.5 GKB-Wandfries, L-förmig, Abhangh. 85 cm Friesbreite > 500 - 750 mm**
*** wie Position 02.02.4
Breite des Frieses (mm): > 500 mm - 750 mm
Menge: 14,500 m

**02.02.6 GKB-Wandfries, L-förmig, Abhangh. 85 cm Friesbreite > 750 bis < 1000 mm**
*** wie Position 02.02.4
Breite des Frieses (mm): > 750 mm bis < 1000 mm
Menge: 14,500 m

**02.02.7 GKB-Wandfries, L-förmig, Abhangh. 115 cm Friesbreite 200 -300 mm**
*** wie Position 02.02.4
Abhanghöhe: 115 cm
Breite des Frieses (mm): 200 mm bis 300 mm
Menge: 6,000 m

**02.02.8 GKB-Wandfries, L-förmig, Abhangh. 115 cm Friesbreite > 300 - 500 mm**
*** wie Position 02.02.4
Abhanghöhe: 115 cm
Breite des Frieses (mm): > 300 mm - 500 mm
Menge: 2,000 m

**02.02.9 GKB-Wandfries, L-förmig, Abhangh. 115 cm Friesbreite > 500 - 750 mm**
*** wie Position 02.02.4
Abhanghöhe: 115 cm
Breite des Frieses (mm): > 500 mm - 750 mm
Menge: 2,000 m

**02.02.10 GKB-Wandfries, L-förmig, Abhangh. 115 cm Friesbreite > 700 bis < 1000 mm**
*** wie Position 02.02.4
Abhanghöhe: 115 cm
Breite des Frieses (mm): > 750 mm bis < 1000 mm
Menge: 6,000 m

**02.02.11 Fries, L-förmiger Richtungswechsel, 1x 12,5 mm, alle Friesbreiten**
Zulage für die Ausbildung von rechtwinkligen
Richtungswechseln der GKB-Wandfriese, wie zuvor
beschrieben, abgehängt (Eckausbildung)
Menge: 20,000 St

**02.02.12 Unterdecke glatt, Grund- und Tragprofil CD 60/27, GKB 1x12,5 mm, Abhangh. 85 cm**
Unterdecke DIN 18168-1 mit Metall-UK CD 60/27 als
Grund-
und Tragprofil, 950/1000/500, optionale Randbefestigung
Beplankung aus GKB 12,5 mm
Beanspruchungsklasse: Klasse A

Einbauhöhe: 3,00 m
Abhanghöhe: 85 cm.
Arbeitshöhe: bis 3,80 m über Bestandsestrich
Alle hierfür erforderlichen Arbeitsgerüste und
Schutzvorrichtungen sind mit dem Einheitspreis
abgegolten.
Passplatten sind vor Ort herzustellen.

Befestigungsuntergrund: Stahlbeton
Ausführung der Unterkonstruktion aus verzinkten
Stahlblechprofilen DIN 18182-1, als Grund- und
Tragprofile CD
60/27, Befestigung mit Abhängung aus Ober- und
Unterteil mit
mechanischer Sicherung
Decklage aus Gipsplatten GKB DIN 18180 bzw. Typ A EN
520:
einlagig, Plattendicke 12,5 mm, Verarbeitung gemäß DIN
18181.

Die Tragfähigkeit der Konstruktion zur zusätzlichen
Anbindung
an angrenzende Unterdecke-Systeme ist sicherzustellen.
Die Leistung beinhaltet alle erforderlichen Kleinteile
als auch die
Anpassarbeiten an das vorhandene Hygiene-Deckensystem
oder GKB-Friese.
Menge: 18,000 m2

**02.02.13 Höhengleicher Übergang Mineralplattendecke zu GK-Decke glatt**
Höhengleicher Übergang zwischen
Mineralfaser-Rasterdecken
und glatter GK-Decke, mit einem vertikalen Aufkantung
(analog
Friesausbildung) aus GKB-Streifen 12,5 mm am
Deckenrand,
zur höhengerechten Aufnahme des Wandprofiles der vor
beschrieben Hygiene-Decke mit Mineralfaserplatten.
für flächengleiche Höhe von Gipsplattenbeplankung der
glatten
Unterdecke und der Einlegeplatten der Hygienedecke.
Unterseite des Wandprofils bleibt sichtbar, inkl.
Ausbildung von
Innenecken.
Menge: 64,000 m

**02.02.14 Anschluss Stütze, eckig, Gipsplattendecke, einlagig, 1 bis 2-seitig 12/6cm**
*** Bezugsbeschreibung
Anpassen und Anarbeiten Trockenbau im Anschlussbereich
von
Einbauteilen, eckig, in folgender Ausführung:
Unterkonstruktion für Stützen anpassen
Gipsplattendecke oder -bekleidung mit gleichmäßigem
Abstand an die Stütze heranführen
Fuge mit überstreichbarem, elastischem Material
ausfüllen
und glätten
Einseitig bis 18 cm oder
Zweiseitig mit
Breite: bis 6cm zuzüglich Putz
Länge: bis 12 cm zuzüglich Putz
Ausführung an Deckenbekleidung, Anschlüsse 1 bis
2-seitig,
Bekleidung aus Gipsplatten, Bauplatten Typ A, Dicke
12,5 mm,
Arbeitshöhe der zu bearbeitenden oder zu bekleidenden
Fläche
bis 3,00 m über der Standfläche des hierfür
erforderlichen
Gerüstes.

Einbauteil: Pfeilervorlage oder Stützenvorlageaus
Stahlbeton
Menge: 1,000 St

**02.02.15 Anschluss Stütze, eckig, Gipsplattendecke, einlagig, 2-seitig 30/10cm**
*** wie Position 02.02.14
zweiseitig
Breite: bis 10 cm zuzüglich Putz
Länge: bis 30 cm zuzüglich Putz
Menge: 1,000 St

**02.02.16 Anschluss Stütze, eckig, Gipsplattendecke, einlagig, 2-seitig 50/15cm**
*** wie Position 02.02.14
zweiseitig
Breite: bis 15 cm zuzüglich Putz
Länge: bis 50 cm  zuzüglich Putz
Menge: 1,000 St

**02.02.17 Anschluss Stütze, eckig, Gipsplattendecke, einlagig, 2-seitig 80/15cm**
*** wie Position 02.02.14
zweiseitig
Breite: bis 15 cm zuzüglich Putz
Länge: bis 80 cm  zuzüglich Putz
Menge: 1,000 St

**02.02.18 Anschluss Deckenversorgungseinheit, eckig, Gipsplattendecke, einlagig, 4-seitig 60/60cm**
Anpassen und Anarbeiten Trockenbau im Anschlussbereich
von
Einbauteilen, eckig, in folgender Ausführung:
Unterkonstruktion für medizinische
Deckenversorgungseinheiten anpassen (DVE)
Gipsplattendecke oder -bekleidung mit gleichmäßigem
Abstand an die Versorgungseinheit heranführen
Fuge mit überstreichbarem, elastischem Material
ausfüllen
und glätten
Breite/Länge: 600/600 mm
Ausführung an Deckenbekleidung, Anschlüsse 4-seitig,
Bekleidung aus Gipsplatten, Bauplatten Typ A, Dicke 1
x 12,5
mm, Arbeitshöhe der zu bearbeitenden oder zu
bekleidenden
Fläche bis 3,00 m über der Standfläche des hierfür
erforderlichen Gerüstes.

Einbauteil: Deckenversorgungseinheit
Menge: 4,000 St

**02.02.19 Nachträgl. Anspacht, Deckeneinbauteile**
Nachträgliches Anspachteln an Deckeneinbauteile
Menge: 6,000 m

**02.02.20 Ausschnitt als Zulage Hygiene-Deckensystem, Durchmesser 100-200mm**
Ausschnitt, als Zulage für Deckenbekleidung der
Hygiene-Deckensystems in Rasterplatten
Durchmesser in mm: 100 bis 200
Menge: 4,000 St

**02.02.21 Ausschnitt als Zulage Hygiene-Deckensystem, L/B 600/600**
Ausschnitt, als Zulage für Deckenbekleidung der
Hygiene-Deckensystems in Rasterplatten
Maße in mm (quadratisch): 600/600 mm
Menge: 5,000 St

**02.02.22 Ausschnitt als Zulage Fries/Unterdecke, Durchmesser 200mm**
Ausschnitt, als Zulage für Deckenbekleidung der
Unterdecke/des Frieses,
Durchmesser: 200 mm
Menge: 4,000 St

**02.02.23 Ausschnitt als Zulage Fries, Durchmesser 22mm**
Ausschnitt, als Zulage für Deckenbekleidung des
Frieses, für
von der Rohdecke mit Gewindestäben abgehängtes
Schienensystem eines Deckenlifter-Systems, für
Schienensystem unter der Unterdecke montiert
Durchmesser in mm: bis 25 mm
Ausführung im Wandabstand von 12 cm bis 70 cm

Ausführungsort gemäß Deckenspiegelplanung: Raum 10.112
Menge: 12,000 St

**02.02.24 Montagerahmen, 625 mm, für Einbauten**
Montagerahmen, 625 mm, für Einbauten
Rastermaß: 625 mm x 625 mm
Belastbarkeit: maximal 3,5 kg
aus Stahlblechprofilen, verzinkt, inklusive
Verbindungsstreifen.

Ausführung: für Lasten mit Gewicht > 0,250 kg in
Hygiene-Decken.
Menge: 5,000 St

**02.02.25 Gipsplatten, Randaufkantung, Höhe 150 mm**
Gipsplatten, Randaufkantung.
Dicke Platte: 15 mm
Höhe: 150 mm
Menge: 2,000 m

**02.02.26 Verstärkung Deckenplatte in MF-Rasterdecke**
Verstärkungen der MF-Rasterdeckenplatten, für
Anbauten, mit
oberseitiger Holz- bzw. Stahlblechverstärkung,
Punktlast: bis 1,5 kg
z.B. für Rauchmelder, Fluchtwegleuchten, Tellerventile
etc.
Menge: 5,000 St

**02.02.27 Verstärkung Abhängung für Einbauteile, Hygiene-Decke**
Verstärkung bzw. zusätzliche Abhängung der
Unterkonstruktion
der MF- Rasterdecke bei Überschreitung der zulässigen
Flächenlast, im Bereich von Einbauteilen wie
Rasterleuchten,
Lüftungsauslässen etc., die nicht gesondert an der
Rohdecke
befestigt sind.

Abrechnung: nach Stück zusätzlich montierte Abhänger
Menge: 45,000 St

**02.02.28 Verstärkung Abhängung für Unterdecken/Friese verstärken**
Verstärkung bzw. zusätzliche Abhängung der
Unterkonstruktion
der 1-lagigen Unterdecken oder der 1-lagigen Friese bei
Überschreitung der zulässigen Flächenlast, im Bereich
von
Einbauteilen wie Revisionsklappen/Einbau-,
Anbauleuchten
oder abgehängten Leuchten, Lüftungsein- und auslässe
etc.,
die nicht gesondert an der Rohdecke befestigt sind.

Abrechnung: nach Stück zusätzlich montierte Abhänger
Menge: 12,000 St

**02.02.29 Abschlussprofil 13/25, Aluminium; freie GK-Plattenkante**
Liefern und Einspachteln eines Abschlussprofiles
13/25 aus Aluminium (Göppinger Profil)
an freien GK-Plattenkanten bzw. Plattenrändern
Menge: 6,000 m

**02.02.30 Kantenprofil 25/25mm ALU**
Liefern und Einspachteln eines rechtwinkligen
Kantenschutzprofils, aus Aluminium, 25/25 mm,
Einbau waagerecht an Kanten von Deckenversätzen
Deckenschützen etc.,
Oberfläche Spachtelung: Q3
Menge: 12,000 m

#### Titel 02.03 Gipsplatten-Unterdeckensystem, glatt

**02.03.1 F30-Unterdecke, Grund- und Tragprofil CD 60/27 (500), Bauplatte GKF 2x12,5 mm, 2x40mm MW**
F30-Unterdecke DIN 18168-1, Metall-UK CD 60/27 als
Grund-
und Tragprofil, 950/1000/500, optionale Randbefestigung
Beplankung aus GKF 2x12, Dämmschicht aus Mineralwolle
nach DIN EN 13162, Dicke 2x 40 mm,
Mindestrohdichte 40 kg/m3, Brandverhalten nach DIN EN
13501-1: A1, Schmelzpunkt mind. 1000 °C, zusätzlich
150 mm
breit auf Grundprofil, Feuerwiderstandsdauer F30 AB
von unten
und oben nach DIN 4102-2 (EI 30 a<>b)
Einbauhöhe: 2,70 m,
Abhanghöhe: 115 cm.
Befestigungsuntergrund: Stahlbeton
Ausführung der Unterkonstruktion aus verzinkten
Stahlblechprofilen DIN 18182-1, Achsabstand 500 mm
als Grund- und Tragprofile CD 60/27,
Befestigung mit Abhängung aus Ober- und Unterteil mit
mechanischer Sicherung
Decklage aus Gipsplatten GKF DIN 18180 bzw.
Typ DF EN 520, 2-lagig, Plattendicke 12,5 mm, glatt,
ungelocht
Verarbeitung gemäß DIN 18181
Brandverhalten Platte: A2-s1,d0 (DIN EN 13501-1)

Arbeitshöhe: bis 3,80 m über Bestandsestrich
Alle hierfür erforderlichen Arbeitsgerüste und
Schutzvorrichtungen sind mit dem Einheitspreis
abgegolten.

Einbauort: Flur 10.F20
Menge: 5,500 m2

**02.03.2 Bewegungsfuge als Zulage für F30-Unterdecke**
Bewegungsfuge F30, als Zulage für Unterdecke 2-lagig
beplankt, mit GKF-Platte hinterlegt, mit
Gips-Spachtelmasse,
Füll- und Feinspachtel Typ 3B nach EN 13963, einseitig
kleben.

Bauteil: F30-Unterdecke
Menge: 2,500 m

#### Titel 02.04 Wände

**02.04.1 F30 Metallständerwand <= 4,00 m, CW 100, GKB 2x 12,5mm, MW 80 mm, d=150mm, R'w >=47 dB**
Trockenbauwand, Wandhöhe <= 4,00 m, Wanddicke 150 mm,
UK als Metallständer CW 100 Beplankung: beidseitig 2x
GKB
2x 12,5 mm, R'w bewertetes Schalldämm-Maß mit
Schallübertragung über flankierende Bauteile = 47 dB
Feuerwiderstandsklasse F30
80 mm Dämmschicht aus Mineralwolle
Beplankung: GKB 2x 12,5 mm
Hinweis zum Brandschutz
Nichttragende innere Trennwand DIN 4103-1 als
Montagewand,
Feuerwiderstandsklasse DIN 4102-2: F30.

Umlaufende Anschlüsse starr, vorhandener
Befestigungsuntergrund Stahlbeton
Ausführung mit Unterkonstruktion aus verzinkten
Stahlblechprofilen DIN 18182-1,
Metallständer CW 100, Boden und Deckenanschlüsse mit
Randprofilen UW 100/40,
Dämmschicht aus Mineralwolle nach DIN EN 13162, Dicke
80 mm
Beplankung beidseitig aus Gipsplatten GKB DIN 18180
bzw. Typ A EN 520,
zweilagig, Plattendicke 2x 12,5 mm,
Verarbeitung gemäß DIN 18181.
Vor Ausführung ist der Verwendbarkeitsnachweis
Brandschutz
vorzulegen.
Menge: 46,000 m2

**02.04.2 Anschluss, Montagewand, Bestandswände**
Zulage zur F30 Metallständerwand für Anschluss,
Montagewand
and Bestandsmontagewände
Menge: 8,000 m

**02.04.3 Metallständerwand <= 4,00 m, CW 100, GKB 2x 12,5 mm, MW 80mm,d = 150 mm, R'w >=47 dB**
Trockenbauwand, Wandhöhe <= 4,00 m, Wanddicke 150 mm
UK als Metallständer CW 100
Beplankung: beidseitig 2x GKB 2x 12,5 mm
R'w bewertetes Schalldämm-Maß mit Schallübertragung
über
flankierende Bauteile = 47 dB

Nichttragende innere Trennwand DIN 4103-1 als
Trockenbauwand mit umlaufenden Anschlüsse starr,
vorhandener Befestigungsuntergrund: Stahlbeton
Ausführung mit Unterkonstruktion aus verzinkten
Stahlblechprofilen DIN 18182-1, Metallständer CW 100,
Boden
und Deckenanschlüsse mit Randprofilen UW 100/40,

80 mm Dämmschicht aus Mineralwolle, Anwendungstyp:
WTR,

Beplankung aus Gipsplatten GKB DIN 18180 bzw. Typ A EN
520, zweilagig, Plattendicke 2x 12,5 mm,
Verarbeitung gemäß DIN 18181.
Menge: 84,000 m2

**02.04.4 UK verstärken UA-Profil 50/40/2 nichttragende Trennwand**
Unterkonstruktion verstärken, mit UA-Profil DIN
18182-1;
50/40/2, inkl. Befestigungswinkel, Ausführung in
nichttragender
Metallständerwänden oder an innerer Vorsatzschale, mit
Bekleidung aus Gipsplatten, Profillage senkrecht, die
Lage der
Verstärkungsprofile ist beidseitig auf GK-Lage zu
kennzeichnen.
Wandhöhe: bis 4,00 m
Menge: 8,000 m

**02.04.5 UK verstärken UA-Profil 100/40/2 nichttragende Trennwand**
Unterkonstruktion verstärken, mit UA-Profil DIN
18182-1;
100/40/2, inkl. Befestigungswinkel, Ausführung in
nichttragender
Metallständerwänden oder an innerer Vorsatzschale, mit
Bekleidung aus Gipsplatten, Profillage senkrecht, die
Lage der
Verstärkungsprofile ist beidseitig auf GK-Lage zu
kennzeichnen.
Wandhöhe: bis 4,00 m
Menge: 16,000 m

**02.04.6 Außenecke m.Eckschutzsch, 31/31/0,4 Montagewand, rechtwinklig**
Außenecke ausbilden mit Eckschutzschiene 31/31/0,4 aus
Stahlblech verzinkt, wandhoch einbauen und
verspachteln, als
Zulage für Montagewand,
Ausbildung: rechtwinklig 90°
Menge: 4,000 m

**02.04.7 T-Verbindung, Montagewand, nicht unterbroch. Beplankung, Eckprofile, Höhe 4,00m**
T-Verbindung mit Brandschutz, starre Verbindung und
nicht
unterbrochener Beplankung, wandhoch für beide
Innenecken
einbauen und nach Werksvorschrift verspachteln, als
Zulage für
Montagewand.
Höhe der T-Verbindung: bis 4,00 m
Menge: 1,000 St

**02.04.8 Starrer angespachtelter Anschluss Fassadenbauteil**
Anschluss Gipsplattenbauteil an Fassadenbauteil,
vertikal und
horizontal, mit ausreichender Fugenbreite
Fugenbreite: 5-8 mm

Vertikal: ca. 1,38 m
Horizontal (Leibungstiefe): 2 mal ca. 25 cm

Gipsbauteilbauteil: Trockenbauwand (Abrechnung für zwei
Innenecken, also beidseitiger Anschluss)

Leistung inklusive zusätzlichen CW/UW Profilen im
Leibungsbereich, Trennstreifen und Fugenspachteln in
der
Bekleidungsebene in der Breite des Anschlussprofil zur
Massivwand, Dichtstoff als doppelter Streifen/Raupe
oder
durchgehendes Dichtband als Anschlussdichtung

Bauteilanschluss:
Metallblechpaneel mit GK-Platte beklebt bzw.
Metallblechpaneel ohne GK-Platte
Menge: 1,000 St

**02.04.9 Wandbekleidung öffnen, verschließen mit Gipsplattenbekleidung F30**
Öffnen der beschichteten Gipsplattenbekleidung für
Anschluss
neuer Flurwand inkl. späteres Wiederbeplanken mit zwei
Lagen
Gipsplatten, ohne Unterkonstruktion.
Öffnungsgröße: bis ca. 62,5cm/400 cm
Beplankung: GKF 2 x 12,5 mm
Plattentyp: DF
Brandverhalten: A2-s1,d0
Feuerwiderstandsklasse DIN 4102-2: F30
Bauteil: Montagewand, Vorsatzschale

Abbruchmaterial aufnehmen, abtransportieren entsorgen
Entsorgungsgebühren übernimmt der AN
Menge: 7,000 m2

**02.04.10 Türöffnung, F30 Montagewand, Maulweite 150 mm, B/H = 1010/2135mm, Drehtüren 1-flüglig, UA**
Türöffnung in 2-lagig mit Gips- bzw. Gipsfaserplatten
beplanten
F30 Montagewand mit Türpfosten aus UA-Ständerprofilen
UA100, raumhoch, mit Langloch inkl. aller
erforderlichen
Verstärkungsprofile sowie Sturzprofil und Fuß- und
Deckenwinkel, 2mm stark, mit Langloch.
Bauteil: Türöffnung
Breite/Höhe (Baurichtmaß): 1010/2135 mm
Öffnungsgröße: 1060/2150
Dicke Montagewand: 150 mm
UW-Bodenprofile im Bereich der Türöffnung aussparen
UA-Aussteifungsprofile über Anschlusswinkel direkt mit
der
oberen und unteren Rohdecke verdübelt, nicht in
UW-Profile
eingestellt.
Menge: 1,000 St

**02.04.11 Türöffnung, F30 Montagewand, Maulweite 150 mm, B/H = 1510/2135mm, Drehtüren 1-flüglig, MSH**
Türöffnung in 2-lagig in mit Gips- bzw.
Gipsfaserplatten
beplankten F30-Montagewand mit Verstärkung aus einer
Rohrahmen-Konstruktion aus MSH Profilen 100x100x4 mm,
raumhoch, zur Befestigung einer Schallschutztür, Rahmen
bestehend aus zwei raumhohen Pfosten und einem
Querriegel/Sturzprofil, Verdübelung an Boden und Decke
mittels
angeschweißten Kopf- und Fußplatten 4 mm.
Breite/Höhe (Baurichtmaß): 1510/2135 mm
Öffnungsgröße: 1560/2160 mm
Dicke Montagewand: 150 mm
Raumhöhe/Wandhöhe: ca. 4,00 m
Länge Querriegel: 1560 mm
Profil Querriegel: MSH 100x100x4 mm
Höhe Randpfosten: bis 4000 mm
Profil Querriegel: MSH 100x100x4 mm
Oberfläche: Korrosionsschutzanstrich 2-fach oder
verzinkt.
Menge: 2,000 St

**02.04.12 Türöffnung, Montagewand, Maulweite 150 mm, B/H = 1010/2260mm, Schiebetür 1-flüglig, MSH**
Türöffnung in 2-lagig beplankten Gips- bzw.
Gipsfaserplatten-Montagewand mit Verstärkung aus einer
Rohrahmen-Konstruktion aus MSH Profilen 100x100x4 mm,
raumhoch, zur Befestigung einer
Schallschutz-Schiebetüranlage
vor der Wand, Rahmen bestehend aus drei raumhohen
Pfosten
und einem Querriegel/Sturzprofil, Verdübelung an Boden
und
Decke mittels angeschweißten Kopf- und Fußplatten 4 mm.
Breite/Höhe (Baurichtmaß): 1010/2260 mm
Dicke Montagewand: 150 mm
Raumhöhe/Wandhöhe: ca. 4,00 m
Länge Querriegel: ca. 2000 mm
Profil Querriegel: MSH 100x100x4 mm
Höhe Randpfosten: bis 4000 mm
Profil Randpfosten: MSH 100x100x4 mm
Oberfläche: Korrosionsschutzanstrich 2-fach oder
verzinkt.
Menge: 2,000 St

**02.04.13 Fensteröffnung, F30-Montagewand, Maulweite 150 mm, B/H = 1300/850mm, BHR bis 1200 mm MSH**
Fensteröffnung mit Brüstung in 2-lagig beplankt mit
Gips- bzw.
Gipsfaserplatten, F30-Montagewand, mit Verstärkung aus
einer
Rohrahmen-Konstruktion aus MSH Profilen 100x50x4 mm,
raumhoch, zur Befestigung eines Durchblickfensters,
Rahmen
bestehend aus zwei raumhohen Pfosten und zwei
Querriegel
(Brüstungs- und Sturzprofil), Verdübelung an Boden und
Decke
mittels angeschweißten Kopf- und Fußplatten 4 mm.
Breite/Höhe (Baurichtmaß): 1100/850 mm
Öffnungsgröße: 1150/875 mm
Brüstungshöhe BRH: 1000 -1200 mm
Dicke Montagewand: 150 mm
Raumhöhe/Wandhöhe: ca. 4,00 m
Länge Querriegel: 1150 mm
Profil Querriegel: MSH 50x100x4 mm
Höhe Randpfosten: bis 4000 mm
Profil Randpfosten: MSH 50x100x4 mm
Oberfläche: Korrosionsschutzanstrich 2-fach oder
verzinkt.
Bauteil: Fensteröffnung
Brandschutzanforderung: EI-30
Menge: 2,000 St

**02.04.14 Fensteröffnung, Montagewand, Maulweite 150 mm, B/H = 1390/1260mm, BHR: 1000 mm MSH**
Fensteröffnung mit Brüstung in 2-lagig beplankten
Gips- bzw.
Gipsfaserplatten-Montagewand, mit Verstärkung aus einer
Rohrahmen-Konstruktion aus MSH Profilen 100x50x4 mm,
raumhoch, zur Befestigung eines Durchblickfensters,
Rahmen
bestehend aus zwei raumhohen Pfosten und zwei
Querriegel
(Brüstungs- und Sturzprofil), Verdübelung an Boden und
Decke
mittels angeschweißten Kopf- und Fußplatten 4 mm.
Breite/Höhe (Baurichtmaß): 1390/1260 mm
Brüstungshöhe BRH: 1000 mm
Dicke Montagewand: 150 mm
Raumhöhe/Wandhöhe: ca. 4,00 m
Länge Querriegel: 1390 mm
Profil Querriegel: MSH 50x100x4 mm
Höhe Randpfosten: bis 4000 mm
Profil Randpfosten: MSH 50x100x4 mm
Oberfläche: Korrosionsschutzanstrich 2-fach oder
verzinkt.
Bauteil: Fensteröffnung
Menge: 2,000 St

**02.04.15 Leibungsbekleidungen von Öffnungen WD 150 mm, GKF/GKFI**
Leibungsbekleidungen von Öffnungen und Nischen bis zu
einer
Tiefe von 15cm in Metallständerwänden/bis Wanddicke
150 mm
mit Gipsfaserplatten zur Erstellung eines geschlossenen
Rahmens für den Einbau von Durchsichtfenstern in
Brandschutzwänden
Bekleidung: 2 x 12,5 mm Gipsfaserplattensteifen
Art der Platte: GKF/GKFI DIN 18180
Menge: 15,000 m

#### Titel 02.05 Installationswände, Vorsatzschalen

**02.05.1 Freistehende Vorsatzschale <= 4,00 m, CW 50 (312,5 mm), Bauplatte GKBI 2x 12,5mm, 40mm MW, m. Außenecke**
Freistehende Vorsatzschale, Wanddicke >= 85 mm
Hohlraumtiefe: 220 mm bis 225 mm
Wandhöhe <= 4,00 m
UK als Metallständer CW 50, Abstand 312,5 mm
40 mm Dämmschicht aus Mineralwolle
vorhandener Befestigungsuntergrund: Stahlbeton
Beplankung: GKBI 2x 12,5 mm,
mit Unterkonstruktion zusätzlich für eine Außenecke
(Rücksprung bis 300 mm) am Ende der Vorsatzschale,
Außenecke in gesonderter Position

Freistehende Vorsatzschale mit Abwinkelung als
beplankte
leichte Vorsatzschale, Einbaubereich 1
Vorsatzschale mit einseitiger Anschluss in der Breite
des
Anschlussprofil zur Massivwand, Dichtstoff als
doppelter
Streifen/Raupe oder durchgehendes Dichtband als
Anschlussdichtung an Betonwand, Betondecke Betonstütze

Länge Vorwand: 2,25 m
Abwicklung gesamt bis 2,50 m

Einbauort: Schleuse 10.112A
Menge: 10,000 m2

**02.05.2 Außenecke m.Eckschutzsch, 31/31/0,4 Vorsatzschale, rechtwinklig**
Außenecke ausbilden mit Eckschutzschiene 31/31/0,4 aus
Stahlblech verzinkt, wandhoch einbauen und
verspachteln, als
Zulage für Montagewand,
Ausbildung: rechtwinklig 90°
Menge: 12,000 m

**02.05.3 Universaltraverse in Vorsatzschale, Holzwerkstoffplatte, 25mm, Achse 2,10m, EI-0**
Universaltraverse aus Holzwerkstoffplatte zwischen die
Stahl-Ständerprofile der Vorsatzschale mittels
verzinkter
Stahllaschen und Blechschrauben befestigen. In den
Einheitspreis ist das Kürzen durch Absägen auf die
notwendige
Länge einzukalkulieren.
Material Platte: wasserfeste
Mehrschicht-Holzwerkstoffplatte
Brandschutzanforderung: EI-0
Dicke Platte: ca. 25 mm
Abmessung Platte: ca. 300/312,5 mm
Konsollast: max. 1,0 kN/m
Einbauhöhe: auf Achse 2,10m

für Einbau von Hängeschränken
Menge: 2,500 m

#### Titel 02.06 Trockenputz

**02.06.1 Trockenputz GKBI 12,5 mm, Ansetzart A im Dünnbettverfahren, Mindestdicke 17,5 bis 40 mm, B 15 cm**
Trockenputz als Wandbekleidung mit Trockenputz
Ausbauplatte
GKBI 12,5 mm
Ansetzart A auf ebenem Untergrund
Trockenputz als Wandbekleidung an Stützen
Breite: 15 cm, Einbauhöhe bis 4,00 m
Trockenputz aus Gipsplatten DIN 18180 bzw. Typ H2 EN
520: Ausbauplatte GKB imprägniert,
Plattendicke 12,5 mm, Verarbeitung gemäß DIN 18181.
Ansetzen im Dünnbettverfahren auf ebenem Untergrund,
Flexkleber Multi ohne mittlere Längsbahn.
Ausführung: flächengleich mit anschließenden
Vorsatzschalen
Menge: 4,000 St

**02.06.2 Trockenputz GKBI 12,5 mm, Ansetzart A im Dünnbettverfahren, Mindestdicke 17,5 bis 40 mm, B 50 cm**
Breite: bis 50 cm
Menge: 4,000 St

**02.06.3 Außenecken, Eckschutzschiene 31/31/0,4 verzinkt**
Außenecke ausbilden mit Eckschutzschiene 31/31/0,4
verzinkt,
wandhoch einbauen und nach Werksvorschrift
verspachteln.
Menge: 16,000 m

**02.06.4 Gipsplatten GKB Typ A auf Metallflächen kleben**
Gipsplatten GKB Typ A EN 520 auf Metallflächen kleben,
vollflächig.
Größe: bis 2,00 m2
Menge: 1,000 St

#### Titel 02.07 Öffnungen/Aussparungen für Haustechnik

**Ausführungsbeschreibung 0003 Öffnung (Durchbruch) herstellen, eckig**
*Öffnung (Durchbruch) herstellen, eckig*
Öffnung herstellen beidseitig (Durchbruch), eckig,
in Metallständerwände im Zuge der Herstellung der
Unterkonstruktion der Metallständerwände
Dicke Wand: 150 mm

Ausführung an nichttragender innerer Trennwand wie
zuvor
beschrieben mit Bekleidung aus Gipsplatten,
Bauplatten Typ A bzw. DF DIN 18180,
beide Seiten jeweils 2-lagig beplankt, jeweils 2x 12,5
mm
mit Dämmschicht aus Mineralwolle 2x 40mm bis 1x 100 mm,
längenspezifischer Strömungswiderstand größer gleich 5
kPa
s/m2, Wechselprofile UW sind einzukalkulieren

Notwendige zusätzliche Ständerprofile aus CW-Profilen
und
Leibungsbekleidung werden gesondert vergütet

**02.07.1 Öffnung rechteckig bis 250cm2 StäWa, Wandhöhe bis 3,95 m, B 10 cm**
Rechteckige Wandaussparung (Durchbruch) in
Ständerwänden
herstellen, einschließlich dem sachgemäßen dichten
Anarbeiten
an die Einbauten/Durchführungen auf beiden Seiten nach
Beendigung der haustechnischen Montage.

Öffnungsgröße: bis 250 cm2
Breite der Öffnung: 10 cm
Wandhöhe bis 3,95 m
Wandtyp: Einfachständerwand 150 mm
Ausführung im 1.Obergeschoss inkl. des hierfür
erforderlichen
Gerüstes
Menge: 7,000 St

**02.07.2 Öffnung rechteckig >250-400cm2; StäWa, Wandhöhe bis 3,95m, B 30 cm**
Rechteckige Wandaussparung (Durchbruch) in
Ständerwänden
herstellen, einschließlich dem sachgemäßen dichten
Anarbeiten
an die Einbauten/Durchführungen auf beiden Seiten
nach Beendigung der haustechnischen Montage.

Öffnungsgröße: über 250 bis 500 cm2
Breite der Öffnung: 20 cm
Wandhöhe bis 3,95 m
Wandtyp: Einfachständerwand 150 mm
Ausführung im 1.Obergeschoss inkl. des hierfür
erforderlichen
Gerüstes
Menge: 1,000 St

**02.07.3 Öffnung rechteckig >400-600 cm2; StäWa, Wandhöhe bis 3,95m, B 30 cm**
Rechteckige Wandaussparung (Durchbruch) in
Ständerwänden
herstellen, einschließlich dem sachgemäßen dichten
Anarbeiten
an die Einbauten/Durchführungen auf beiden Seiten
nach Beendigung der haustechnischen Montage.

Öffnungsgröße: über 500 bis 600 cm2
Breite der Öffnung: 20 bis 30 cm
Wandhöhe bis 3,95 m
Wandtyp: Einfachständerwand 150 mm
Ausführung im 1.Obergeschoss inkl. des hierfür
erforderlichen
Gerüstes
Menge: 4,000 St

**02.07.4 Öffnung rechteckig >500-1500cm2 StäWa, Wandhöhe bis 3,95m, B 65 cm**
Rechteckige Wandaussparung (Durchbruch) in
Ständerwänden
herstellen, einschließlich dem sachgemäßen dichten
Anarbeiten
an die Einbauten/Durchführungen auf beiden Seiten nach
Beendigung der haustechnischen Montage.

Öffnungsgröße: über 500 bis 1500 cm2
Breite der Öffnung: 50 bis 65 cm
Wandhöhe bis 3,95 m
Wandtyp: Einfachständerwand 150 mm
Ausführung im 1.Obergeschoss inkl. des hierfür
erforderlichen
Gerüstes
Menge: 3,000 St

**02.07.5 Leibungsbekleidungen von Öffnungen WD 150 mm, GKB**
*** Bezugsbeschreibung
Leibungsbekleidungen von Öffnungen und Nischen bis zu
einer
Tiefe von 15cm in Metallständerwänden bis Wanddicke
150 mm
mit Gipsplatte zur Erstellung eines geschlossenen
Rahmens für die Durchführung haustechnischer
Installationen.
Bekleidung: 2 x 12,5 mm Gipsplattensteifen
Art der Platte: GKB/GKBI DIN 18180
Menge: 7,000 m

**02.07.6 Leibungsbekleidungen von Öffnungen WD 150 mm, GKF**
*** wie Position 02.07.5
Art der Platte: GKF DIN 18180
Menge: 10,000 m

**02.07.7 Aussparung, Gipsplattbekleidung Wand, < 100/100**
Aussparung in Gipsplattenbekleidung, in folgender
Ausführung:
Kanten sauber schneiden
Unterkonstruktion entsprechend ausbilden, z.B. durch
Auswechslungen
Bauteil: Gipsplattenbekleidung Wand 2 x12,5 mm
Größe Aussparung, eckig: < 100/100 mm
Menge: 2,000 St

**02.07.8 Aussparung, Gipsplattbekleidung Wand, < 150/200**
Aussparung in Gipsplattenbekleidung, in folgender
Ausführung:
Kanten sauber schneiden
Unterkonstruktion entsprechend ausbilden, z.B. durch
Auswechslungen
Bauteil: Gipsplattenbekleidung Wand 2 x12,5 mm
Größe Aussparung, eckig: < 150/200 mm

Ausschnitt für Reparatur von evtl. beschädigten Kabeln
Menge: 3,000 St

**02.07.9 Aussparung Gipsplattbekleidung Wand, 600/600 mm**
Aussparung in Gipsplattenbekleidung, in folgender
Ausführung:
Kanten sauber schneiden
Unterkonstruktion entsprechend ausbilden, z.B. durch
Auswechslungen
Bauteil: Gipsplattenbekleidung Wand 2 x12,5 mm
Größe Aussparung, eckig: 600/600 mm
Menge: 1,000 St

**02.07.10 Aussparung Gipsplattbekleidung Wand, 600/1000 mm**
Aussparung in Gipsplattenbekleidung, in folgender
Ausführung:
Kanten sauber schneiden
Unterkonstruktion entsprechend ausbilden, z.B. durch
Auswechslungen
Bauteil: Gipsplattenbekleidung Wand 2 x12,5 mm
Größe Aussparung, eckig: 600/1000 mm

z.B. für Einbau von Unterverteilern
Menge: 1,000 St

**02.07.11 Aussparung Gipsplattbekleidung Wand, 200/1500 mm**
Aussparung in Gipsplattenbekleidung, in folgender
Ausführung:
Kanten sauber schneiden
Unterkonstruktion entsprechend ausbilden, z.B. durch
Auswechslungen
Bauteil: Gipsplattenbekleidung Wand 2 x12,5 mm
Größe Aussparung, eckig: 200/1500 mm
Menge: 3,000 St

**02.07.12 Aussparung Gipsplattbekleidung Wand, 700/1800 mm**
Aussparung in Gipsplattenbekleidung, in folgender
Ausführung:
Kanten sauber schneiden
Unterkonstruktion entsprechend ausbilden, z.B. durch
Auswechslungen
Bauteil: Gipsplattenbekleidung Wand 2 x12,5 mm
Größe Aussparung, eckig: 700/1800 mm

z.B. für Einbau von Rohrpoststationen
Menge: 1,000 St

**02.07.13 Anarbeitung Trockenbauwand, Kabeldurchführung, Kabelbündel bis Ø 5 cm**
Anarbeitung Trockenbauwand an Kabeldurchführung mittels
Trockenbau-Spachtelmasse, für Beplankung 2x 12,5 mm GK
Kabelbündel bis Ø 5 cm
Menge: 1,000 St

**02.07.14 Anarbeitung Trockenbauwand, Kabeldurchführung, Kabelbündel bis Ø 10 cm**
Anarbeitung Trockenbauwand an Kabeldurchführung mittels
Trockenbau-Spachtelmasse, für Beplankung 2x 12,5 mm GK
Kabelbündel bis Ø 10 cm
Menge: 1,000 St

**02.07.15 Auswechslung Unterkonstruktion, Ständerwerk CW/UW 100/50/06**
Unterkonstruktion von Montagewand auswechseln, für
Einbauten, Durchführung u.dgl.
Ständerwerk: Einfachständerwand
Typ Profil: CW bzw. UW 100/50/06
Art der Platte: GKB bzw. GKF nach DIn18180
Anzahl Plattenlagen: 2-lagig
Dicke Platte: 12,5 mm
Größe Auswechselung Breite: > 31 cm bis 62,5 cm
entsprechend der Profilständerabstände
Zusätzliche Ständerprofile UA 100 in gesonderter
Position
Menge: 6,000 St

**02.07.16 Auswechslung Unterkonstruktion, Ständerwerk CW/UW 100/50/06, nachträglich**
Unterkonstruktion von Montagewand auswechseln, für
Einbauten, Durchführung u.dgl.
Ständerwerk: Einfachständerwand
Typ Profil: CW bzw. UW 100/50/06
Art der Platte: GKB bzw. GKF nach DIn18180
Anzahl Plattenlagen: 2-lagig
Dicke Platte: 12,5 mm
Größe Auswechselung Breite: > 31 cm bis 62,5 cm
entsprechend der Profilständerabstände
Zusätzliche Ständerprofile UA 100 in gesonderter
Position

Ausführung nachträglich
Menge: 2,000 St

**02.07.17 Herstellen und Schließen Deckenöffnung, 200/200mm**
*** Bezugsbeschreibung
Herstellen und Schließen Deckenöffnung für
nachträglichen
Kabelzug, GK-Decke 1- lagig

Öffnungsgröße: ca. 20 x 20 cm
Menge: 1,000 St

**02.07.18 Herstellen und Schließen Deckenöffnung, 400/400mm**
*** wie Position 02.07.17
Öffnungsgröße: ca. 40 x 40 cm
Menge: 1,000 St

**02.07.19 Zusätzliche Löcher TGA, Ständerwandprofile**
Menge: 25,000 St

#### Titel 02.08 Maßnahmen für TGA E00

*Hinweis*
Die Arbeiten finden in der Ebene 00 statt
(darunterliegendes
Geschoss) als Hilfsleistung für die TGA zur Verlegung
und
Umverlegung von Leitungen in abgehängten Zwischendecke
oder in der Trockenbauwand im Bereich Bauabschnitt II.

**02.08.1 Abstimmung Handwerker zeitl. Verlauf Maßnahmen f. TGA, E00**
Zusätzliche Abstimmung der Handwerker des AN und des
Bauleiter AN mit dem zeitlichen Verlauf der Maßnahmen
für AN
TGA in der Ebene 00
Menge: 12,000 h

**02.08.2 Abdeckung, Bodenflächen, Milchtütenpapier, E00**
Schutzabdeckung auf Bodenflächen, zum Schutz vor
Verschmutzung und Beschädigung mit beidseitig
silikoniertem/PE-beschichtetem Karton, unempfindlich
gegen
Wasser, Flüssigkeiten und dem Stellen von Gerüsten.
Menge: 160,000 m2

**02.08.3 Abdeckung Einrichtungsgegenstände, Malerabdeckvlies, E00**
Abdecken von Bodenflächen mit Malerabdeckvlies,
rutschfest,
beschichtet, vor Beginn der Arbeiten auslegen und nach
Beendigung zur Wiederverwendung entfernen.
Abdeckmaterial: Malerabdeckvlies
Verwendung: Abdeckung Bodenflächen
Einbauort: Innenflächen
Menge: 140,000 m2

**02.08.4 Abkleben Fenster- und Türflächen, Abdeckfolie, E00**
Abkleben von Fenster- und Türflächen inkl. den
jeweiligen
Rahmen im Innenbereich mit Malerfolie. Klebebänder
passend
zu den Rahmenmaterialien wählen. Folien nach Abschluss
der
Arbeiten rückstandslos entfernen und entsorgen.
Abdeckmaterial: Abdeckfolie (PE)
Verwendung: Abkleben Fenster- und Türflächen
Einbauort: Innenflächen
Menge: 50,000 m2

**02.08.5 Schutz- und Staubwand, OSB3, inkl. UK, E00**
Gedämmte Schutzwand im Gebäude aus Holzwerkstoffplatten
OSB3 mit Trag- und Unterkonstruktion aus Holz. Wand als
Einbruchs-, Staub- und Sichtschutz liefern,
herstellen, vorhalten
und abschließend beseitigen. Übergänge an die
angrenzende
Baukonstruktion staubdicht/ winddicht abkleben.
Dämmung mit Hartschaumplatten d=8 cm
Menge: 15,000 m2

**02.08.6 Wandbekleidung öffnen, verschließen mit Gipsplattenbekleidung 2x GKF 12,5mm, F30**
*** Bezugsbeschreibung
Öffnen der beschichteten Gipsplattenbekleidung inkl.
späteres
Wiederbeplanken mit zwei Lagen Gipsplatten, ohne
Unterkonstruktion.
Öffnungsgröße: bis ca. 62,5cm/400 cm
Beplankung: GKF 2 x 12,5 mm
Plattentyp: DF
Brandverhalten: A1
Feuerwiderstandsklasse DIN 4102-2: F30
Bauteil: Montagewand, Vorsatzschale

Abbruchmaterial aufnehmen, abtransportieren entsorgen
Entsorgungsgebühren übernimmt der AN
Menge: 5,000 m2

**02.08.7 Wandbekleidung öffnen, verschließen mit Gipsplattenbekleidung 2x GKB 12,5mm, F0**
*** wie Position 02.08.6
Beplankung: GKB 2 x 12,5 mm
Plattentyp: A
Brandverhalten: A2-s1,d0
Bauteil: Montagewand, Vorsatzschale

Abbruchmaterial aufnehmen, abtransportieren entsorgen
Entsorgungsgebühren übernimmt der AN
Menge: 2,500 m2

**02.08.8 Rasterdecke öffnen+schließen, einlagern, Metallpaneel B/L 300/1200mm**
Decke aus Metallpaneelen, abgehängt, öffnen, Platten
seitlich
lagern, gelagerte Platten wieder einhängen
Deckenaufbau: Metallpaneeldecke, Raster 1200 x 300,
verdecktes System, Platten demontierbar, ca. 5 kg/m2

Kleinflächen unter 5,00 m2 werden nicht gesondert
vergütet.
Menge: 33,000 m2

**02.08.9 Rasterdecke öffnen+schließen, einlagern, Mineralfaser, B/L 300x1200mm**
Decke aus Mineralfaserplatten, abgehängt, öffnen,
Platten
seitlich lagern, gelagerte Platten wieder einhängen
Deckenaufbau: Mineralfaser Akustikdecke, Raster 1200 x
300 x
20, verdecktes System, Platten demontierbar, ca. 3,4
kg/m2

Kleinflächen unter 5,00 m2 werden nicht gesondert
vergütet.
Menge: 16,000 m2

**02.08.10 Zusätzliche Abhängung für Einbauteile, MF-Rasterdecke, an Weitspannprofil**
Zusätzliche Abhängung der Unterkonstruktion der
Rasterdecke,
im Bereich von neuen Einbauteilen TGA, im
Deckenzwischenraum, Abhängung mit Abhängekralle an
Weitspannträger oder Rostwinkel von untergehangenen
Decken
Belastung bis 0,25 kN

Abrechnung: nach Stück zusätzlich montierte Abhänger
Menge: 4,000 St

**02.08.11 Zusätzliche Abhängung für Einbauteile, MF-Rasterdecke, Rohdeckenbefestigung**
Zusätzliche Abhängung der Unterkonstruktion der MF-
Rasterdecke, im Bereich von neuen Einbauteilen TGA, im
Deckenzwischenraum, Abhängung an Rohdecke
Belastung bis 0,25 kN

Abrechnung: nach Stück zusätzlich montierte Abhänger
Menge: 6,000 St

**02.08.12 C-Weitspannprofil bis 4,00 wandbefestigt**
Weitspannträger als Durchlaufträger aus
C-Stahlblechprofil,
verzinkt, im Deckenhohlraum, als UK für Rasterdecken
mit
Mineralfaserplatten, Befestigung mit systemzugehörigen
Montagewinkel an Wänden befestigen
Befestigungsgrund: Trockenbauwand/Stahlbetonwand/-decke
Abmessung HxT (mm): 102x32 mit unter Aufkantung Höhe
ca.
26 mm zum Einhängen von Abhängerkrallen
Länge: bis 4000 mm
Materialstärke (mm): 2,0
mit Bohrungen für Gewindestäbe M8
Anschluss-/Montagewinkel
Länge (mm): 118
Abmessung HxB (mm): 97x97
Materialstärke (mm): 3,0
mit Bohrungen und Langlöcher für M8
inkl. Befestigungsmittel (Schraube, Beilagescheibe und
Mutter)
Abmessung (mm): M8x20
Die Befestigung an der Wand wird mit bauaufsichtlich
zugelassenen Befestigungsmitteln kraftschlüssig hergestellt.
Einbauhöhe: bis ca. 3,30 m
Torsions- und Kippsicherung der Weitspannträger:
In fortlaufendem Abstand von max. 1500 mm sind durchlaufende Torsionssicherungen einzubringen. Verwendung
finden L-förmige, Rostwinkel, welche mittels
selbstbohrender
Schraube mit dem Weitspannträger verbunden werden.
Rostwinkel in gesonderter Position.

Die erforderlichen Kleinteile sind in den Meterpreis
mit einzukalkulieren.

Abrechnung nach Anzahl Weitspannträger
Menge: 3,500 m

**02.08.13 Rostwinkel 28x28mm**
Rostwinkel aus Stahlblech, verzinkt, zur Montage auf
Weitspannprofile befestigen
Länge. bis 4000 mm
Abmessung HxB (mm): 28x28
Materialstärke (mm): 2,0
Lochung Durchmesser 6,5 mm

Die erforderlichen Kleinteile sind in den Meterpreis
mit einzukalkulieren.
Menge: 2,000 m

**02.08.14 Einbauleuchte in Rasterdecken herausnehmen, wieder einsetzen**
Rechteckige Langfeldleuchten oder quadratische
Rasterleuchten aus den Rasterdecken ausbauen,
Verbindungsstecker zum Stromnetz trennen,
und wieder einsetzen in die Aussparungen der
Rasterdecken,
mit dem Stromnetz verbinden inkl. Funktionsprobe

Einbauteil: rechteckige oder quadratische Einbauleuchte
Größe Aussparung, quadratisch bis 625/625 mm,
Langfeldleuchten rechteckig bis 1100/500 mm
Menge: 8,000 St

**02.08.15 Lüftungsbauteile in Rasterdecken herausnehmen, wieder einsetzen**
Lüftungsbauteile, Drallventile, Lüftungsein- und
-auslässe aus
den Rasterdecken ausbauen, Verbindung zum Lüftungskanal
trennen, und wieder einsetzen in die Aussparungen der
Rasterdecken und an den Lüftungskanal anschließen
Einbauteils: runde oder quadratische Lüftungsbauteile
Größe Aussparung, quadratisch bis 625/625 mm, rund bis
250
mm
Menge: 4,000 St

**02.08.16 Durchführungen, Kabel in Decken**
Rohrdurchführung durch abgehängte Rasterdecken verfugen
mit umlaufender elasto-plastischer Verfugung,
überstreichbar.
Querschnitt: bis 20 mm
Menge: 3,000 St

**02.08.17 Fugenabdichtung, Acryl, <=10 mm, Wandprofil/Wand, E00**
Elasto-plastische Verfugung der Anschlüsse mit
Dichtstoff auf
Acryldispersionsbasis (überstreichbar), im
Innenbereich, inkl.
reinigen, abkleben und grundieren. Fugen anschließend
glätten.
Bauteil: Wandfugen
Breite d. Fuge: <= 10 mm
Fugenmaterial: Acryl
Einbauort: Innenbereich
Menge: 15,000 m

**02.08.18 Überholungsbesch., d. Baumaßnahmen geschädigte Innenwand**
Überholungsbeschichtung im Innenbereich mit
Dispersionsfarbe.
Kontrastverhältnis/Deckvermögen: Klasse 1/deckend
Glanz: matt
Nassabriebbeständigkeit: Klasse 2
Farbton: gemäß Bestand nach Ermittlung des Farbtones
durch
Farbmesstechnik (z.B. Color Reader)
Untergrund: Glasfaserflies/ Glasfasertapete
Bauteil :Wand
Menge: 44,000 m2

**02.08.19 Deckendurchbruch, Stb, schließen 20x20cm, 30cm, E00**
Deckendurchbruch in Stahlbetondecken schließen
inkl. Schalarbeiten im darunterliegenden Geschoss,
Abstützung,
Gerüst und Abdeckung
Arbeitshöhe bis 3,80 m über Fertigfußboden

Größe Durchbruch: bis 20x 20 cm
Deckenstärke: 30 cm
Menge: 5,000 St

**02.08.20 Baureinigung, bei Baubetrieb, mehrfach**
Zwischenreinigung während der Bauzeit, zum Entfernen
von
grober Bauverschmutzung und Verpackungsmaterialien,
einschl. Entsorgung
Menge: 430,000 m2

**02.08.21 Bauschutt, gemischte Bauabfälle beseitigen**
Bauschutt und groben Unrat jeglicher Art im
Gebäudeinneren, in
allen Geschossen, beseitigen, durch getrenntes Sammeln,
transportieren aus dem Gebäude und entsorgen in
bauseits
gestellten Containern.
Bauschutt (z.B. Kleinteile (Nägel, Schrauben),
Zeitungen,
Papiertüten, Keile, Transportkisten, Abdeckfolie,
Entleerte
Farbeimer, Farbrollen, Karton, Papier, Pappe, Pinsel,
Steckdosen, Tapetenreste, Teppichreste etc.),
Verpackungen (
nicht verunreinigte Kartonagen, restentleerte Eimer,
Fässer,
Styropor-/PE-Verpackungen, Kunststoffbänder,
Transportkisten
aus Holz, Europaletten) gemischte Materialien (z.B.
gemischte
Verpackungen, Folien, Umreifungsbänder, Paletten,
Styropor)
die nachweislich aus wirtschaftlichen oder örtlichen
Gegebenheiten nicht getrennt zu sammeln sind und nicht
einem
Rücknahmesystem unterliegen.

Abfallschl. nach AVV (Abfallverzeichnis-Verordnung):
170802,
150101 bis 150106
nicht schadstoffbelastet

Die Abrechnung erfolgt auf Nachweis über Wiegenoten.
Menge: 135,000 kg

**02.08.22 Bauschutt, Baustoffe auf Gipsbasis beseitigen**
Bauschutt, auf Gipsbasis im Gebäudeinneren, in allen
Geschossen, beseitigen, durch getrenntes Sammeln,
transportieren aus dem Gebäude und entsorgen in
bauseits
gestellten Containern.
Baustoffe auf Gipsbasis: Gipsplatten
(Gipskartonplatten,
Gipsfaserplatten und Vollgipsplatten) und Baugipse,
Gipsformteile, sortenrein, Putz

Abfallschl. nach AVV (Abfallverzeichnis-Verordnung):
170802
nicht schadstoffbelastet

Die Abrechnung erfolgt auf Nachweis über Wiegenoten.
Menge: 637,500 kg

**02.08.23 Schuttcontainer, gemischte Abfälle, Bigpack 1,0 cbm**
Schuttcontainer für gemischte Abfälle bereitstellen und
entsorgen, inkl. aller Gebühren wie Transport, Stand-
und
Kippgebühr, u.ä. Ausführung nur auf ausdrückliche
Anweisung
der Objektüberwachung.
Gemischter Abbruchabfall (z.B. Kleinteile (Nägel,
Schrauben),
Papiertüten, Keile, Transportkisten, Abdeckfolie,
Entleerte
Farbeimer, Farbrollen, Karton, Papier, Pappe, Pinsel,
Steckdosen, Tapetenreste etc.) der nachweislich aus
wirtschaftlichen oder örtlichen Gegebenheiten nicht
getrennt zu
sammeln ist.

Abfallschl. nach AVV (Abfallverzeichnis-Verordnung):
170802
nicht schadstoffbelastet

Verwertungsanlage: nach Wahl des AN; inkl.
fachgerechter
Sicherung der nicht gefährlichen Abfälle bei Transport
und
Entladung, Leichtverpackungen aus Metall, Kunst- und
Verbundstoffen sowie Papier, Pappe und Karton sind über
die bestehenden Erfassungssysteme einer Verwertung
zuzuführen.

Die Abrechnung erfolgt auf Nachweis über Registerbeleg/
Lieferschein sowie Wiegenote.

Bigpack bis 1,0 m3
Abrechnungsgrundlage: pro 1 Stück Bigpack
Menge: 2,000 St

**02.08.24 Schuttcontainer, gemischte Abfälle, Container 3 m3**
Schuttcontainer für gemischte Abfälle bereitstellen und
entsorgen, inkl. aller Gebühren wie Transport, Stand-
und
Kippgebühr, u.ä. Ausführung nur auf ausdrückliche
Anweisung
der Objektüberwachung.
Gemischter Abbruchabfall (z.B. Kleinteile (Nägel,
Schrauben),
Papiertüten, Keile, Transportkisten, Abdeckfolie,
Entleerte
Farbeimer, Farbrollen, Karton, Papier, Pappe, Pinsel,
Steckdosen, Tapetenreste etc.) der nachweislich aus
wirtschaftlichen oder örtlichen Gegebenheiten nicht
getrennt zu
sammeln ist.

Abfallschl. nach AVV (Abfallverzeichnis-Verordnung):
170802
nicht schadstoffbelastet

Verwertungsanlage: nach Wahl des AN; inkl.
fachgerechter
Sicherung der nicht gefährlichen Abfälle bei Transport
und
Entladung, Leichtverpackungen aus Metall, Kunst- und
Verbundstoffen sowie Papier, Pappe und Karton sind über
die bestehenden Erfassungssysteme einer Verwertung
zuzuführen.

Die Abrechnung erfolgt auf Nachweis über Registerbeleg/
Lieferschein sowie Wiegenote.

Bigpack bis 1,0 m3
Containergröße: bis 3 m3
Abrechnungsgrundlage: pro 1 Stück Container
Menge: 1,000 St

**02.08.25 Schuttcontainer, Baustoffe auf Gipsbasis**
Schuttcontainer für Baustoffe auf Gipsbasis
bereitstellen und
entsorgen, inkl. aller Gebühren wie Transport, Stand-
und
Kippgebühr, u.ä.

Abfallschl. nach AVV (Abfallverzeichnis-Verordnung):
170802
nicht schadstoffbelastet

Verwertungsanlage: nach Wahl des AN; inkl.
fachgerechter
Sicherung der nicht gefährlichen Abfälle bei Transport
und
Entladung

Die Abrechnung erfolgt auf Nachweis über Registerbeleg/
Lieferschein sowie Wiegenote.

Containergröße: bis 3 m3
Abrechnungsgrundlage: pro 1 Stück Container
Menge: 1,000 St

#### Titel 02.09 Sonstiges

**Ausführungsbeschreibung 0004 Stundenlohnarbeiten**
*Stundenlohnarbeiten*
Stundenlöhne enthalten die Zulagen für Feiertags- ,
Samstags- und Sonntagsarbeit sowie für Überstunden.
Mit den Stundenlöhnen sind im Weiteren Fahrkosten,
Aufwendungen für Verpflegung, Übernachtung sowie
Kleinmaterialien, Einsatz von Kleinmaschinen sowie
Verbrauchsmaterialien und dgl. abgegolten.
Ein Anspruch auf Ableistung der nachstehend
genannten Stunden besteht generell nicht.
Ein Vergütungsanspruch für Zeitaufwendungen
entsteht nur, wenn die voraussichtlich benötigten
Aufwendungen vor Arbeitsausführung von der
örtlichen Bauleitung des AG bestätigt/ beauftragt
wurden.
Für einfache Tätigkeiten, wie Transport, Reinigung
Stemm- & Abbrucharbeiten etc., gelangen grundsätzlich
nur die Stundensätze für Bauhelfer zur Abrechnung.
Die vom AN angegebenen Stundensätze werden als
Grundlage wechselseitiger Zeitaufwandsverrechnung
zwischen AN und AG herangezogen.

**02.09.1 Stundensatz Facharbeiter**
Stundensatz für Leistungen, welche nicht in den
Positionen erfasst sind und nur auf ausdrückliche
Anweisung der Bauleitung gegen Nachweis zur
Ausführung kommen.

Facharbeiter Trockenbau
Menge: 18,000 h

**02.09.2 Stundensatz Helfer/-in**
Stundensatz für Leistungen, welche nicht in den
Positionen erfasst sind und nur auf ausdrückliche
Anweisung der Bauleitung gegen Nachweis zur
Ausführung kommen.

Helfer/-in Trockenbau
Menge: 18,000 h

**02.09.3 Zulage Nachtarbeit/Wochenendarbeiten**
Zulage für Nacht-/Wochenendarbeitsstunden,
auf ausdrückliche Anforderung durch den Bauherrn
Menge: 6,000 h

**02.09.4 Dokumentation Trockenbau**
Erstellung und Übergabe der Dokumentationsunterlagen
für
ausgeführte Leistungen:

Zur Dokumentation der Leistungen hat der Auftragnehmer
die
erforderlichen Nachweise über die verwendeten
Bauprodukte
und Bauarten spätestens vor Abnahme zu erbringen und
dem
AG zu übergeben. Die Unterlagen sind 1-fach in
Papierform und
1-fach in digitaler Form (Datenträger) über die
Bauleitung
des AG einzureichen.

Folgende Leistungen sind zu berücksichtigen:
Fachbauleiter- und Fachunternehmererklärung
Herstellernachweise, Datenblätter der verwendeten
Produkte, Zertifikate, Prüfzeugnisse, Zulassungen,
Konformitätserklärungen und die entsprechenden
Übereinstimmungserklärungen
Leistungserklärungen für jede beschriebene Bauprodukt,
das
von einer harmonisierten Norm erfasst ist oder das
einer
Europäisch Technischen Bewertung entspricht
Dokumentation der Bedienungsanleitungen.
Pflege-/Wartungsunterlagen
Geforderte Lieferscheine
Aufmaßzeichnungen mit Eintragungen der
überwachungspflichtigen bzw. brandschutzrelevanter
Bauteile

Das Vorliegen der kompletten Dokumentationsunterlagen
ist
Voraussetzung für die Abnahme.
Menge: 1,000 St

USt %: 19,00
